# AWO KJP 8183 - Neubau Kinder und Jugendpsychiatrie
Angebotsaufforderung (GAEB DA XML 3.3, DA83)
Projekt: 25-10...
Währung: EUR
Erstellt mit: GXML Toolbox V3.3 R20220330, ORCA AVA 27 27.00.00, 02.10.2026

## Allgemeine Hinweise
Allgemeine Hinweise zum Leistungsverzeichnis
Für die Ausführung der Bauleistung sind folgende Punkte in der Kalkulation und Ausführung zu berücksichtigen. Bei Widersprüchen zwischen den Vertragsbestandteilen gilt die Rangfolge gemäß § 1 VOB/B.
1 Nachträge
Der Auftragnehmer hat bei Nachträgen im Sinne des Bauherrn wirtschaftliche Maßnahmen zur Erfüllung der nicht vorgesehenen Leistungen vorzuschlagen und mit der Bauleitung abzustimmen. Die Maßnahmen sind zu verpreisen und rechtzeitig der Bauleitung vorzulegen, wobei "rechtzeitig" im Sinne der Vermeidung von Behinderungen und Bauverzügen zu verstehen ist.
2 Ausführungsunterlagen
Als Ausführungsunterlagen hat der Auftragnehmer Unterlagen im Sinne der HOAI in der jeweils aktuellen Fassung zu erwarten. Sind weitere Unterlagen und Angaben notwendig, sind diese schriftlich über die Bauleitung anzufordern.
3 Werk- und Montageplanung
Der Auftragnehmer hat vor Beginn der Bauleistungen der Bauleitung eine Werk- und Montageplanung vorzulegen. Der Umfang der Werk- und Montageplanung richtet sich nach der VDI 6026, Tabelle 6, KG 400. Die Werk- und Montageplanung ist innerhalb der im Terminplan ausgewiesenen Frist der Bauleitung zu übergeben, wobei eine Prüffrist von 14 Tagen für die Bauleitung zu berücksichtigen ist.
Mit Abgabe der Werk- und Montageplanung sind entsprechend § 54 der NBauO alle notwendigen Datenblätter und Verwendungsnachweise gegliedert der Bauleitung zu übergeben. Diese stellen einen Teil der Montageplanung dar. Bei Nichtabgabe wird die Werk- und Montageplanung als nicht vollständig betrachtet. Abweichungen hierzu sind mit der Bauleitung abzustimmen und schriftlich zu dokumentieren. Die vorbenannten Aufwände sind mit den Einheitspreisen abgegolten, soweit sie im Leistungsverzeichnis beschrieben und kalkulierbar sind. Entstehende Schäden durch eine fehlende oder fehlerhafte Werk- und Montageplanung hat der Auftragnehmer zu verantworten.
4 Fachbauleitung
Der Auftragnehmer hat den Auftragsunterlagen eine Fachbauleitererklärung nach § 55 Absatz 2 der NBauO beizufügen. Darüber hinaus ist der Bauleitung neben dem Fachbauleiter des Auftragnehmers ein ständiger Ansprechpartner auf der Baustelle als vollständig handlungsberechtigter Stellvertreter im Sinne der NBauO schriftlich zu benennen.
5 Zufahrt / Lagerflächen
Die Zufahrt zum Baufeld wird über die allgemeine Baubeschreibung sowie mittels des Baustelleneinrichtungsplans beschrieben bzw. ist in diesem ersichtlich. Vor Ausführungsbeginn ist dem Auftraggeber die benötigte Lagerfläche durch den Auftragnehmer mitzuteilen. Abschließbare Container zur Materiallagerung sind durch den Auftragnehmer beizubringen und zu sichern. In Abhängigkeit der vorhandenen Gewerke- bzw. Standortsituation wird dem Auftragnehmer durch den Auftraggeber eine verfügbare Lagerfläche ausgewiesen.
Für Stoffe und Bauteile, die auf der Außenfläche oder auf nicht vereinbarten Lagerflächen gelagert werden, ist der Auftragnehmer verantwortlich. Der Auftragnehmer hat sein Material selbst vor Schäden durch Schwund und vor ortsüblichen Witterungseinflüssen zu sichern.
6 Schutz des eigenen Gewerks
Der Auftragnehmer ist zum Schutz seines Gewerks verpflichtet. Er hat darüber hinaus alle zumutbaren Sicherungsmaßnahmen in Eigenleistung zu erbringen. Der Auftragnehmer hat die Maßnahmen zum Schutz seiner Leistungen mit der Bauleitung abzustimmen und an Terminabstimmungen in seinem Sinne mitzuwirken.
7 Ausführungsfristen
Der Auftragnehmer ist verpflichtet, den Terminplan zu prüfen und vor Ausführung seiner Leistungen den Werk- und Montageunterlagen einen Feinterminplan über die vertraglichen Leistungen beizulegen.
Der unter Abschnitt 4 benannte Fachbauleiter bzw. sein Stellvertreter hat die Ausführungstermine zur Erfüllung seiner vertraglichen Leistungen im Sinne der NBauO § 54 mit der Bauleitung und allen beteiligten Unternehmen selbständig abzustimmen.
8 Abnahme
Eine Abnahme entbindet den Auftragnehmer nicht von der nach Abschnitt 6 getroffenen Vereinbarung. Ist die abzunehmende Teilleistung nicht gemäß Abschnitt 6 geschützt, wird dies als wesentlicher Mangel betrachtet.
9 Abrechnung
Die Form und Ausführung der Aufmaßblätter ist mit der Bauleitung abzustimmen oder kann von dieser vorgegeben werden.
10 Höhenfestpunkte, Achsen und Bezugskanten
Die notwendigen Höhenfestpunkte, Achsen und Bezugskanten werden vom Auftraggeber zur Verfügung gestellt. Der Auftragnehmer ist verpflichtet, das Fehlen notwendiger Höhenfestpunkte, Achsen und Bezugskanten unverzüglich der Bauleitung zu melden. Darüber hinaus verpflichtet sich der Auftragnehmer, mit der Meldung der Bauleitung im Rahmen seiner vertraglichen Mitwirkungspflicht zumutbare Maßnahmen zur Vertragserfüllung vorzuschlagen, welche eine Unterbrechung der Bauleistung und Stillstandskosten vermeiden helfen. Eine hierdurch verursachte Mehrleistung wird nach den Regelungen der VOB/B behandelt.
11 Schallschutz
Im Rahmen der Ausführung der Installationen ist sicherzustellen, dass die Geräusche von Lüftungstechnische Anlage die Schallschutzanforderungen nach Vorgabe der Ausführungsplanung einhalten. 12 Schutt- und Abfallbeseitigung
Anfallender Bauschutt, Abfälle und nicht mehr benötigte Restmaterialien sind täglich aus dem Baustellenbereich zu entfernen. Eine Lagerung im Baustellenbereich - insbesondere außerhalb zugewiesener Räume - ist nicht zulässig.
Der Auftraggeber behält sich vor, nach dreimaliger (3×) Verwarnung im Zuge der Baubesprechungen eine Baureinigung zu beauftragen. Sofern im Zuge der Reinigungsarbeiten Verpackungsmaterialien, Hilfsmaterialien und Baustoffe, die zur Vertragserfüllung des Auftragnehmers notwendig waren, sowie häuslicher Abfall aus Pausenaktivitäten der Mitarbeiter des Auftragnehmers durch die Bauleitung nachweislich und dokumentiert zugeordnet werden können, ist der Auftragnehmer verpflichtet, sich an den entstandenen Kosten zu beteiligen. Die Kostenbeteiligung ermittelt sich nach dem dokumentierten Verursachungsanteil; ist eine eindeutige Zuordnung nicht möglich, erfolgt die Aufteilung anteilig nach der Auftragssumme der betreffenden Auftragnehmer.
13 Vorhaltung Gerüste
Im Zuge der Leistungserbringung ist mit einer Arbeitshöhe von bis zu 3,50 m zu rechnen. Zur Gewährleistung der Arbeitssicherheit sind entsprechende Gerüste und deren Arbeitsbühnen bis 3,50 m aufzubauen, vorzuhalten und nach Nutzung wieder abzubauen. Die entsprechenden Aufwände sind in den Einheitspreisen einzukalkulieren.
Gerüste und deren Arbeitsbühnen über 3,50 m werden als Besondere Leistungen betrachtet.

## Allgemeine Hinweise zu Anlagen
Der Ausschreibung sind folgende Pläne angefügt:

Übersicht Grundriss EG
260612_AFP GR EG_Übersicht

Übersicht Grundriss OG
260612_AFP GR OG_Übersicht

Lageplan Baustelleneinrichtung
260423_AFP LA_Lageplan Baustelleneinrichtung

Schema MSR
Automationsschema Stand 24.09.26

## Baubeschreibung Allgemein
1.0 Angabe zur Baustelle

1.1 Lage der Baustelle und Zufahrtswege
Die Baustelle befindet sich auf dem Grundstück der Kinder- und Jugendpsychiatrie AWO Königslutter, Vor dem Kaiserdom 10, 38154 Königslutter.
Als Vorbereitung der Baumaßnahme, Neubau KJP 81 und 83, wurde bereits von der Straße Gänsewinkel zum Baufeld eine Baustraße auf dem Gelände des Bauherrn erstellt.
Die Baustelle ist über öffentliche Straßen, am Gänsewinkel, erreichbar. Über die Beschränkungen des öffentlichen Straßenraumes hat sich jeder Bieter eigenverantwortlich zu informieren. Die Lage der Baustelle / Zufahrt zur Baustelle ist in den Einheitspreisen zu berücksichtigen.
Parkplätze innerhalb der Baustelleneinrichtung stehen nicht zur Verfügung. Im angrenzenden Bereich der Baustelle sind Feuerwehrzufahrten, Rettungswagenzufahrt, Zufahrten zu öffentlichen Parkplätzen und Anlieferungen des Krankenhauses, die auch während der Bauarbeiten freigehalten werden müssen.
Anlieferung und Baustelleneinrichtungen sind dem beiliegenden Baustelleneinrichtungsplan zu entnehmen.
Baustellenlagerfläche stehen nur in begrenzten Umfang zur Verfügung. Die Zuordnung der Lagerflächen zu den einzelnen Auftragnehmern erfolgt durch die Bauleitung.

Die Haufwerke für den Bodenaushub werden auf der Baustraße, Breite ca. 8 m, zwischengelagert. Hierbei ist zu beachten, dass eine Fahrbreite von ca. 4 m frei bleibt.

1.2 Besondere Belastungen
Es bestehen keine bekannten Anforderungen an Immissionen, besondere klimatische oder betriebliche Bedingungen.

1.3 Art und Lage der baulichen Anlage
Der Umfang der Arbeiten ist den beiliegenden Zeichnungen, Baustelleneinrichtungsplan, zu entnehmen.
Während der Durchführung der Baumaßnahmen bleiben die angrenzenden Flächen in Betrieb.

1.4 Verkehrsverhältnisse auf der Baustelle
Keine bzw. Angaben im Leistungsverzeichnis.

1.5 Für den Verkehr freizuhaltende Flächen
Alle Flächen außerhalb der Baustelle und Baustelleneinrichtungsflächen sind freizuhalten.

1.6 Art, Lage, Maße und Nutzbarkeit von Transporteinrichtungen- und Wege
Keine bzw. Angaben im Leistungsverzeichnis.

1.7 Lage, Art, Anschlusswert und Bedingungen für das Überlassen von Energie
Bauwasseranschluss erfolgt über den Oberflurhydrant, ca. 50 m vom Neubau entfernt, mit einem C-Anschluss. Der Bauwasseranschluss sind abends abzustellen.

1.8 Lage und Ausmaß der dem Auftragnehmer für die Ausführung seiner Leistung zur Benutzung oder Mitbenutzung überlassenen Flächen und Räumen.
Das Einrichten von Mannschaftsunterkünften und Materiallagern außerhalb der Baustelleneinrichtungsfläche ist nicht zulässig, ebenso das Aufstellen von Wohnunterkünften.
Aufenthalts - und Lagerräume werden vom AG nicht zur Verfügung gestellt. Der Auftragnehmer ist verpflichtet, für die Unterbringung seiner Arbeitskräfte selbst Sorge zu tragen und die notwendigen Aufenthaltsunterkünfte aufzustellen.
Tagesunterkünfte für Personal und Lagereinrichtungen sind entsprechend den baulichen Anforderungen und den Anforderungen an die Einrichtung nach §§45 und 46 Arbeitsstättenverordnung und der Arbeitsstättenrichtlinie ASR 45/1 vom Auftragnehmer herzurichten und vorzuhalten. Eine Vergütung hierfür erfolgt nicht.

Die Plätze für die Aufstellung von Containern usw. sowie die Lagerung von Baustoffen und Geräten werden von der Bauüberwachung angewiesen. Eigenmächtige Inanspruchnahme von Geländeflächen und Räumen ist untersagt.
Beim Einrichten der Baustelle sind die Anleiterflächen für die Feuerwehr und Feuerwehrzufahrten freizuhalten.

1.9 Bodenverhältnisse, Baugrund und seine Tragfähigkeit. Ergebnisse von Bodenuntersuchungen
Den Vergabeunterlagen liegt das Baugrundgutachten bei.

1.10 Hydrologische Werte von Grundwasser und Gewässern
Erforderliche Angaben sind im Baugrundgutachten beschrieben.

1.11 Besondere umweltrechtliche Vorschriften
Keine bzw. Angaben im Leistungsverzeichnis.

1.12 Besondere Vorgaben für die Entsorgung
Das verwertbare Material ist der Rohstoffrückgewinnung zuzuführen, es geht in den Besitz des Auftragnehmers über und ist kalkulatorisch zu berücksichtigen. Die nicht verwertbaren Abfälle sind zu entsorgen, Sonderabfälle sind geeigneten Deponien zuzuführen. Die Entsorgungskosten sind zu kalkulieren. Die verwertbaren Metalle der technischen Anlagen sind der Rohstoffrückgewinnung zuzuführen. Die Erlöse sind kalkulatorisch zu berücksichtigen.
Die Baustelle ist im Rahmen des laufenden Krankhausbetriebs sauber zu halten. Anweisungen der Bauherrnvertretung oder der Bauüberwachung zu Reinigung, Entsorgung und Hygiene sind unverzüglich Folge zu leisten.
Entsorgung von Bauschutt, Abfall, Abbruch-, Verpackungsmaterial, Materialverschnitt, Bauschutt, Abfall, Abbruch-, Verpackungsmaterial, Materialverschnitt sind vom AN gemäß den gesetzlichen Bestimmungen zu entsorgen. Auf die Einhaltung der einschlägigen Entsorgungsvorschriften für Bauschutt- und Müllentsorgung wird hiermit hingewiesen.
Bei Anfall überwachungsbedürftiger und besonders überwachungsbedürftiger Abfälle hat der Auftragnehmer den Nachweis über die Möglichkeit, die rechtliche Befugnis sowie die ordnungsgemäße Entsorgung zu führen (Begleitscheinverfahren). Die Nachweise zum Begleitscheinverfahren sind der/ den Abschlagsrechnung(en) bzw. der Schlussrechnung beizufügen.

1.13 Schutzgebiete oder Schutzzeiten im Bereich der Baustelle
Siehe 1.19.

1.14 Art und Umfang des Schutzes von Bäumen, Pflanzenbeständen, Vegetationsflächen, Bauteilen, Bauwerken, Grenzsteine und dergl. im Bereich der Baustelle.
Sofern sie für das Leistungsverzeichnis relevant sind, sind die entsprechenden Angaben im Leistungsverzeichnis vermerkt.

1.15 Im Baugelände vorhandene Anlagen, insbesondere Abwasser- und Versorgungsleitungen
Im Bereich der Baustelleneinrichtung sind RW- und SW-Leitungen und Schächte vorhanden.

1.16 Bekannte oder vermutete Hindernisse im Bereich der Baustelle
Keine bzw. Angaben im Leistungsverzeichnis.

1.17 Vermutete Kampfmittel im Bereich der Baustelle, Ergebnisse von Erkundungs- oder Beräumungsmaßnahmen
Die Kampfmittelfreiheit liegt den Vergabeunterlagen bei.

1.18 Ggf. gemäß der Baustellenverordnung getroffene Maßnahmen
Die Baustelle wird durch ein vom Bauherrn beauftragten Sicherheits- u. Gesundheitsschutzkoordinator überwacht.

1.19 Besondere Anordnungen, Vorschriften und Maßnahmen, Anordnungen des Auftraggebers
Der Arbeitsbereich des AN ist so zu sichern und zu kennzeichnen, dass eine Gefährdung und Behinderung der Patienten, des Personals und der Besucher unbedingt vermieden wird.
Krankenhauszufahrt und Feuerwehrzufahrt dürfen auch bei Materialtransporten nicht dauerhaft blockiert werden.
Ferner ist die Staubentwicklung und sind Verunreinigungen zu vermeiden bzw. sofort ohne besondere Aufforderung zu beseitigen (besenreiner Zustand).
Bezüglich des Lärmschutzes wird auf die "Geräte- und Maschinenlärmschutzverordnung" verwiesen, sowie auf die "Allgemeine Verwaltungsvorschrift zum Schutz gegen Baulärm". Alle dem Stand der
Technik entsprechenden Maßnahmen zur Lärmminderung müssen beachtet und eingehalten werden.
Sämtliche Eingriffe in die vorhandene Bausubstanz und insbesondere in vorhandene Installationen sind vorab mit der Bauüberwachung des AG und der Technischen Leitung des Krankenhauses abzustimmen. Ohne schriftliche Genehmigung der Technischen Leitung dürfen keine Arbeiten an Installationen ausgeführt werden.
Für die Baumaßnahme wird vom Bauherrn ein Sicherheits- und Gesundheitsschutzkoordinator eingesetzt. Die einschlägigen Sicherheitsvorschriften und Unfallverhütungsvorschriften sind einzuhalten:
Bei feuergefährlichen Arbeiten in bestehenden und neu zu erstellenden Bauwerken ist ein Erlaubnisschein für den ausführenden Mitarbeiter unter Vorlage der gültigen Schweiß-Zeugnisse über die zuständige Bauüberwachung oder bei der technischen Leitung des Krankenhauses zu beantragen.
Bei Arbeiten mit offener Feuererscheinung ist in jedem Fall eine geeignete Löscheinrichtung zu stellen.
Der Einsatz krebserzeugender, erbgutverändernder, fortpflanzungs-, gefährdender sowie umweltschädigender Stoffe ist grundsätzlich untersagt.
Gefahrstoffe sind entsprechend der Gefahrstoffverordnung zu kennzeichnen. Die eingesetzten Gefahrstoffe sind in einem Verzeichnis zu erfassen und der Bauüberwachung und dem SiGeKo rechtzeitig (mindestens 1 Woche vor dem Einsatz) vorzulegen.
Bei dem Einsatz von Gefahrstoffen ist von der verwendenden Bau-/Montagefirma eine Betriebsanweisung zu erstellen. Diese ist dem SiGeKo vor Einsatz der Materialien zu übergeben.
Baustellenreinigung
Grundsätzlich gilt eine werktägliche Rahmenarbeitszeit von 07:00 Uhr bis 19:00 Uhr. Die entsandten Arbeitnehmer des AN sollen im Regelfall an mind. 5 Werktagen je Woche (Mo. - Fr.) auf der Baustelle anwesend sein. Das Vorholen von Arbeitsstunden, um eine 4-Tage-Woche zu erreichen, ist nur auf schriftliche Genehmigung durch den AG gestattet. Die Bestimmungen des Arbeitszeitgesetzes bleiben unberührt.

Baubesprechung
Es findet wöchentlich eine Baubesprechung statt, bei der die Anwesenheit des AN (Bauleiter/Projektleiter) notwendig ist.

Bautagebuch
Für den Zeitraum der Baumaßnahme (Vertragszeitraum) ist ein Bautagebuch zu führen mit folgenden Mindestangaben:
- Firmenangabe, laufende Nummerierung, Bauteil/Geschoss
- Monteure mit namentlicher Nennung und beruflicher Qualifikation,
- genaue Beschreibung der ausgeführten Tätigkeit
- Unterschrift des Bauleiters
- Einsatz von Subunternehmer
- Zeiten ohne Baustellenpräsenz sind ebenfalls zu dokumentieren
Das Bautagebuch ist wöchentlich bei der Bauüberwachung (verantwortlicher Bauleiter) einzureichen.

1.20 Art und Umfang von Schadstoffbelastungen
Keine bzw. Angaben im Leistungsverzeichnis.

1.21 Art und Zeit der vom Auftraggeber veranlassten Vorarbeiten
Keine bzw. Angaben im Leistungsverzeichnis.

1.22 Arbeiten anderer Unternehmer auf der Baustelle
Keine bzw. Angaben im Leistungsverzeichnis.

2.0 Angabe zur Ausführung

2.1 Vorgesehene Arbeitsabschnitte, Arbeitsunterbrechungen und -beschränkungen
Keine bzw. Angaben im Leistungsverzeichnis.

2.2 Besondere Erschwernisse während der Ausführung
Keine bzw. Angaben im Leistungsverzeichnis.

2.3 Besondere Anforderungen für Arbeiten in kontaminierten Bereichen, ggf. besondere Anordnungen für Schmutz- und Sicherheitsmaßnahmen
Bei den Montagearbeiten auf der Baustelle sind die einschlägigen Unfallverhütungsvorschriften zu beachten. Sämtliche Mitarbeiter, die die Baustelle betreten sind vorher nachweislich zu belehren und in die Besonderheiten der Baustelle einzuweisen.

2.4 Besondere Anforderungen an die Baustelleneinrichtung und Entsorgungseinrichtungen
Keine bzw. Angaben im Leistungsverzeichnis.

2.5 Besonderheiten der Regelung und Sicherung des Verkehrs
Im öffentlichen Bereich gelten die gesetzlichen Bestimmungen.

2.6 Besondere Anforderungen an das Auf- und Abbauen sowie Vorhalten von Gerüsten
Keine bzw. Angaben im Leistungsverzeichnis.

2.7 Mitbenutzung fremder Gerüste, Hebezeuge
Keine bzw. Angaben im Leistungsverzeichnis.

2.8 Wie lange, für welche Arbeiten und ggf. für welche Beanspruchung der Auftragnehmer Gerüste, Hebe zeuge, Aufzüge, Aufenthalts- und Lagerräume, Einrichtungen und dergl. für andere Unternehmer vorzuhalten hat.
Keine bzw. Angaben im Leistungsverzeichnis.

2.9 Verwendung oder Mitverwendung von wiederaufbereiteten (Recycling-) Stoffen
Keine bzw. Angaben im Leistungsverzeichnis.

2.10 Verwendung oder Mitverwendung von wiederaufbereiteten (Recycling-) Stoffen und an nicht genormten Stoffe und Bauteile
Keine bzw. Angaben im Leistungsverzeichnis.

2.11 Besondere Anforderungen an Art, Güte und Umweltverträglichkeit der Stoffe und Bauteile
Keine bzw. Angaben im Leistungsverzeichnis.

2.12 Art und Umfang der vom Auftraggeber verlangten Eignungs- und Gütenachweise
Für alle verwendeten Produkte sind die baulichen Zulassungen bzw. die Verwendungsnachweise vorzulegen.

2.13 Unter welchen Bedingungen auf der Baustelle gewonnene Stoffe verwendet werden dürfen bzw. müssen oder einer anderen Verwendung zuzuführen sind.
Keine bzw. Angaben im Leistungsverzeichnis.

2.14 Art, Zusammenhang und Menge der aus dem Bereich des Auftraggebers zu entsorgenden Böden, Stoffe und Bauteile
Keine bzw. Angaben im Leistungsverzeichnis.

2.15 Art, Menge, Masse der Stoffe und Bauteile, die vom Auftraggeber bereitgestellt werden
Keine bzw. Angaben im Leistungsverzeichnis.

2.16 In welchem Umfang der Auftraggeber Abladen, Lagern und Transport von Stoffen und Bauteilen übernimmt oder dafür dem Auftragnehmer Geräte und Arbeitskräfte zur Verfügung stellt.
Keine bzw. Angaben im Leistungsverzeichnis.

2.17 Leistungen für andere Unternehmer
Keine bzw. Angaben im Leistungsverzeichnis.

2.18 Mitwirken beim Einstellen von Anlageteilen und bei der Inbetriebnahme von Anlagen
Keine bzw. Angaben im Leistungsverzeichnis.

2.19 Benutzung von Teilen der Leistung vor der Abnahme
Keine bzw. Angaben im Leistungsverzeichnis.

2.20 Übertragung der Wartung während der Dauer der Verjährungsfrist
Keine bzw. Angaben im Leistungsverzeichnis.

2.21 Abrechnung nach bestimmten Zeichnungen oder Tabellen
Keine bzw. Angaben im Leistungsverzeichnis.

3.0 Einzelangaben bei Abweichungen von der ATV
Keine bzw. Angaben im Leistungsverzeichnis.

4.0 Einzelangaben zu Nebenleistungen und Besonderen Leistungen
Keine bzw. Angaben im Leistungsverzeichnis.

## Darstellung der Baumaßnahme
Darstellung der Baumaßnahme
Bei dem Bauvorhaben handelt es sich um den Neubau einer kinder- und jugendpsychiatrischen Einrichtung. Das Leistungsverzeichnis umfasst die Anlagen der Kostengruppe 480 - Gebäudeautomation.

Gegenstand der ausgeschriebenen Leistungen sind die Lieferung, Montage, Inbetriebnahme sowie die betriebsfertige Übergabe der Automationsschwerpunkte Heizung und Lüftung, sowie die Verkabelung der Anlagen

Die Anlagen sind entsprechend den Anforderungen an eine medizinische, beziehungsweise pflegerische Nutzung auszuführen. Besonderes Augenmerk ist auf die Einhaltung der vorgegebenen Schallschutzanforderungen zu richten.

Die Ausführung der Leistungen erfolgt nach den Bestimmungen der VOB, insbesondere der VOB Teil B und Teil C, sowie den allgemein anerkannten Regeln der Technik in der jeweils gültigen Fassung.

Grundlage für Planung, Ausführung und Inbetriebnahme sind insbesondere:

DIN EN ISO 16484 Systeme der Gebäudeautomation
DIN EN ISO 52120 Energieeffizienz von Gebäuden - Beitrag von Gebäudeautomation ...
DIN EN IEC 63044 Allgemeine Anforderungen an die Elektrische Systemtechnik...
DIN EN IEC 61439 Niederspannungs-Schaltgerätekombination
DIN EN 60204 Sicherheit von Maschinen
DIN EN 60529 Schutzarten durch Gehäuse
EMV Richtlinie 2014/30/EU
VDI 3814 Gebäudeautomation
einschlägige Brandschutzvorschriften, sowie behördliche Auflagen

Sämtliche Leistungen sind mit den angrenzenden Gewerken zu koordinieren. Erforderliche Befestigungen, Schall- und Brandschutzmaßnahmen, Abschottungen, Dämmungen sowie sämtliche für einen ordnungsgemäßen Betrieb notwendigen Nebenleistungen sind Bestandteil der Leistung, auch wenn diese nicht gesondert beschrieben sind.

Im Gebäude kann kein Materiallager zur Verfügung gestellt werden. Ist hier Bedarf, so kann nach Abstimmung mit der Bauleitung auf dem Gelände Platz für Container bereit gestellt werden.

Alle ausgeschriebenen Positionen sind, wenn nicht anders beschrieben, betriebsbereit zu liefern und zu montieren.
Eine Inbetriebnahme hat unter Zusammenwirkung aller, auch bauseitigen, Gewerke zu erfolgen. An dieser Inbetriebnahme ist nicht nur aktiv mitzuwirken, sondern sie ist auch gemeinsam mit der Fachbauleitung zu koordinieren.

## Baubeschreibung Gebäudeautomation
Diese Ausschreibung beinhaltet die Leistung des Gewerks Gebäudeautomation.
Als Regelsystem ist eine DDC-Regelung mit Anbindung an die in der Liegenschaft bestehende Leittechnik vorgesehen. Alle auf dem Gelände befindlichen Gebäude, einschließlich der Leitzentrale, sind ausschließlich mit dem Regelfabrikat Siemens Desigo ausgerüstet. Um die Kompatibilität zum Bestand sicherzustellen wird das Regelfabrikat Siemens zwingend vorgeschrieben. Als Automationsstation kommt eine Siemens Desigo PXC7 zum Einsatz.

Die Datenpunkte des DDC- Systems (Direct-Digital- Control) werden auf der Grundlage der VDI 3814 definiert. Dieses integrierte System soll die angeschlossenen BTA (Betriebstechnischen Anlagen) steuern, regeln und optimieren.

Die Automationsstationen werden auf die zentrale Managementebene des Betriebstechnischen Dienstes aufgeschaltet.
Diese Managementebene wird von der Fa. Buderus, Niederlassung Goslar, Magdeburger Kamp 7, 38644 Goslar, betreut, die auch die Aufschaltung der Anlagen realisiert.

Die Schaltanlage mit integrierter Automationsstation für die Lüftung wird in ELT-UV Raum 110 im Obergeschoß, sowie für die Heizung in der Heizungszentrale R042 im Erdgeschoss, installiert.

Die Regelungstechnischen Funktionen der technischen Anlagen kann aus den, der Bauunterlage beigefügten Automationsschemen ersehen werden.

Die DDC-Regelungsstation wird so im Schaltschrank installiert, dass Störeinwirkungen auszuschließen sind und eventuelle Störungsquellen durch entsprechende Gegenmaßnahmen wie Netzfilter, Überspannungsabsicherung, usw. ausgeschaltet werden.

Der ASP01 Heizung erhält eine zusätzliche SV- Einspeisung. Über diese werden bei Stromausfall die Nahwärme Vorregelung, sowie die Heizkreise versorgt.

Die gesamte anlageninterne Elektroinstallation ist neu zu installieren.

Der vorhandene zentrale Bedienplatz wird um die Anlagenbilder sowie die erforderlichen zusätzlichen Steuer- und Regelfunktionen sowie die Aufschaltung von Störmeldungen im erforderlichen Umfang erweitert.
Für das Energiemanagement werden die Nahwärmeversorgung, die Trinkwassereinspeisung sowie die Elektroeinspeisung über M-Bus Zähler gezählt. Weiterhin erhalten die ASPs Heizung und Lüftung einen Elektrozähler.

BSK Steuerung
Um den Verkabelungsaufwand und somit auch die Brandlast im Gebäude zu verringern, sollen die Brandschutzklappen über ein Bus-System angesteuert werden.
Die Brandschutzklappen sind mit 24V AC Antrieben ausgestattet. Diese sollen über dezentrale Motorsteuermodule eingebunden werden.
Im ASP Lüftung wird ein Touch-Display, sowie die gesamte notwendige Steuerung, wie Controller, Netzteile etc., eingebaut.
Über Bacnet, bzw hardwareseitige Kontakte soll die BSK Steuerung in die RLT Anlage eingebunden und auf die Automationsstation sowie die Gebäudeleittechnik aufgeschaltet werden.

## 07 480 Gebäudeautomation

### Titel 01 ASP01 Heizung

#### Bereich 01.01 Feldgeräte

*Hinweis: Hinweis Feldgeräte*
Hinweis: Montage der Hardware/Feldgeräte
Sofern nicht ausdrücklich in der Leistungsbeschreibung anders beschrieben, sind alle Preise nur für die Lieferung und Übergabe an die Gewerke Heizung/Kälte und MSR-Elektro zu kalkulieren.
Für die Montage notwendiges Zubehör ist in die Positionen einzukalkulieren.
Die Montageorte sind gemeinsam mit der Bauleitung des AG und den anderen AN festzulegen.
Dieser Aufwand ist mit einzukalkulieren.

**01.01.10 Außentemperatur-Messwertgeber IP65**
Außentemperatur-Messwertgeber, Einsatzbereich - 30 bis 60 Grad C, Wiederholgenauigkeit der Temperaturmessung +/- 0,5 K, Ausführung Ausgänge Feldgerät mit passivem Messelement Pt 1000, Gehäuse in Schutzart IP 65 DIN EN 60529 (VDE 0470-1), Ausführung gemäß Zeichnung und Einzelbeschreibung.

Fabrikat: '.........'
Tap: '.........'

Vom Bieter einzutragen

liefern und montieren
Menge: 1,000 St

**01.01.20 Automatengehäuse**
Automatengehäuse
3 Teilungseinheiten
- zum Einbau von Geräten mit Schnappbefestigung
  bis 63 A auf DIN-Tragschiene, Hutprofil 35 mm
- mit transparenter Klappe, plombierbar
- Geräteausschnitt ausbrechbar
- mit integrierten, elastischen Dichtmembranen
  zur Kabeleinführung
- 3 Teilungseinheiten: 1x3x18 mm
- 1-reihig
- je PE/N Anzahl x Querschnitt 1x25 mm²,
  4x4 mm² Cu, FIXCONNECT®-Steckklemmentechnik
Schutzart:  IP 65
Farbton:  grau, RAL 7035
BxHxT mm: ca.  102x197x92

Fabrikat: '.........'
Typ: '.........'

vom Bieter einzutragen.

Liefern und montieren
Menge: 1,000 St

**01.01.30 Überspannungsschutz für Sensoren**
Überspannungsschutz für Sensoren. Damit werden die
Geräte vor leitungsgebundenen Spannungsspitzen,
hervorgerufen durch Blitzeinwirkung, Schaltvorgänge,
Kurzschlüsse etc. geschützt, passend zum Fabrikat der
Automationsstation einschliesslich Zubehör
Reihenklemmengehäuse Baubreite 23mm für Montage auf
Normschiene.

Fabrikat: '.........'
Typ: '.........'
vom Bieter einzutragen.

Komplett liefern und im externen Gehäuse montieren
Menge: 1,000 St

**01.01.40 Tauchtemperatur-Messwertgeber -10-120 Grad C PN16 L150mm m. Tauchhülse**
Tauchtemperatur-Messwertgeber in Stabausführung mit Tauchhülse, Einsatzbereich - 10 bis 120 Grad C, Wiederholgenauigkeit +/- 1 K, Schutzrohr mit Gewinde nur liefern, PN 16, Einbaulänge 150 mm, aktive Messzone bis 50 mm, Ausführung Ausgänge Feldgerät mit passivem Messelement Pt 1000, Gehäuse in Schutzart IP 65 DIN EN 60529 (VDE 0470-1).

Fabrikat: '.........'
Typ: '.........'

vom Bieter einzutragen.

Liefern und dem Gewerk Heizung zum Einbau übergeben
Menge: 30,000 St

**01.01.50 Tauchtemperatur-Messwertgeber -10-120 Grad C PN16 L400mm m. Tauchhülse**
Tauchtemperatur-Messwertgeber in Stabausführung mit Tauchhülse, Einsatzbereich - 10 bis 120 Grad C, Wiederholgenauigkeit +/- 1 K, Schutzrohr mit Gewinde nur liefern, PN 16, Einbaulänge 400 mm, aktive Messzone bis 50 mm, Ausführung Ausgänge Feldgerät mit passivem Messelement Pt 1000, Gehäuse in Schutzart IP 65 DIN EN 60529 (VDE 0470-1).

Fabrikat: '.........'
Typ: '.........'

vom Bieter einzutragen.

Liefern und dem Gewerk Heizung zum Einbau übergeben
Menge: 6,000 St

**01.01.60 Relativ-Drucktransmitter 0..1000kPa**
Relativ-Drucktransmitter 0..1000kPa
mit Digitalanzeige
Messbereich: 0..1000kPa
Umgebungstemp.: -20°C..+70°C
Mediumstemp.: -20°C..+70°C
rel. Luftfeuchte: 0..95%, nicht kondensierend
Gesamtgenauigkeit: 0,5% vom Endwert
Prozessanschluss: G½ Zoll aussen
elektr. Anschluss: 4-polig M12x1
Schutzart: IP65
Spannungsversorgung: 24V AC/DC +10/-20
Ausgang: 0..10V, invertierbar

Fabrikat: '.........'
Typ: '.........'

vom Bieter einzutragen.

Liefern und dem Gewerk Heizung zum Einbau übergeben
Menge: 3,000 St

**01.01.70 Tauchtemperatur-Kontaktgeber Einstellbereich 15-95GradC PN16 1Schaltstufe**
Tauchtemperatur-Kontaktgeber, Sollwertsteller von außen einstellbar, Einstellbereich von 15 bis 95 Grad C, in Stabausführung einschl. Schutzrohr mit Gewinde, PN 16, aus Kupfer, Einbaulänge 100 mm, mit einer Schaltstufe, Gehäuse in Schutzart IP 43 DIN EN 60529 (VDE 0470-1),

Fabrikat: '.........'
Typ: '.........'

vom Bieter einzutragen.

Liefern und dem Gewerk Heizung zum Einbau übergeben
Menge: 2,000 St

**01.01.80 Tauchtemperatur-Kontaktgeber Einstellbereich 15-95GradC PN16 2Schaltstufe**
Tauchtemperatur-Kontaktgeber, Sollwertsteller von außen einstellbar, Einstellbereich von 15 bis 95 Grad C, in Stabausführung einschl. Schutzrohr mit Gewinde, PN 16, aus Kupfer, Einbaulänge 100 mm, mit zwei Schaltstufen, Gehäuse in Schutzart IP 43 DIN EN 60529 (VDE 0470-1),

Fabrikat: '.........'
Typ: '.........'

vom Bieter einzutragen.

Liefern und dem Gewerk Heizung zum Einbau übergeben
Menge: 1,000 St

**01.01.90 Plattenelektrode**
Plattenelektrode mit Leitungsbruchüberwachung, mit Anschlussleitung 2x0,75; 2m
max. Länge der Anschlussleitung zwischen
Elektrode und Elektrodenrelais:
1000m
Ausführung: 1 Steuerelektrode und
1 Massenelektrode
Elektrodenplatten, Werkstoff:
Edelstahl 1.4571
Gehäuse: PP und Gießharz
Elektr. Anschluss:
Anschlussleitung 2x0,75
2m lang
Temperatureinsatzbereich:
-20°C..+60°C
Leitungsbruchüberwachung:
mit
Bezeichnung: Plattenelektrode mit Leitungsbruch 2m Ka

Fabrikat: '.........'

Typ: '.........'

Vom Bieter einzutragen.

Liefern und montieren
Menge: 1,000 St

**01.01.100 Elektrodenrelais 230VAC**
Elektrodenrelais 230VAC
mit Leitungsbruchüberwachung mit allgemeiner bauaufsichtlicher Zulassung, mit Leitungsbruchüberwachung und mit einschaltbarer Selbsthaltung, für den Anschluss einer konduktiven Elektrode mit Leitungsbruchüberwachungseinheit
Max. Länge der Anschlussleitung zwischen Elektrodenrelais und Leitungsbruchüberwachungseinheit 1000m
Elektrodenstromkreis:
2 Anschlüsse (führen Schutzkleinsp.,
SELV), wirksam auf 1 Ausgangsrelais mit
einschaltbarer Selbsthaltung
Wirkstromkreis:
1 einpoliger potentialfreier Wechsler im
Ruhestromprinzip
EMV:
für Störaussendung nach den gerätespezif. Anforderungen für
Wohnbereich, Geschäfts- und Gewerbebereich sowie Kleinbetriebe und für Störfestigkeit nach den gerätespezif. Anforderungen für Industriebereich
Versorgungsspannung: 230VAC
Leistungsaufnahme: ca. 3VA
Elektrodenstromkreis:
- Leerlaufspannung: 18Veff (rechteck)
10Hz
(Schutzkleinsp., SELV)
- Kurzschlussstrom: 0,5mAeff
- Ansprechempfindlichkeit:
ca. 30kOhm bzw.
ca. 33µS (Leitwert)
Schaltzustandsanzeige: 3 LED
Schaltspannung: max. AC 250V
Schaltstrom: max. AC 4A
Schaltleistung: max. 500VA
Gehäuse: Isolierstoff,
75x55x110mm
Schutzart: IP20
Montage: U-Schiene nach DIN46277
Einbaulage: beliebig
Umgebungstemp.: -20..+60°C
Bezeichnung: Elektrodenrelais 230VAC

Fabrikat: '.........'
Typ: '.........'

Vom Bieter einzutragen.

Liefern und dem Schaltschrankbauer übergeben.
Menge: 1,000 St

**01.01.110 Durchgangsregelarmatur Kaltwasser DN25, Kvs 10 PN6 Flanschanschluss G2B Dämmschalen elektromot.Antrieb 0(2)-10V IP54**
Durchgangsregelarmatur mit Antrieb, für Medium Kaltwasser,
Mediumstemperatur über 5 bis 120 Grad C,
Umgebungstemperatur 0 bis 50 Grad C, kvs-Wert 10 m3/h, PN
16, Flanschanschluss DN 25,
Stellverhältnis größer gleich 1:50, mit Dämmschalen,
elektromotorischer Antrieb, Stellsignal 0 (2) bis 10 V, Schutzart
IP 54 DIN EN 60529 (VDE 0470-1), mit analoger
Stellungsrückführung und Schalter, einfach für
Endstellungsmeldung, analog 0 (2) bis 10 V, Stellglied und
Antrieb zusammengebaut, mit mechanischer Stellungsanzeige,
nur liefern, Ausführung gemäß Zeichnung und
Einzelbeschreibung.

Fabrikat: '.........'
Typ: '.........'

Vom Bieter einzutragen

Liefern und dem Gewerk Heizung zum Einbau übergeben.
Menge: 2,000 St

**01.01.120 Durchgangsregelarmatur Heißwasser DN32, Kvs 16 PN6 Flanschanschluss G2B Dämmschalen elektromot.Antrieb 0(2)-10V IP54 mit Notstellfunktion**
Durchgangsregelarmatur mit Antrieb mit Notstellfunktion, für Medium Heißwasser,
Mediumstemperatur über 5 bis 120 Grad C,
Umgebungstemperatur 0 bis 50 Grad C, kvs-Wert 16 m3/h, PN
16, Flanschanschluss, DN 32,
Stellverhältnis größer gleich 1:50, mit Dämmschalen,
elektromotorischer Antrieb mit Notstellfunktion, Stellsignal 0 (2) bis 10 V, Schutzart
IP 54 DIN EN 60529 (VDE 0470-1), mit analoger
Stellungsrückführung und Schalter, einfach für
Endstellungsmeldung, analog 0 (2) bis 10 V, Stellglied und
Antrieb zusammengebaut, mit mechanischer Stellungsanzeige,
nur liefern, Ausführung gemäß Zeichnung und
Einzelbeschreibung.

Fabrikat: '.........'
Typ: '.........'

Vom Bieter einzutragen

Liefern und dem Gewerk Heizung zum Einbau übergeben.
Menge: 1,000 St

**01.01.130 Durchgangsregelarmatur Kaltwasser DN32, Kvs 16 PN6 Flanschanschluss G2B Dämmschalen elektromot.Antrieb 0(2)-10V IP54**
Durchgangsregelarmatur mit Antrieb, für Medium Kaltwasser,
Mediumstemperatur über 5 bis 120 Grad C,
Umgebungstemperatur 0 bis 50 Grad C, kvs-Wert 16 m3/h, PN
16, Flanschanschluss, DN 32,
Stellverhältnis größer gleich 1:50, mit Dämmschalen,
elektromotorischer Antrieb, Stellsignal 0 (2) bis 10 V, Schutzart
IP 54 DIN EN 60529 (VDE 0470-1), mit analoger
Stellungsrückführung und Schalter, einfach für
Endstellungsmeldung, analog 0 (2) bis 10 V, Stellglied und
Antrieb zusammengebaut, mit mechanischer Stellungsanzeige,
nur liefern, Ausführung gemäß Zeichnung und
Einzelbeschreibung.

Fabrikat: '.........'
Typ: '.........'

Vom Bieter einzutragen

Liefern und dem Gewerk Heizung zum Einbau übergeben.
Menge: 2,000 St

**01.01.140 3-Wege Mischregelarmatur Kaltwasser,DN20 Kvs 6,3 PN6, Flanschanschluß G2B Dämmschalen, elektromotorischer Antrieb 0-10V IP54**
Mischregelarmatur mit Antrieb, für Medium Kaltwasser,
Mediumstemperatur über 5 bis 120 Grad C,
Umgebungstemperatur 0 bis 50 Grad C, kvs-Wert 6,3 m3/h,
Sitzleckage max. 0,1 % vom Kvs-Wert, PN 6,
Flanschanschluss, DN 20,
Stellverhältnis größer gleich 1:50, mit Dämmschalen,
elektromotorischer Antrieb, Stellsignal 0 (2) bis 10 V, Schutzart
IP 54 DIN EN 60529 (VDE 0470-1), mit analoger
Stellungsrückführung und Schalter, einfach für
Endstellungsmeldung, analog 0 (2) bis 10 V, Stellglied und
Antrieb zusammengebaut, mit mechanischer Stellungsanzeige,

Fabrikat: '.........'
Typ: '.........'

Vom Bieter einzutragen

Liefern und dem Gewerk Heizung zum Einbau übergeben.
Menge: 1,000 St

**01.01.150 3-Wege Mischregelarmatur Kaltwasser DN32 Kvs 16 PN6, Flanschanschluß G2B Dämmschalen, elektromotorischer Antrieb 0-10V IP54**
Mischregelarmatur mit Antrieb, für Medium Kaltwasser,
Mediumstemperatur über 5 bis 120 Grad C,
Umgebungstemperatur 0 bis 50 Grad C, kvs-Wert 16 m3/h,
Sitzleckage max. 0,1 % vom Kvs-Wert, PN 6,
Flanschanschluss, DN 32,
Stellverhältnis größer gleich 1:50, mit Dämmschalen,
elektromotorischer Antrieb, Stellsignal 0 (2) bis 10 V, Schutzart
IP 54 DIN EN 60529 (VDE 0470-1), mit analoger
Stellungsrückführung und Schalter, einfach für
Endstellungsmeldung, analog 0 (2) bis 10 V, Stellglied und
Antrieb zusammengebaut, mit mechanischer Stellungsanzeige,

Fabrikat: '.........'
Typ: '.........'

Vom Bieter einzutragen

Liefern und dem Gewerk Heizung zum Einbau übergeben.
Menge: 1,000 St

**01.01.160 Absperrklappe Kaltwasser DN40 PN6 Zwischenklemmenflansch, elektromot.Antrieb 3-Punktregl. IP4X**
Absperrklappe mit Antrieb, für Medium Kaltwasser, Mediumstemperatur über 5 bis 120 Grad C, Umgebungstemperatur 0 bis 50 Grad C, Sitzleckage max. 0,05 % vom Kvs-Wert, PN 6, Zwischenklemmenflansch einschl. Dichtungen, DN 40, Schließkörper und Spindel aus nichtrostendem Stahl, Spindelabdichtung mit Doppel-O-Ring aus EPDM, elektromotorischer Antrieb, Stellsignal 3-Punkt 24 V AC/DC, Schutzart IP 4X DIN EN 60529 (VDE 0470-1), Schließdruck des Ventils 200 kPa, mit Schalter für Endstellungsmeldung, 2-fach, Stellglied und Antrieb zusammengebaut, mit mechanischer Stellungsanzeige.

Fabrikat: '.........'
Typ: '.........'

Vom Bieter einzutragen

Liefern und dem Gewerk Heizung zum Einbau übergeben.
Menge: 2,000 St

**01.01.170 Absperrklappe Kaltwasser DN50 PN6 Zwischenklemmenflansch, elektromot.Antrieb 3-Punktregl. IP4X**
Absperrklappe mit Antrieb, für Medium Kaltwasser, Mediumstemperatur über 5 bis 120 Grad C, Umgebungstemperatur 0 bis 50 Grad C, Sitzleckage max. 0,05 % vom Kvs-Wert, PN 6, Zwischenklemmenflansch einschl. Dichtungen, DN 50, Schließkörper und Spindel aus nichtrostendem Stahl, Spindelabdichtung mit Doppel-O-Ring aus EPDM, elektromotorischer Antrieb, Stellsignal 3-Punkt 24 V AC/DC, Schutzart IP 4X DIN EN 60529 (VDE 0470-1), Schließdruck des Ventils 200 kPa, mit Schalter für Endstellungsmeldung, 2-fach, Stellglied und Antrieb zusammengebaut, mit mechanischer Stellungsanzeige.

Fabrikat: '.........'
Typ: '.........'

Vom Bieter einzutragen

Liefern und dem Gewerk Heizung zum Einbau übergeben.
Menge: 3,000 St

**01.01.180 Absperrklappe Kaltwasser DN65 PN6 Zwischenklemmenflansch, elektromot.Antrieb 3-Punktregl. IP4X**
Absperrklappe mit Antrieb, für Medium Kaltwasser, Mediumstemperatur über 5 bis 120 Grad C, Umgebungstemperatur 0 bis 50 Grad C, Sitzleckage max. 0,05 % vom Kvs-Wert, PN 6, Zwischenklemmenflansch einschl. Dichtungen, DN 65, Schließkörper und Spindel aus nichtrostendem Stahl, Spindelabdichtung mit Doppel-O-Ring aus EPDM, elektromotorischer Antrieb, Stellsignal 3-Punkt 24 V AC/DC, Schutzart IP 4X DIN EN 60529 (VDE 0470-1), Schließdruck des Ventils 200 kPa, mit Schalter für Endstellungsmeldung, 2-fach, Stellglied und Antrieb zusammengebaut, mit mechanischer Stellungsanzeige.

Fabrikat: '.........'
Typ: '.........'

Vom Bieter einzutragen

Liefern und dem Gewerk Heizung zum Einbau übergeben.
Menge: 9,000 St

#### Bereich 01.02 Automationsstation

##### Abschnitt 01.02.01 Hardware

**01.02.01.10 Automationsstation PXC7E400M**
Automationsstation PXC7E400M

Automationsstation bis 200 DP BACnet/IP
Modular BACnet Rev. 1.15 B-BC
Modulare Automationsstation BACnet/IP
bis 200 physikalische DP zum Steuern,
Regeln, Überwachen und Optimieren von
betriebstechnischen Anlagen, Funktionen
nach ISO 16484-2 und VDI3814.
Geräteprofil BACnet Building Controller
(B-BC) mit gültigem Konformitätszertifikat.
Schnittstellen:
- selbstaufbauender E/A Modulbus für Messen, Melden, Schalten, Stellen, Zählen.
- 2-Port Ethernet Switch für BACnet/IP
- 2x konfigurierbare Schnittstellen für
Modbus RTU
- Max. Anzahl Hardwaredatenpunkte über
TXIO: 200
- Max. Anzahl Integrationsdatenpunkte
(Modbus): 200
- Anzahl Gesamtdatenpunkte (TXIO +
Integration): 250
Leistungsmerkmale:
- Systemfunktionen gemäß B-BC (Alarmierung, Zeitplanung, Trendfunktionen, Zugriffsschutz)
- BACnet Secure Connect
- Generischer Objekt-Viewer für lokale Gerätedatenpunkte über eingebettete, webbasierte Bedienoberfläche
- Frei programmierbar (in Anlehnung an den CEN-Standard 11312).
- WLAN-Verbindung für Engineering und Inbetriebnahme
- Cloud-Zugriff: Webfernzugriff mit ABT Site
- Energiereserve (Supercap) zur
Unterstützung der Echtzeituhr (7 Tage)
- Optionale Batterie BR2032 zur
Unterstützung der Echtzeituhr (nicht
inklusive). Abhängig von der
verwendeten Batterie, bis zu 10 Jahren
Gerätedaten
- Speisung AC/DC 24V
- Schutzart EN60529: Front IP 20,
Terminal IP20
- Abmessungen (HxBxT)
124x198x75 mm

Fabrikat: Siemens
Typ: PXC7E400M

liefern
Menge: 1,000 St

**01.02.01.20 Touch-Panel 10" PXM40-1**
Hochwertiges Touch-Panel -Web Client 10"
Vorortbedienung von HLK-Anlagen 10‘‘
Web-Client für die Kommunikation mit einem HTML5 fähigen Web-Server PXG3.W100-1 oder PXG3.W200-1
- 10,1" hochauflösende, kapazitives Touch-Display im Breitbild-Format
- Typ TFT mit 262K Farben
- Multi Touch Bedienung (Zoomen, Wischen)
- Kompakter Aufbau mit geringer Einbautiefe, für die Montage in Schaltschranktüren
- Wandmontage mit separat bestellbarem Einbaurahmen
- Auflösung: 1280 x 800 Pixel(16:9)
- LED Hintergrundbeleuchtung, dimmbar
- LED zur Alarmanzeige bei inaktivem Bildschirm
- Anschluss über Ethernet RJ45
- Betriebsspannung AC 24V, DC 24V oder Power over Ethernet (PoE)
- Aluminiumrahmen Gehäuseschutzart nach EN 60529
- Von vorne: IP54
- Von hinten: IP 20 (bei Schaltschrankeinbau)

Fabrikat: Siemens
Typ: PXM40-1

liefern
Menge: 1,000 St

**01.02.01.30 Web-Schnittstelle PXG3.W100-2**
Web-Schnittstelle PXG3.W100-2
BACnet IP Webserver
1000 BACnet Objekte
Basisfunktionalität:
- BACnet/IP Web-Schnittstelle
- BACnet zertifiziert nach Geräteprofil B-OD Version 1.13
- Gleichzeitiger Zugriff von verschiedenen Bediengeräten
- Zentrale Verwaltung der Graphiken und Daten
- integrierter BACnet Client mit BACnet Browser Funktionalität: online Zugriff auf alle im System vorhandenen BACnet Objekte und Properties
- Anwendersicht: Darstellung von bis zu 1000 BACnet Objekten
- integrierter 2 Wege Ethernet Switch
- LED-Anzeigen für Geräte und Systemstatus
- Betriebsspannung AC 24V, oder DC 24V
- Montage auf DIN Schiene
Die Bilderstellung erfolgt direkt über einen Web Zugriff mittels des integrierten Grafikeditors. Die Grafikerstellung kann wahlweise mit einem Offline Tool erfolgen.
Im Grafiktool ist eine umfangreiche Grafikbibliothek integriert:
- Vorlagen für Räume, Raumgruppen und HLK Anlagen
- Symbolvorlagen für die Anlagen- und Raumbedienung
- Änderungen der Grafiken sind im laufenden Betrieb möglich Verwendung als Integrierte Managementstation:
webbasierte, grafischen Bedienung
mehrerer BACnet-Automationsstationen via
Desigo Touch Panels und Geräten mit HTML
5.0 Webbrowser (PC oder Tablet).
Funktionsumfang:
- An- und Abmeldung
- Benutzerverwaltung
- Beobachtung und Bedienung der Gebäudeautomation über kundenspezifischen Anlagengrafiken
- Alarmansicht zur Überwachung und Aufzeichnung von Alarmen
- Alarmweiterleitung an E-Mail-Empfänger
- Graphische Bedienung von Zeitschaltprogrammen
- Graphische Darstellung von Trenddaten
- Generische Bedienung aller BACnet Objekte der zugeordneten Geräte. Verwendung als Web Server für die komfortable Bedienung von Räumen, Raumgruppen oder Stockwerken:
Funktionsumfang:
- Bedienung von Licht, Jalousie und allen HLK Applikationen via Desigo Touch Panels oder Geräten mit HTML 5.0 Webbrowser (PC oder Tablet).
- Frei konfigurierbare Oberfläche
- Bedienung von Räumen oder Raumgruppen über kundenspezifischen Anlagengrafiken
- Max. Anzahl Raumgrafiken: 30

Fabrikat: Siemens
Typ: PXG3.W100-2

liefern
Menge: 1,000 St

**01.02.01.40 Adress- Stecker TXA1.K24**
Adress-Stecker

Fabrikat: Siemens
Typ: TXA 1.K24

liefern
Menge: 1,000 St

**01.02.01.50 Eingangsmodul TXM1.16D**
Eingangsmodul TXM1.16D
Eingangsmodul Digital 16-Kanal für DE, ZE mit Status-LED pro Kanal konfigurierbar für Melden, Zählen:
- potentialfreier Dauer- oder Impulskontakt als Öffner oder Schliesser, Speicherfunktion
- Impulskontakt bis 25 Hz
- Leitungslänge bis zu 300 m
Modul-LED für Status und Diagnose,
Kanal-LEDs für Status und Diagnose,
Klemmen kurzschlussfest bis 24 V mit
Prüfabgriffen,
4 Speisungsklemmen für Feldgeräte,
Direktanschluss ohne Reihenklemmen, Trennklemmenfunktion, Trennung von Elektronik und Sockel,
freie Kanalbeschriftung möglich.

Fabrikat: Siemens
Typ: TXM1.16D

liefern
Menge: 7,000 St

**01.02.01.60 Relaismodul TXM1.6R-M**
Relaismodul TXM1.6R-M
Ausgangsmodul Digital 6-Kanal, Hand Relaisausgänge, LED-Anzeige
Lokale Vorrangbedienung nach ISO 16484-2 mit Handtasten pro Kanal, pro Kanal konfigurierbar für Schalten:
- Dauerkontakt 1-stufig, Umschalter
- Impulskontakt Schliesser, Öffner
- Impulskontakt Ein-Aus
- Dauerkontakt 3-stufig
- Impulskontakt 3-stufig
- Dreipunkt
- Strom AC max. 4 A ohm. 3 A induktiv
- Strom DC max. 4 A bei DC 24 V ohm.
- gemischter Betrieb 250V / 24V möglich
- Leitungslänge bis zu 1000 m
Modul-LED für Status und Diagnose,
Kanal-LEDs 3-farbig für Status und Diagnose mit Wirksinn entsprechend E/A- Funktion,
Klemmen kurzschlussfest bis 24 V mit Prüfabgriffen, 4 Speisungsklemmen für Feldgeräte,Trennklemmenfunktion mit
Direktanschluss ohne Reihenklemmen,
Trennung von Elektronik und Sockel,
freie Kanalbeschriftung möglich.

Fabrikat: Siemens
Typ: TXM1.6R-M

liefern
Menge: 7,000 St

**01.02.01.70 Eingangsmodul TXM1.8D**
Eingangsmodul TXM1.8D
Eingangsmodul Digital 8-Kanal für DE, ZE mit LED-Anzeige pro Kanal konfigurierbar für Melden, Zählen:
- potentialfreier Dauer- oder Impulskontakt als Öffner oder Schliesser, Speicherfunktion
- Impulskontakt bis 25 Hz
- Leitungslänge bis zu 300 m
Modul-LED für Status und Diagnose,
Kanal-LEDs 3-farbig für Status und Diagnose,
Klemmen kurzschlussfest bis 24 V mit
Prüfabgriffen, 4 Speisungsklemmen für Feldgeräte,
Direktanschluss ohne Reihenklemmen, Trennklemmenfunktion, Trennung von Elektronik und Sockel,
freie Kanalbeschriftung möglich

Fabrikat: Siemens
Typ: TXM1.8D

liefern
Menge: 1,000 St

**01.02.01.80 Universaleingangsmodul TXM1.8U**
Universaleingangsmodul TXM1.8U
Universalmodul 8-Kanal DE, ZE, AE, AA, LED-Anzeige pro Kanal konfigurierbar für Melden, Zählen:
- potentialfreier Dauer- oder Impulskontakt als Öffner oder Schliesser, Speicherfunktion
- Impulskontakt bis 25 Hz
- Leitungslänge bis zu 300 m
Messen:
- hochauflösendender Messeingang 15 Bit
- LG-Ni 1000 Ohm, Pt1000 Ohm
- PTC T1
- aktiver Messwert 0-10 VDC
Stellen:
- 0-10 VDC, stetig
Modul-LED für Status und Diagnose,
Kanal-LEDs für Status und
Diagnose mit Wirksinn und Helligkeit
entsprechend der E/A-Funktion,
Klemmen kurzschlussfest bis 24 V mit Prüfabgriffen, 4 Speisungsklemmen für Feldgeräte,
Direktanschluss ohne Reihenklemmen,
Trennklemmenfunktion, Trennung von Elektronik und Sockel,
freie Kanalbeschriftung möglich

Fabrikat: Siemens
Typ: TXM1.8U

liefern
Menge: 10,000 St

**01.02.01.90 Speisemodul TXS1.12F10**
Speisemodul TXS1.12F10
Zusatz-Speisungsmodul der E/A-Module und Feldgeräte
- Modulspeisung DC 24 V, 1,2 A
- Feldspeisung AC 24 V, 6A
- LED-Anzeigen zur Diagnose von
E/A-Bus, Modul- und Feldspeisung
- Durchleitung des Bussignals

Fabrikat: Siemens
Typ: TXS1.12F10

liefern
Menge: 1,000 St

**01.02.01.100 Busanschlussmodul TXS1.EF10**
Busanschlussmodul TXS1.EF10
Anschlussmodul E/A-Bus
Durchleitung von Speisung und E/A-Bus

Fabrikat: Siemens
Typ: TXS1.EF10

liefern
Menge: 1,000 St

**01.02.01.110 Gateway M-Bus**
Gateway RS485, M-Bus 50DP
mit integriertem M-Bus Adapter 64 MB

- Universal-Gateway zur Umsetzung von
  Kommunikationsprotokollen für
  max. 50 Datenpunkte
- Umsetzung der wichtigsten Kommunikationsprotokolle möglich
- schnelle Aufschaltung auf serielle
  oder netzwerkbasierte Kommunikationsprotokolle
- integrierter M-Bus-Adapter und
  M-Bus Kommunikationsprotokoll
- automatischer Scan der M-Bus-Zähler
- 2 Kommunikationsprotokoll inklusive
- die freigegebenen Datenpunkte des angeschlossenen Fremdsystems werden
  zur weiteren Verarbeitung zur
  Verfügung gestellt
- Projektierung auf Basis von Excel
  xls, txt oder csv Dateien pro
  Protokolltreiber
- Webinterface zur Konfiguration,
  Analyse und Inbetriebnahme
- integrierte Echtzeituhr und Speicherkarte
- Erweiterung der Datenpunktanzahl durch
  Upgrade jederzeit möglich
- Firmware-Updates bei Bedarf über den
  Webserver möglich
- Passwortschutz für die Gerätekonfiguration
- Konfiguration kann mit Hilfe der
  Datensicherungs-/Datenrücksicherungs-
  funktion auf einem PC  gespeichert bzw.
  wieder  zurück gesichert werden
- LED Statusanzeigen

Nennspannung:  12..24VAC/DC
Leistungsaufnahme:  5,7W
Schnittstellen:  1x RS485
  1x RJ45 10/100 Mbit/s
  1x M-Bus
Umgebungstemp.:  0..45°C
Umgebungsfeuchte:  20..80 %r.F., nicht kondensierend
Montage:  DIN Hutschiene
BxHxT mm:  48x100x70

Fabrikat: '.........'
Typ: '.........'

liefern
Menge: 1,000 St

**01.02.01.120 Ethernet Switch mit 5 Ports**
Ethernet Switch mit 5 Ports zur Unterstützung von Ethernet 10
MBit/s und fast Ethernet 100 MBit/s zum Aufbau von
geswitchten Ethernet-Netzen nach Norm IEEE 802.3 oder
802.3u mit Kupfertechnik zur Aufschaltung der BAC
net-Automationsstation auf Datennetzwerk der Leitebene. Zum
Aufbau auf Hutschiene im Schaltschrank.
Technische Daten:
Schnittstellen: 5 TP-Ports RJ45-Buchsen 10/100 MBit/s
Schutzart: IP 30
Betriebsspannung: 9,6 -32 VDC
Betriebstemperatur: 0-60 °C
Montage: Hutschiene

1 x LED grün für Versorgungsspannung liegt an.
5 x LED grün für Daten, Linkstatus
5 x LED gelb für 10/100 Datenrate

Fabrikat: '.........'
Typ: '.........'

Vom Bieter einzutragen

Komplett liefern und dem Schaltschrankbauer mit entsprechenden Montage- und Installallationshinweisen zum
betriebsfertigen Einbau zur Verfügung stellen.
Menge: 1,000 St

##### Abschnitt 01.02.02 Dienstleistung Automationsstation

**01.02.02.10 Werkstatt-/ Montageplanung Automationsstation**
Werkstatt-/Montageplanung Automationsst.
nach DIN18386 (VOB Teil C)
Erstellung und Übergabe der Werkstatt-
und Montageplanung bestehend aus folgenden Unterlagen:
- Automationsschemata mit Darstellung
  der wesentlichen Funktionen auf Basis
  der Anlagenschemata entsprechend
  Anlagenplanung
- Automationsstations Belegungspläne
  einschließlich Adressierung
- Funktionsbeschreibungen der Gebäudeautomation
- Stücklisten
- Festlegung von Montageorten für Feldgeräte und Hardwarekomponenten des
  Lieferumfangs
Grundlage der Werkstatt- und Montageplanung ist die Übergabe der vollständigen Ausführungsunterlagen nach
DIN18386 Punkt 3.1.3
durch den Auftraggeber.
Menge: 1,000 St

**01.02.02.20 Projektierung Ein-/Ausgabefunktion**
Projektierung Ein- /Ausgabefunktion
DIN EN ISO 16484 GA-FL Abschnitt 1 und 2

Erfassung, Aufbereitung und Ausgabe von
- technische Klärung und Bearbeitung
- Programmierung und Parametrierung
- Eingabe Benutzeradressen
- Einstellwerte
- Klartexte
- Merker und Verknüpfungen
sowie:

Erstellung und Übergabe der Werkstatt-
und Montageplanung bestehend aus folgenden Unterlagen:
- Automationsschemata mit Darstellung
  der wesentlichen Funktionen auf Basis
  der Anlagenschemata entsprechend
  Anlagenplanung
- Automationsstations Belegungspläne
  einschließlich Adressierung
- Funktionsbeschreibungen der Gebäudeautomation
- Stücklisten
- Festlegung von Montageorten für Feldgeräte und Hardwarekomponenten des
  Lieferumfangs
Menge: 252,000 St

**01.02.02.30 Inbetriebnahme Ein-/Ausgabefunktion**
Inbetriebnahme Ein- /Ausgabefunktion
DIN EN ISO 16484 GA-FL Abschnitt 1 und 2

- Test
- Inbetriebnahme
- Einregulierung
- Ersteinweisung der Anlagenbetreiber
- Dokumentation
Menge: 252,000 St

**01.02.02.40 Inbetriebnahme Adressierung M-Bus Zähler**
Inbetriebnahme Adressierung M-Bus Zähler
Adressierung M-Bus Zähler
Menge: 3,000 St

**01.02.02.50 Koordination BACnet-Server**
*** Pauschalposition
Der Datenaustausch mittels BACnet- Dienste erfolgt nach dem Client-Server-Prinzip.
Dabei fordert der Client einen Dienst beim Server an. Dieser antwortet auf die Anforderung in dem er den Dienst bereitstellt bzw. die geforderte Funktion bereitstellt.
Koordination und Abstimmung mit dem Ersteller und/oder Lieferant der Hard- und Software des BACnet-Clients.
Gemeinsame Festlegung der Partner zur Genehmigung durch
den Auftraggeber für:

- Physikalischer Aufbau der Schnittstellen
- PICS (BIBBs, Objekte, Alarmierung, Schriftsätze, usw.)
- Systemgrenzen(Anzahl BACnet-Objekte pro Automationsstation, usw.)
- Menge und Typ der aufzuschaltenden Objekte
- Netzwerktopologie einschl. IP-Adressen, Subnetmaske, Gateway
- Device-IDs
- Kommunikationsport für BACnet
- BACnet-Network-IDs
- Festlegung/Abstimmung der optionalen Properties im EDE-File
- (Description, State-Text, Unit, High-Limit, Low-Limit, etc.)

Erstellung des EDE-File im CSV-Format sowie Regelschemen
mit eingetragener Benutzeradressierung und Übergabe an den
Lieferanten des BACnet-Clients.
Menge: 1,000 psch

**01.02.02.60 Inbetriebnahme BACnet-Server**
*** Pauschalposition
Inbetriebnahme BACnet-Server
Inbetriebnahme in Abstimmung mit dem Ersteller und/oder
Lieferant des BACnet-Clients.
Prüfen der Objekte, die über das BACnet-Protokoll übertragen
werden, auf Zugehörigkeit sowie Funktionalität.
Alle geforderten Funktionen (z.B. Alarmierung, COV, usw.) sind
einzeln zu überprüfen, die vorgegebenen Parameter
einzustellen.
Ein gemeinsamer Funktionstest mit dem Lieferant des
BACnet-Servers mit entsprechender Protokollierung der
Funktionalität ist durchzuführen (1:1 Test).
Menge: 1,000 psch

#### Bereich 01.03 Schaltschrank

##### Abschnitt 01.03.01 Schaltschrank

**01.03.01.10 Stand-Schaltschrank**
Schaltschrank als Standschrank

In Bauhöhe H=2.000 mm inkl. Sockel
Breite Schaltschrankfeld B=1000 mm

Schaltanlage als Standschrank nach DIN EN
60439-1/VDE 0660-500 und DIN EN 50178/VDE 0160 mit verschliessbaren Fronttüren mit Stangenschloss, Transportösen an der Oberseite, ausgeführt. Schaltschränke alsverwindungssteife Stahlblechkonstruktion, innen und aussentauchgrundiert und pulverbeschichtet. Mindest dicke der Front-und Seitenbleche 1,5 mm, Rahmenkonstruktion 2,5 mm.Gehäuse bei Anreihschränken feldweise nach verschiedenen Netzarten getrennt. Gehäusefarbe RAL 7032 (Kieselgrau),Montageplatte aus verzinktem Stahlblech, bestückt mit nachfolgenden Baugruppen und betriebsfertig elektrisch verdrahtet auf Ein- und Ausgangsklemmen als Reihenklemmen mit Erdungs- und Nulleiterklemmen. Klemmen für Prozessschnittstellen nach VDI 3814-2. Schutzmassnahmen nach DIN VDE 0100-410, Berührungsschutz nach DIN VDE0106-100.

Alle elektrischen Betriebsmittel, die in den Schaltschränken eingebaut sind, sind berührungssicher bzw. handrückensicher abzudecken. Eine Bestätigung, dass die Schränke nach den Unfallverhütungsvorschriften der BGV A3 ausgeführt sind, ist beizufügen. Schutzart nach DIN VDE 0470-1 IP 54. Höhere Schutzarten sind im Leistungsverzeichnis gesondert angegeben. Türen um mindestens 90° zu öffnen bei Freihaltung eines genügenden Fluchtweges. Für den Steuerungsteil aufliegend, mit Gummidichtung und Schloss, für vorderseitige Einbauten der Not-Bedienungsorgane. Für denAutomations-Teil eine Sichttür für maximale Einsicht auf das DDC-System mit Aluminium-Rahmen und 3 mm Acrylglas, Schutzart IP 54. (In separater Position beschrieben).

Aufteilung:
Die Schaltschränke sind, soweit in mehreren Feldern aus- geführt, unterteilt in Automations- und Steuerungsfelder. Zwischen MSR- und Leistungsteil ist eine Abschottung vorhanden. Die Klemmleiste erhält eine Platzreserve von 20%. Die Sammelschienen sind zwischen den Schaltschrankfeldern mit lösbarer Verbindung ausgeführt. Der Schaltschrank ist mit einer Montageplatte ausgerüstet. Alle Bedien- und Meldegeräte in den Schaltschranktüren sind über eine separate Klemmleiste angeschlossen.

Kabelführung:
Die Drähte sind über Kunststoffkämme geführt (Kammverdrahtung), max. Füllung 75%, Adern flexibel, mit Aderendhülsen versehen, Klemmen für Busleitungen sind abgesetzt zu führen. Mindestleitungsquerschnitt und Verlegung innerhalb von Schaltschränken, flexibel verdrahtet=1,0 mm2. Verdrahtung zu den Geräten in der
Schaltschranktür und zu beweglichen Konstruktionselementen in Schutzschlauch, mehrdrähtig flexibel 0,75 mm2/ 1,0 mm2.

Schalt-, Mess- und Regelgeräte:
Es ist dafür zu sorgen, dass die Umgebungstemperatur der Einbauteile innerhalb des Schaltschrankes eingehal ten wird. Für gleichartige Bauteile werden Produkte des gleichen Herstellers verwendet. Innenverdrahtung der Steuerungen gemäß DIN 40705/VDE 0113. Alle Betriebsmittel mit unverwechselbarer Bezeichnung gemäß Schaltplan bezeichnet. Alle Schaltschrankfunktionen sind potentialfrei auf eine bezeichnete Klemmleiste geführt. Trenn- und Reihenklemmen innerhalb der Schaltschrankfelder inkl. Bezeichnung sind im Einheitspreis enthal ten. Ausrüstung der Steuerungen nach VDE 0100, ausgeführt unter Berücksichtigung VDE 0113, Geräteauswahl nach VDE 0660, Funkentstörungsgrad N. Geltende EMV- Richtlinien sind einzuhalten.

Handbedienebene:
Die Steuerungen und alle Steuerschalter erhalten eine modulare Handbedienebene (Lieferung durch Auftragnehmer GA) in der Schaltschranktür. Die Funktion muss unabhängig von der DDC-Regelung und der Spannungsversorgung der DDC-Regelung sein. Die Anordnung und Funktion erfolgt nach Rücksprache mit der Bauleitung und dem Nutzer. Alle Schaltschrankfunktionen werden potentialfrei auf eine bezeichnete Klemmleiste geführt.
Der für die Einspeisung vorgesehene Hauptschalter (als Freischalter) ist so angeordnet, dass eine einwandfreie Betätigung möglich ist. Die Schalterstellung ist jederzeit erkennbar.

Kabelrangierraum:
Die Kabeleinführung für die ankommenden und abgehenden Kabel erfolgt vorzugsweise von unten oder oben auf Kabelabfangschiene/ Flanschplatte oder als Kabelverschraubung mit Zugentlastung geführt. Einschliesslich Platzreserve von 20 %. Einschleifraum und Rangierkanal gemäß VDE 0660-5 über die gesamte Schaltschrank-/ Montageplattenbreite. Eine Platzreserve von mindestens 20% für Betriebsmittel und Klemmleiste ist vorzuhalten. Sämtliche Kurzschlusssicherungen sind, wenn nicht anders angegeben, zusammengefasst in Drehstromeinteilung angeordnet. Sicherungsabgänge >63 A als NH- Sicherung.

Betriebsspannung:
Drehstrom 400 VAC, 230 VAC, 2 MP/50 Hz - MP und SL getrennt geführt (als MP-Trenn- und gelb/grüner Schutz Leiterklemme in der Reihenfolge zugeordnet). Steuerspannungen:
Steuerspannung: 230 VAC/50 Hz
Lampenspannung: 24 VAC/50 Hz
Glühlampe: 30 VAC/3 Watt
Abschirmungen sind einseitig auf eine Klemmenleiste aufzulegen. Anschluss der Klemmenleiste über Trennklemme. Aderfarbe SL-Trennklemme gelb/grün, Schirm-Trennklemme schwarz.

Anmerkung:
Der Schirm hat keine Schutzleiterfunktion. Im Messwert- aufnehmer (Geber) ist der Schirm zu isolieren. Ein mitgeführter Schutzleiter ist grundsätzlich auch dann im Schaltschrank aufzulegen, wenn ein schutzisoliertes Betriebsmittel angeschlossen wird. Bei der Schutzmassnahme "Schutzkleinspannung" darf kein Schutzleiter mitgeführt werden. N und SL müssen zugeordnet zum Stromkreis gekennzeichnet
werden.

Bedienungs- und Meldegeräte nach DIN VDE 0113,
Verdrahtungsfarben soweit nicht anders gefordert nach
DIN EN 60204-1/VDE 0113-1. Farbkennzeichnung soweit
nicht anders gefordert nach DIN EN 60073/VDE 0199071.
Die Farbkennzeichnung der Leiter hat nach VDE 0113 zu
erfolgen. Die Verdrahtung für die Gebäudeautomation
(GA) ist in brauner Farbe ausgeführt.
Kennzeichnung von Leitern:
Phase L1- schwarz
Phase L2 - schwarz
Phase L3 - schwarz
Nulleiter N - hellblau
Schutzleiter SL - grün/gelb
Steuerspannung >65 V - rot/blau
Steuerspannung <65 V - braun
Gleichspannung - weiß
Datenleitung - violett
Schutzleiter SL - grün/gelb
Messleitung - grau
Fremdspannungsleitungen - orange

Bezeichnungen:
Sämtliche elektrischen Betriebsmittel im Schaltschrank sind gut lesbar und dauerhaft mit den in den Stromlaufplänen angegebenen Bezeichnungen durch aufgeklebte, gelbe Schilder mit schwarzer Schrift auf Bauteil- und Montageplatte zu bezeichnen. Die Bezeichnung der Bedienelemente, Messgeräte usw. auf den Schaltschranktüren wird nach Absprache mit dem Auftraggeber ausgeführt. So weit nicht anders angegeben, wird die Beschriftung auf weissen Resopalschildern mit schwarzer Schrift, aufgeschraubt oder geklebt, ausgeführt.

Schaltungsunterlagen:
Für jeden Schaltschrank ist ein vollständiger Satz Schaltungsunterlagen zu erstellen (1-fach während der Ausführungszeit, 2-fach als Schlussdokumentation,
1-fach auf Datenträger). Vorab-Schaltunterlagen sind während der Umbauarbeiten im Schaltschrank aufzubewahren. Alle Bezeichnungen im Schaltplan haben mit denen im Schaltschrank übereinzustimmen. Die Schaltungsunterlagen sind mit einer einheitlichen Betriebsmittelkennzeichnung nach DIN 40719 und möglichst in CAD-Ausführung nach DIN 40179 auszuführen und enthalten folgenden Umfang:

- Inhaltsverzeichnis.
- Stromlaufpläne.
- Anordnungspläne der Schaltschränke (Aufbauzeichnung) mit der Darstellung der räumlichen Lage der eingebauten elektrischen Betriebsmittel.
- Stücklisten der im Schaltschrank eingebauten elektrischen Betriebsmittel mit Angabe der Menge des Herstellers und der Type sowie der wichtigsten technischen Daten.
- Klemmenanschlusspläne, in denen die Anschlussstellen der elektrischen Einrichtungen und die daran angeschlossenen inneren und äusseren leitenden Verbindungen dargestellt sind.
- Kabellisten sind im Zuge der Schaltschrankplanung zu
erstellen.

Für die Unterbringung der erforderlichen Unterlagen ist im Schaltschrank ein fester Behälter vorzusehen.

Vor Fertigungsbeginn sind Einbringmöglichkeiten mit der Bauleitung zu klären.

Schaltschrank mit nachfolgend beschriebenen Baugruppen komplett und betriebsbereit verdrahtet geprüft liefern, in das Gebäude und in die Technikzentrale transportieren (separat beschrieben).
Aufstellen und Ausrichten sowie mit dem Regelsystem, Schaltschrankbaugruppen und betriebsfertig verdrahten. Alle Schaltungen während der Arbeiten sind mit der Techn. Verwaltung abzustimmen.

Abrechnung je Schaltschrankfeld
Menge: 2,000 St

**01.03.01.20 Sichtfenster für Automationsstation**
Schaltschrank-Sichtfenster zum Schutz von DDC-Anzeige- und Bedienelementen, als Rahmenkonstruktion mit innenliegenden Eckverbindern, Schutzart IP 54, Rahmen aus Aluminium, Glasscheibe aus Acrylglas, abschliessbarer Kunstststoff-Handgriff. Sichtfenster für 3 x 19" Rahmen.

Liefern und in die Schaltschranktür betriebsfertig einbauen.
Menge: 1,000 St

**01.03.01.30 Einspeisung 400V/35A AC, mit Hauptschalter**
Einspeisung 400V AC, 35 A mit Hauptschalter, bestehend
aus je:

1 Hauptschalter 3-polig
1 Hauptsicherung 3-polig
Zuleitungsklemmen in erforderlicher Größe mit
Abdeckung

Nennstrom: 35A

Komplett liefern und betriebsfertig montieren.
Menge: 1,000 St

**01.03.01.40 Einspeisung 400V/125A AC, mit Hauptschalter**
Einspeisung 400V AC, 125 A mit Hauptschalter, bestehend
aus je:

1 Hauptschalter 3-polig
1 Hauptsicherung 3-polig
Zuleitungsklemmen in erforderlicher Größe mit
Abdeckung

Nennstrom: 125A

Komplett liefern und betriebsfertig montieren.
Menge: 1,000 St

**01.03.01.50 Stromschienensystem**
für Schaltschrank, komplett. Sammelschienen werden in Flachkupfer, entsprechend der vorgeschriebenen Stromstärke für Betrieb und Kurzschluss ausgeführt. Die Länge der Schienen entspricht den angelieferten Schaltschrank- Teilstücken. Die Verbindung der Schienen erfolgt mit demontierbaren CU-Laschen. Die Verbindung zwischen den Sammelschienen und Geräten erfolgt in Flachkupfer oder
isolierten Leitungen je nach Größe und Stromstärke der Geräte. Das Sammelschienensystem ist ausgelegt für eine
Netzeinspeisung bis 50 kW.

Die Länge der Sammelschienen richtet sich nach der Anzahl der Schrankfelder. Die Anzahl ist vom Bieter zu ermitteln.

Stromschienensystem je Schaltschrankfeld komplett liefern,
betriebsfertig montieren und verdrahten.
Menge: 2,000 St

**01.03.01.60 Schaltschrankbeleuchtung**
Schaltschrankbeleuchtung, bestehend aus:
1 Glühwendelröhre 20W komplett
1 Türkontaktschalter
1 FI-LS Schalter 2-polig

Komplett liefern und betriebsfertig montieren.
Menge: 2,000 St

**01.03.01.70 Schaltschranklüfter 230V/50 Hz**
Schaltschranklüfter 230V/50 Hz mit Filtermatte
und Schutzgitter, mit Raumthermostat im Schaltschrank
und 1 Sicherungselement 1-polig.

Komplett liefern und betriebsfertig montieren.
Menge: 1,000 St

**01.03.01.80 Schuko-Steckdose für DDC-Feld 230V/10A**
Schuko-Steckdose, unabhängig von Türkontaktschalter,
für Schaltschrankeinbau zur Befestigung auf Tragschiene
mit Nennspannung 230 V, mit FI LS Schalter 2-polig
Nennstrom 10 A.

Komplett liefern und betriebsfertig montieren.
Menge: 1,000 St

**01.03.01.90 Lampenprüfung mit verzögerter Ausschaltzeit**
Lampenprüfung als Meldeleuchtenschaltung mit
verzögerter Ausschaltzeit. Ausgeführt als Steuerung,
die bei Betätigen der Lampenprüftaste alle Leuchten
gleichzeitig in Betrieb setzt und nach einer
einstellbaren Zeit nur die Leuchten aktiviert, die
tatsächlich als Meldeleuchte angesteuert werden. Nach
einer weiteren, einstellbaren Betriebszeit verlöschen
alle Schaltschrankleuchten. Meldeleuchtenschaltung,
bestehend aus:

1 Prüftaster
2 Zeitrelais
1 Kontakt je Leuchtmelder

Komplett betriebsfertig liefern und betriebsfertig
montieren
Menge: 1,000 St

**01.03.01.100 Phasenlampen**
Phasenlampen, bestehend aus je:

3 Phasenlampen 230V
1 Sicherungselement 3-polig

Komplett liefern und betriebsfertig montieren.
Menge: 2,000 St

**01.03.01.110 Phasenüberwachung**
Phasenüberwachung, bestehend aus je:

1 Phasenausfallrelais 400V AC mit potentialfreiem
  Hilfskontakt
1 Sicherungselement 3-polig

Komplett liefern und betriebsfertig montieren.
Menge: 2,000 St

**01.03.01.120 Netzwiederkehrschaltung**
Netzwiederkehrschaltung einschließlich zentraler
Störungsquittierung bestehend aus je:
1 Wischrelais, einschaltwischend bis 1 Sek.
Hilfsschütze mit Kontakt je Selbsthaltung
Handbedien- und Signalisierungsebene einschließlich
Steuerung sind Bestandteil der Automationsstation.

Komplett liefern und betriebsfertig einbauen
Menge: 2,000 St

**01.03.01.130 Selektive Sammelstörmeldung**
Selektive Sammelstörmeldung, bestehend aus:
2 Hilfsschützen
1 Summer
1 Taster
9 Reihenklemmen + N + PE
Handbedien- und Signalisierungsebene, einschließlich
Steuerung sind Bestandteil der Automationsstation.

Komplett liefern und betriebsfertig einbauen
Menge: 1,000 St

**01.03.01.140 Steuerspannungstransformator 230V AC**
Steuerspannungstransformator für allgemeine Anlagen,
Sekundärspannung 230V AC, nach VDE 0550/0551,
einschließlich Primärsicherung und Sekundärsicherung
über Leitungsschutzschalter mit potentialfreiem
Hilfskontakt.

Nennleistung: 400 VA

Komplett liefern und betriebsfertig montieren.
Menge: 1,000 St

**01.03.01.150 Sicherheitstransformator 230/24V AC nach VDE 0551**
Sicherheitstransformator 230/24V AC
nach VDE 0551 Absicherung Primär- u. Sekundärseite
jeweils mit Leitungsschutzschalter mit potentialfreien
Hilfskontakten
Nennleistung VA: 250

Komplett liefern und montieren
Menge: 1,000 St

**01.03.01.160 Netzgerät 24V DC**
Netzgerät, mit Primärsicherung 1-polig.
Nennstrom A: 2,5
nach VDE 0551 einschl.Potentialklemmenblock

Komplett liefern und montieren
Menge: 1,000 St

**01.03.01.170 Leitungsschutzschalter 1-polig**
Leistungsschutzschalter 1-polig, mit potentialfreiem
Hilfskontakt
Nennstrom A: 2

Komplett liefern und montieren
Menge: 6,000 St

**01.03.01.180 Überspannungsschutz, primär**
Überspannungsschutz
Primärer Überspannungsschutz 230 V AC für
Anschlussleitungen L1 und N zum Netztrafo der DDCAnlage
Funktionsüberwachung und Fernmeldekontakt,
Kunststoffgehäuse,
Anforderungsklasse D
Montage auf Hutschiene
Nennspannung: 230VAC
Nennstrom A: 16
Leitungsanschluss: max 2,5mm²
Kontaktbelastung: 0,5A
Schutzart: IP20
Umgebungstemperatur: -25..+80°C

Fabrikat: '.........'
Typ: '.........'

Vom Bieter einzutragen

Komplett liefern und im Schaltschrank montieren
Menge: 2,000 St

**01.03.01.190 Netz-Überspannungsableiter als Mittelschutz**
Netz-Überspannungsableiter nach VDE 0675 kleiner 100A
in 230/400V AC Drehstromnetzen, als Mittelschutz, mit
automatischer Netz-Folgestrom Löschung. Mit
potentialfreien Kontakt für Auslösemeldung, dieser
Kontakt ist mit einer Überspannungsschutzeinrichtung zu
beschalten. Mit Universalfuß zum Aufschnappen auf
DIN/EN- Tragschienen,
einschließlich Tragschienenanteil und Verbindung mit
dem Potentialausgleich.

Fabrikat: '.........'
Typ: '.........'

Vom Bieter einzutragen

Komplett liefern und im Schaltschrank montieren
Menge: 2,000 St

**01.03.01.200 Überspannungsschutz Netzversorgung DDC-Zentralen**
Überspannungsschutz für Netzversorgung der
Automationsstationen. Damit werden die Geräte vor
leitungsgebundenen Spannungsspitzen, hervorgerufen
durch Blitzeinwirkung, Schaltvorgänge, Kurzschlüsse
etc. geschützt, passend zum Fabrikat der
Automationsstation einschl. Zubehör
Reihenklemmengehäuse Baubreite 23mm, Montage auf
Normschiene.

Fabrikat: '.........'
Typ: '.........'

Vom Bieter einzutragen

Komplett liefern und im Schaltschrank montieren
Menge: 1,000 St

**01.03.01.210 Aufschaltung/Ansteuerung Wärmepumpe**
Aufschaltung/Ansteuerung einer Wärmepumpe, mit extern Ein/Aus, Umschaltung Heizen/Kühlen, Betriebs-/ Störungsmeldung, Ansteuerung Primärpumpe, Anbindung Modbus RTU bestehend
aus je:

2 Hilfsrelais, 4- Wechsler
15 Reihenklemmen + N + PE
4 Trennklemmen

Handbedien- und Signalisierungsebene einschließlich
Steuerung sind Bestandteil der Automationsstation.

Komplett liefern und betriebsfertig montieren.
Menge: 3,000 St

**01.03.01.220 Pumpensteuerung 230V AC bis 0,15 kW**
Pumpensteuerung 230V AC ,Nennleistung  = 0,15 kW, mit Freigabe, Betriebs-/ Störungsmeldung/Volumenstrom/ Druck (aus Pumpenzusatzmodul), bestehend
aus je:

1 Sicherungselement, 1-polig
13 Reihenklemmen + N + PE

Handbedien- und Signalisierungsebene einschließlich
Steuerung sind Bestandteil der Automationsstation.

Komplett liefern und betriebsfertig montieren.
Menge: 9,000 St

**01.03.01.230 Netzabgang 400V/24KW AC, für E-Heizregister**
Netzabgang 400V AC/24KW für E-heizregister inklusive Ansteuerung bestehend aus je:

1 Sicherungselement, 3-polig
1 Leistungsschütz 24KW
1 Hilfsschütz
9 Reihenklemmen + N + PE

Nennstrom A: 35

Komplett liefern und montieren
Menge: 2,000 St

**01.03.01.240 Sicherheitschaltung STW/STB**
Sicherheitsschaltung für Sicherheitstemperaurwächter und Sicherheitstemperaturbegrenzer zum Schalten in einen sicheren Anlagenzustand bei Auslösung- , für zwei auslösenden Eingänge, für einen zu schaltenden Ausgang, mit geberseitiger Selbsthaltung, Eingangssignal durch Kontaktgeber in Ruhestromschaltung einschl. automatischer Quittierung bei Netzwiederkehr, in Relaistechnik, mit allen erforderlichen Hilfsschützen.

Komplett liefern und betriebsfertig montieren.
Menge: 3,000 St

**01.03.01.250 Klappensteuerung Auf/Zu Rückmeldung**
Klappensteuerung Auf/Zu Rückmeldung
bestehend aus:
alle erf. Hilfsschütze
6 Reihenklemmen + N + PE

Handbedien- und Signalisierungsebene
einschließlich Steuerung sind Bestandteil der Automationsstation.

Komplett liefern und betriebsfertig montieren.
Menge: 17,000 St

**01.03.01.260 Meldung potentialfrei**
Meldung potentialfrei, bestehend aus:

2 Reihenklemmen + PE

Komplett liefern und betriebsfertig verdrahten
Menge: 15,000 St

**01.03.01.270 Meldung potentialbehaftet**
Meldung potentialbehaftet, bestehend aus:

1 Hilfsschütz
2 Reihenklemmen + PE

Komplett liefern und betriebsfertig verdrahten
Menge: 5,000 St

**01.03.01.280 Fühleraufschaltung passiv**
Fühleraufschaltung passiv, bestehend aus:

2 Reihenklemmen +PE

Komplett liefern und betriebsfertig verdrahten
Menge: 42,000 St

**01.03.01.290 Fühleraufschaltung aktiv**
Fühleraufschaltung aktiv, bestehend aus:

4 Reihenklemmen +PE

Komplett liefern und betriebsfertig verdrahten
Menge: 4,000 St

**01.03.01.300 Ansteuerung Ventil stetig**
Regelventilansteuerung, stetig 0..10V
bestehend aus je:

5 Reihenklemmen + PE

Komplett liefern und betriebsfertig verdrahten
Menge: 8,000 St

**01.03.01.310 Leckageüberwachung**
Leckageüberwachung bestehend aus:

1 Einbau Leckagerelais (Beistellung)
4 Reihenklemmen + PE

Komplett liefern und betriebsfertig verdrahten
Menge: 1,000 St

**01.03.01.320 Netzabgang 230V AC,**
Netzabgang 230V AC, bestehend aus je:
1 Sicherungselement, 1-polig

1 Reihenklemme + N + PE

Nennstrom A: 16

Komplett liefern und montieren
Menge: 6,000 St

**01.03.01.330 Netzabgang 400V AC,**
Netzabgang 400V AC  bestehend aus je:
1 Sicherungselement, 3-polig

3 Reihenklemmen + N + PE

Nennstrom A: 16

Komplett liefern und montieren
Menge: 1,000 St

**01.03.01.340 Hilfsschütze**
Hilfsschütze
für potentialfreie Betriebs- oder Störmeldung

Komplett liefern und montieren
Menge: 4,000 St

**01.03.01.350 RJ45 E-DAT Modulhalter**
RJ45 E-DAT Modulhalter REG
bestückt mit RJ45 Einzelmodul

Komplett liefern und betriebsfertig verdrahten
Menge: 2,000 St

**01.03.01.360 Patchkabel bis 2m**
Patchkabel bis 2m

Komplett liefern und betriebsfertig verdrahten
Menge: 4,000 St

**01.03.01.370 Prüftrennklemmen - pauschal -**
Interface-Klemmen als Prozessschnittstelle für alle zur
Automationsstation gehörenden, ankommenden und
abgehenden Leitungen als Schnittstellenbaustein zur
Prüfung und galvanischen Trennung zwischen
Automationsstation und BTA, bestehend aus:

Schnittstelle zu den Feldgeräten:
Prüftrennklemme nach VDI 3814 in Trennmesserausführung
mit beiderseitigen Prüfbuchsenschrauben mit
Beschriftungsleiste bzw. Nummerierung.
Menge: 1,000 St

**01.03.01.380 Einbau/Verdrahtung der Automationsstation in Schaltschranktür**
Einbau Automationsstation  in Schaltschranktür

Folgende Komponenten sind einzubauen

1 Stk Touch Panel 10" PXM40-1

einschließlich Beschilderung, Verdrahtungs- und Montagematerial
Menge: 1,000 St
Produkt:
  Artikel:
    Artikelnummer: FF7103
    Artikelkurztext: Einbau/Verdrahtung der Automationsstation in Schaltschranktür

**01.03.01.390 Einbau/Verdrahtung der Automationsstation auf Montageplatte**
Einbau Automationsstation auf der Montageplatte
Automationstation mit bis zu 400 physikalischen Ein- und Ausgängen, und den beschriebenen Ein- und Ausgangsmodulen, Leitungsschutzschalter mit Hilfskontakt, Verdrahtung auf Trennklemmen,einschließlich Beschilderung, Verdrahtungs- und Montagematerial

1 Stk Automationsstation PXC7E400M
1 Stk Web-Schnittstelle PXC3.W100-2
1 Stk Adress-Stecker TXA1.K24
7 Stk Eingangsmodul TXM1.16D
7 Stk Relaismodul TXM1.6R-M
1 Stk Eingangsmodul TXM1.8D
10 Stk Universaleingangsmodul TXM1.8U
1 Stk Speisemodul TXS1.12F10
1 Stk Busanschlussmodul TXS1.EF10
1 Stk Gateway M-Bus
1 Stk Ethernet Switch
Menge: 1,000 St
Produkt:
  Artikel:
    Artikelnummer: FF7103
    Artikelkurztext: Einbau/Verdrahtung der Automationsstation auf Montageplatte

**01.03.01.400 Schaltschrank Transport und Montage**
Schaltschrank Transport und Montage

Transportweg wie in den Vorbemerkungen beschrieben.
Menge: 2,000 St

##### Abschnitt 01.03.02 Dienstleistung Schaltschrank

**01.03.02.10 Projektierung Schaltschrank**
Projektierung Schaltschrank.
Ausführung und Montageort mit dem Auftraggeber abstimmen, Erstellung der kompletten Schaltschrankunterlagen, so weit nicht in Position Schaltschrank enthalten, wie Klemmpläne,Stromlaufpläne nach DIN 40719 (neueste Ausgabe),Kabellisten, Schaltschrankansichten und Geräte- Aufbauplan.
Menge: 1,000 St

**01.03.02.20 Inbetriebnahme Schaltschrank**
Inbetriebnahme Schaltschränke. Voraussetzung ist ein aufgestellter und befestigter Schaltschrank sowie fertiggestellte Installationsarbeiten. Die Elektroversorgung muss vorhanden sein.
Folgende Arbeiten sind im Leistungsumfang Inbetriebnahme Schaltschrank enthalten:

- Prüfung aller im Schaltschrank enthaltenen und an- geschlossenen elektrischen Betriebsmittel auf korrekte Ausführung des elektrischen Anschlusses.

- Überprüfung aller am Schaltschrank ankommenden bzw. abgehenden Anschlusskabel auf Übereinstimmung mit dem Stromlaufplan.

- Überprüfung der Drehrichtung aller mit der Schaltanlage in Verbindung stehenden elektrischen Antriebe. Überprüfung aller peripheren Geräte auf Übereinstimmung mit dem Stromlauf- plan. Feststellen der Nennströme und Messen der Istströme sowie Eintragung und Dokumentation derselben in die Stromlaufpläne bzw. Protokolle.

- Korrekte Einstellung der Motorschutzrelais, Null- und Vollabgleich entsprechend den Einbauvorschriften und Funktionsbeschreibungen der Hersteller.

- Überprüfung der Steuer- und Schaltfunktionen, ins besondere der ausgeführten Steuerungs- und Sicherheitsfunktionen, wie z.B. Frostschutzfunktionen inkl. aller Verriegelungen, Steuerfunktionen von Schaltuhren und Zeitrelais inkl. der Einstellung dieser Geräte, sofern sie nicht im Lieferumfang der Regelfirmen sind.

- Erstellen eines Inbetriebnahmeberichtes in dem die Ausführung der Schaltanlage entsprechend der geltenden Vorschriften, insbesondere VDE 0100 und VDE 0113 bestätigt wird.
Menge: 1,000 St

**01.03.02.30 Erstellen von Kabellisten**
Erstellen von Kabellisten
Technische Klärung mit dem AN MSR-DDC, Fa. Kieback&Peter, über das verwendete Regelsystem und die Feldgeräte, sowie mit den AN Heizungs-, Lüftungs-, Klima- und Kälteantechnik.

Erstellen der Kabellisten anhand dieser Angaben.
Menge: 1,000 St

**01.03.02.40 Einweisung Schaltschrank**
Einweisung Schaltschrank

Einweisung des Bedienungspersonals und Übergabe an den
Bauherrn nach erfolgter Inbetriebnahme der Regelgeräte mit
Erstellen eines Übergabeprotokolls.
Menge: 1,000 St

#### Bereich 01.04 Überspannungsschutz Wärmepumpen

**01.04.10 Wand-Schaltschrank, eintürig**
Schaltanlage als Wandschaltschrank nach DIN EN 60439-1/
VDE 0660-500 und DIN EN 50178/VDE 0160 mit
verschliessbaren Fronttüren mit Stangenschloss und
Vorrichtung für Schliesssystem, Transportösen an der
Oberseite ausgeführt. Schaltschränke als
verwindungssteife Stahlblechkonstruktion, innen und
aussen tauchgrundiert und pulverbeschichtet.
Mindestdicke der Front- und Seitenbleche 1,5 mm,
Rahmenkonstruktion 2,5 mm. Gehäusefarbe RAL 7032
(Kieselgrau), Montageplatte aus verzinktem Stahlblech,
bestückt mit nachfolgenden Baugruppen und
betriebsfertig elektrisch verdrahtet auf Ein- und
Ausgangsklemmen als Reihenklemmen mit Erdungs- und
Nulleiterklemmen. Klemmen für Prozessschnittstellen
nach VDI 3814-2.

Schutzmassnahmen nach DIN VDE 0100-410,
Berührungsschutz nach DIN VDE 0106-100
Alle elektrischen Betriebsmittel, die in den
Schaltschrank eingebaut sind, sind berührungssicher
bzw. handrückensicher abzudecken. Eine Bestätigung,
dass die Schränke nach den Unfallverhütungsvorschriften
der VBG 4 ausgeführt sind, ist beizufügen.

Schutzart nach DIN VDE 0470-1 IP 54.
Höhere Schutzarten sind im Leistungsverzeichnis
gesondert angegeben.

Türen um mindestens 90° zu öffnen bei Freihaltung eines
genügenden Fluchtweges. Für den MSR-Teil eine Sichttür
für maximale Einsicht auf das DDC-System mit
AluminiumRahmen und 3 mm Acrylglas, Schutzart IP 54.
(In separater Position beschrieben).

Die Klemmleiste erhält eine Platzreserve von 20%. Der
Schaltschrank ist mit einer Montageplatte ausgerüstet.
Alle Bedien- und Meldegeräte in den Schaltschranktüren
sind über eine separate Klemmleiste angeschlossen.

Kabelführung: Die Drähte sind über Kunststoffkämme
geführt (Kammverdrahtung), max. Füllung 75%, Adern
flexibel, mit Aderendhülsen versehen, Klemmen für
Busleitungen sind abgesetzt zu führen.
Mindestleitungsquerschnitt und Verlegung innerhalb von
Schaltschränken, flexibel verdrahtet=1,0 mm².
Verdrahtung zu den Geräten in der Schaltschranktür und
zu beweglichen Konstruktionselementen in Schutzschlauch,
mehrdrähtig flexibel 0,75 mm²/ 1,0 mm².

Schalt-, Mess- und Regelgeräte:
Es ist dafür zu sorgen, dass die Umgebungstemperatur
der Einbauteile innerhalb des Schaltschrankes
eingehalten wird. Für gleichartige Bauteile werden
Produkte des gleichen Herstellers verwendet.
Innenverdrahtung der Steuerungen gemäß DIN 40705/VDE
0113. Alle Betriebsmittel mit unverwechselbarer
Bezeichnung gemäß Schaltplan bezeichnet. Alle
Schaltschrankfunktionen sind potentialfrei auf eine
bezeichnete Klemmleiste geführt. Trenn- und
Reihenklemmen innerhalb der Schaltschrankfelder inkl.
Bezeichnung sind im Einheitspreis enthalten. Ausrüstung
der Steuerungen nach VDE 0100, ausgeführt unter
Berücksichtigung VDE 0113, Geräteauswahl nach VDE 0660,
Funkentstörungsgrad N. Geltende EMV-Richtlinien sind
einzuhalten.

Der für die Einspeisung vorgesehene Hauptschalter (als
Freischalter) ist so angeordnet, dass eine einwandfreie
Betätigung möglich ist. Die Schalterstellung ist
jederzeit erkennbar.

Kabelrangierraum: Die Kabeleinführung für die
ankommenden und abgehenden Kabel erfolgt auf
Kabelabfangschiene/ Flanschplatte oder als
Kabelverschraubung mit Zugentlastung geführt.
Einschliesslich Platzreserve von 20 %. Einschleifraum
und Rangierkanal gemäß VDE 0660-5 über die gesamte
Schaltschrank/Montageplattenbreite.

Eine Platzreserve von mindestens 20% für Betriebsmittel
und Klemmleiste ist vorzuhalten.

Sämtliche Kurzschlusssicherungen sind, wenn nicht
anders angegeben, zusammengefasst in
Drehstromeinteilung angeordnet.

Betriebsspannung: Drehstrom 400 VAC, 230 VAC, 2 MP/50
Hz - MP und SL getrennt geführt (als MP-Trenn- und
gelb/grüner Schutzleiterklemme in der Reihenfolge
zugeordnet).

Steuerspannungen:
Steuerspannung:  230 VAC/50 Hz
Lampenspannung:  24 VAC/50 Hz
Glühlampe:  30 VAC/3 Watt

Abschirmungen sind einseitig auf eine Klemmenleiste
aufzulegen. Anschluss der Klemmenleiste über
Trennklemme. Aderfarbe SL-Trennklemme gelb/grün,
Schirm-Trennklemme schwarz.

Anmerkung: Der Schirm hat keine Schutzleiterfunktion.
Im Messwertaufnehmer (Geber) ist der Schirm zu
isolieren. Ein mitgeführter Schutzleiter ist
grundsätzlich auch dann im Schaltschrank aufzulegen,
wenn ein schutzisoliertes Betriebsmittel angeschlossen
wird. Bei der Schutzmassnahme "Schutzkleinspannung"
darf kein Schutzleiter mitgeführt werden. N und SL
müssen zugeordnet zum Stromkreis gekennzeichnet werden.

Bedienungs- und Meldegeräte nach DIN VDE 0113,
Verdrahtungsfarben soweit nicht anders gefordert nach
DIN EN 60204-1/VDE 0113-1. Farbkennzeichnung soweit
nicht anders gefordert nach DIN EN 60073/VDE 0199071.
Die Farbkennzeichnung der Leiter hat nach VDE 0113 zu
erfolgen. Die Verdrahtung für die Gebäudeleittechnik
(GLT) ist in brauner Farbe ausgeführt. Kennzeichnung von
Leitern:

Phase L1 - schwarz
Phase L2 - schwarz
Phase L3  - schwarz
Nulleiter N  - hellblau
Schutzleiter SL - grün/gelb
Steuerspannung 65 V - rot/blau
Steuerspannung 65 V  - braun
Gleichspannung
Datenleitung - violett
Schutzleiter SL - grün/gelb
Messleitung  - weiss
Fremdspannungsleitungen  - rot-weiss

Bezeichnungen: Sämtliche elektrischen Betriebsmittel im
Schaltschrank sind gut lesbar und dauerhaft mit den in
den Stromlaufplänen angegebenen Bezeichnungen durch
aufgeklebte, gelbe Schilder mit schwarzer Schrift auf
Bauteil und Montageplatte zu bezeichnen. Die
Bezeichnung der Bedienelemente, Messgeräte usw. auf den
Schaltschranktüren wird nach Absprache mit dem
Auftraggeber ausgeführt. So weit nicht anders
angegeben, wird die Beschriftung auf weissen
Resopalschildern mit schwarzer Schrift, aufgeschraubt,
ausgeführt.

Schaltungsunterlagen: Für jeden Schaltschrank ist ein
vollständiger Satz Schaltungsunterlagen zu erstellen
(1-fach während der Ausführungszeit, 4-fach als
Schlussdokumentation). Vorab-Schaltunterlagen sind
während der Umbauarbeiten im Schaltschrank
aufzubewahren. Alle Bezeichnungen im Schaltplan
habenmit denen im Schaltschrank übereinzustimmen. Die
Schaltungsunterlagen sind mit einer einheitlichen
Betriebsmittelkennzeichnung nach DIN 40719 und
möglichst in CAD-Ausführung nach DIN 40179 auszuführen
und enthalten folgenden Umfang:

- Inhaltsverzeichnis.
- Stromlaufpläne.
- Anordnungspläne der Schaltschränke(Aufbauzeichnung)
mit der Darstellung der räumlichen Lage der eingebauten
elektrischen Betriebsmittel.
- Stücklisten der im Schaltschrank eingebauten
elektrischen Betriebsmittel mit Angabe der Menge des
Herstellers und der Type sowie der wichtigsten
technischen Daten.
- Klemmenanschlusspläne, in denen die Anschlussstellen
der elektrischen Einrichtungen und die daran
angeschlossenen inneren und äusseren leitenden
Verbindungen dargestellt sind.
- Kabellisten sind im Zuge der Schaltschrankplanung zu
erstellen.

Für die Unterbringung der erforderlichen Unterlagen ist
im Schaltschrank ein fester Behälter vorzusehen.

Die Größe des Schaltschrankes ist vom Auftragnehmer
anhand der aus dem LV und den beiliegenden Regelschemen
erkennbaren Anforderungen selbsttätig zu ermitteln.

Schaltschrankgröße: '.........' (vom Bieter einzutragen)

Liefern, in das Gebäude transportieren. Aufhängen und
ausrichten sowie mit dem Regelsystem,
Schaltschrankbaugruppen und betriebsfertig verdrahten.
Menge: 1,000 St

**01.04.20 Netz-Überspannungsableiter als Mittelschutz**
Netz-Überspannungsableiter nach VDE 0675 kleiner 100A
in 230/400V AC Drehstromnetzen, als Mittelschutz, mit
automatischer Netz-Folgestrom Löschung. Mit
potentialfreiem Kontakt für Auslösemeldung, dieser
Kontakt ist mit einer Überspannungsschutzeinrichtung zu
beschalten. Mit Universalfuß zum Aufschnappen auf
DIN/EN- Tragschienen,
einschließlich Tragschienenanteil und Verbindung mit
dem Potentialausgleich.

Fabrikat: '.........'
Typ: '.........'

Komplett liefern und im Schaltschrank montieren
Menge: 1,000 St

**01.04.30 Überspannungsschutz, primär**
Überspannungsschutz
Primärer Überspannungsschutz 230 V AC für
Anschlussleitungen L1 und N zum Netztrafo der DDCAnlage
Funktionsüberwachung und Fernmeldekontakt,
Kunststoffgehäuse,
Anforderungsklasse D
Montage auf Hutschiene
Nennspannung: 230VAC
Nennstrom A: 16
Leitungsanschluss: max 2,5mm²
Kontaktbelastung: 0,5A
Schutzart: IP20
Umgebungstemperatur: -25..+80°C

Fabrikat: '.........'
Typ: '.........'

Komplett liefern und im Schaltschrank montieren
Menge: 3,000 St

**01.04.40 Überspannungsschutzgerät binär 24V 2DA Blitzstrom-Überspannungsableiter Nennableitstoßstrom 0,25kA/Leiter**
Überspannungsschutzgerät für Binärsignale mit 24 V, für Montage auf Hutschiene TH 35 DIN EN 60715 (VDE 0660-520), für 2 DA, Modulbauweise aus Basis- und Schutzmodul, Blitzstrom- und Überspannungsableiter Kategorie D1 + C2 + C1 DIN EN 61643-21 (VDE 0845-3-1), Nennableitstoßstrom (8/20) je Leiter mind. 0,25 kA, Blitzstoßstrom (10/350) je Leiter mind. 1 kA, mit Funktionsanzeige am Gerät und potentialfreiem Kontakt für Fernanzeige.

Fabrikat: '.........'
Typ: '.........'

Komplett liefern und im Schaltschrank montieren
Menge: 12,000 St

**01.04.50 Überspannungsschutzgerät analog 2DA Blitzstrom-Überspannungsableiter 12VDC Nennableitstoßstrom 0,25kA/Leiter**
Überspannungsschutzgerät für Analogsignale, für Montage auf Hutschiene TH 35 DIN EN 60715 (VDE 0660-520), für 2 DA, Modulbauweise aus Basis- und Schutzmodul, Blitzstrom- und Überspannungsableiter Kategorie D1 + C2 + C1 DIN EN 61643-21 (VDE 0845-3-1), Bemessungsbetriebsspannung 12 V DC, Nennableitstoßstrom (8/20) je Leiter mind. 0,25 kA, Blitzstoßstrom (10/350) je Leiter mind. 1 kA, mit Funktionsanzeige am Gerät und potentialfreiem Kontakt für Fernanzeige.

Fabrikat: '.........'
Typ: '.........'

Komplett liefern und im Schaltschrank montieren
Menge: 12,000 St

**01.04.60 Schaltschrank Transport und Montage**
Schaltschrank Transport und Montage

Schaltschrank in das 1.Untergeschoss in das Gebäude mit ausreichend breiten Fluren über ca. 40 Meter bis in den Technikraum transportieren.
Aufstellungsort nach Angabe des Auftraggebers bzw. in Abstimmung mit der Bauleitung festlegen.
Schaltschrank komplett montieren.
Menge: 1,000 St

**01.04.70 Projektierung Schaltschrank Überspannungsschutz**
Projektierung Schaltschrank.
Ausführung und Montageort mit dem Auftraggeber abstimmen, Erstellung der kompletten Schaltschrankunterlagen, so weit nicht in Position Schaltschrank enthalten, wie Klemmpläne,Stromlaufpläne nach DIN 40719 (neueste Ausgabe),Kabellisten, Schaltschrankansichten und Geräte- Aufbauplan.
Menge: 1,000 St

**01.04.80 InbetriebnahmeSchaltschrank Überspannungsschutz**
Inbetriebnahme Schaltschrank. Voraussetzung ist ein aufgestellter und befestigter Schaltschrank sowie fertiggestellte Installationsarbeiten. Die Elektroversorgung muss vorhanden sein.
Folgende Arbeiten sind im Leistungsumfang Inbetriebnahme Schaltschrank enthalten:

- Prüfung aller im Schaltschrank enthaltenen und an- geschlossenen elektrischen Betriebsmittel auf korrekte Ausführung des elektrischen Anschlusses.

- Überprüfung aller am Schaltschrank ankommenden bzw. abgehenden Anschlusskabel auf Übereinstimmung mit dem Stromlaufplan.

- Erstellen eines Inbetriebnahmeberichtes in dem die Ausführung der Schaltanlage entsprechend der geltenden Vorschriften, insbesondere VDE 0100 und VDE 0113 bestätigt wird.
Menge: 1,000 St

### Titel 02 ASP02 Lüftung

#### Bereich 02.01 Feldgeräte

*Hinweis: Hinweis Feldgeräte*
Hinweis: Montage der Hardware/Feldgeräte
Sofern nicht ausdrücklich in der Leistungsbeschreibung anders beschrieben, sind alle Preise nur für die Lieferung und Übergabe an die Gewerke Heizung/Kälte und MSR-Elektro zu kalkulieren.
Für die Montage notwendiges Zubehör ist in die Positionen einzukalkulieren.
Die Montageorte sind gemeinsam mit der Bauleitung des AG und den anderen AN festzulegen.
Dieser Aufwand ist mit einzukalkulieren.

**02.01.10 Außentemperatur-Messwertgeber IP65**
Außentemperatur-Messwertgeber, Einsatzbereich - 30 bis 60 Grad C, Wiederholgenauigkeit der Temperaturmessung +/- 0,5 K, Ausführung Ausgänge Feldgerät mit passivem Messelement Pt 1000, Gehäuse in Schutzart IP 65 DIN EN 60529 (VDE 0470-1), Ausführung gemäß Zeichnung und Einzelbeschreibung.

Fabrikat: '.........'
Tap: '.........'

Vom Bieter einzutragen

liefern und montieren
Menge: 1,000 St

**02.01.20 Automatengehäuse**
Automatengehäuse
3 Teilungseinheiten
- zum Einbau von Geräten mit Schnappbefestigung
  bis 63 A auf DIN-Tragschiene, Hutprofil 35 mm
- mit transparenter Klappe, plombierbar
- Geräteausschnitt ausbrechbar
- mit integrierten, elastischen Dichtmembranen
  zur Kabeleinführung
- 3 Teilungseinheiten: 1x3x18 mm
- 1-reihig
- je PE/N Anzahl x Querschnitt 1x25 mm²,
  4x4 mm² Cu, FIXCONNECT®-Steckklemmentechnik
Schutzart:  IP 65
Farbton:  grau, RAL 7035
BxHxT mm: ca.  102x197x92

Fabrikat: '.........'
Typ: '.........'

vom Bieter einzutragen.

Liefern und montieren
Menge: 1,000 St

**02.01.30 Überspannungsschutz für Sensoren**
Überspannungsschutz für Sensoren. Damit werden die
Geräte vor leitungsgebundenen Spannungsspitzen,
hervorgerufen durch Blitzeinwirkung, Schaltvorgänge,
Kurzschlüsse etc. geschützt, passend zum Fabrikat der
Automationsstation einschliesslich Zubehör
Reihenklemmengehäuse Baubreite 23mm für Montage auf
Normschiene.

Fabrikat: '.........'
Typ: '.........'
vom Bieter einzutragen.

Komplett liefern und im externen Gehäuse montieren
Menge: 1,000 St

**02.01.40 Tauchtemperatur-Messwertgeber -10-120 Grad C PN16 L150mm m. Tauchhülse**
Tauchtemperatur-Messwertgeber in Stabausführung mit Tauchhülse, Einsatzbereich - 10 bis 120 Grad C, Wiederholgenauigkeit +/- 1 K, Schutzrohr mit Gewinde nur liefern, PN 16, Einbaulänge 150 mm, aktive Messzone bis 50 mm, Ausführung Ausgänge Feldgerät mit passivem Messelement Pt 1000, Gehäuse in Schutzart IP 65 DIN EN 60529 (VDE 0470-1).

Fabrikat: '.........'
Typ: '.........'

vom Bieter einzutragen.

Liefern und dem Gewerk Heizung zum Einbau übergeben
Menge: 2,000 St

**02.01.50 Tauchtemperatur-Messwertgeber 150mm mit Niro-Tasche für Kaltwasser**
Niro-Fühlertasche
Messtoleranz entsprechend VDI 3512,
entsprechend Genauigkeitsklasse "A-TGA"
Mess-System: PT1100
Messtoleranz: typisch ±0,2K
Messbereich: -20..80°C
Umgebungstemperatur: -20..80°C, Sensor
Umgebungstemperatur: -30..80°C, Gehäuse
Umgebungsfeuchte: 0..95 %r.F.
Umgebungsfeuchte: nicht kondensierend
Gewinde: R 1/2"
Einbaulänge: 150mm
Schutzart: IP65
Fabrikat: '.........'
Typ: '.........'

Vom Bieter einzutragen

liefern und dem Gewerk Heizung zum Einbau übergeben
Menge: 2,000 St
Produkt:
  Artikel:
    Artikelnummer: TVD1-S6-Z6/TD1
    Artikelkurztext: Tauchtemperatur-Messwertgeber 150mm mit Niro-Tasche für Kaltwasser

**02.01.60 Temperatur Messwertgeber Luftltg 250mm Messstab**
Temperatur-Messwertgeber für Luftleitungen, mit 250 mm langem Messstab und Einbauflansch, Ausführung Ausgänge Feldgerät mit Messsignal passend zum Automationssystem, relativer Fehler max. 2,5 % vom Einsatzbereich.

Fabrikat: '.........'
Typ: '.........'

Vom Bieter einzutragen

Liefern und montieren
Menge: 6,000 St

**02.01.70 Temperatur-Wächter Einstellbereich 0-15 Grad C**
Temperatur-Wächter für Luftleitungen, Einstellbereich von 0 bis 15 Grad C, mit Kapillarrohr, Kapillarrohrhalterung und Einbauflansch, Mindestkapillarrohrlänge 1,5 m, Kontaktbelastung 24 V AC, 1 A, Gehäuse in Schutzart IP 43 DIN EN 60529 (VDE 0470-1).

Fabrikat: '.........'
Typ: '.........'

Vom Bieter einzutragen

Liefern und montieren
Menge: 1,000 St

**02.01.80 Differenzdruckumformer für Kanaldruck 0 bis 1000Pa, LCD Anzeige**
Druck- und Differenzdruckumformer, kalibrierfähig mit aktivem Ausgang und umschaltbarem Messbereich zur Messung von Über-. Unter- oder Differenzdrücken in Luft.

Technische Daten:
Versorgungsspannung: 24 V AC/DC bei Ausgang 0 bis 10 V Messbereich: 0 bis 1000 Pa
Druckbereich, einstellbar 0 bis 100, 0 bis 300, 0 bis 500, 0 bis 1000 Pa
Ausgang: 0 bis 10 V
Linearität: ± 1 %
Schutzart: IP 54

enthaltenes Zubehör:
4 stellige LCD-Anzeige.
Anschlussset mit Kunststoffschlauch 4/6 mm und Anschlussrohr.

Anschlüsse:
Elektrisch: Schraubklemmen und Kabelverschraubung Pneumatisch: 2 Schlauchanschlüsse 4/6 mm Mit Befestigungswinkel, Verschlauchung, Dämpfungseinrichtung, Anschlusszubehör.

Fabrikat: '.........'
Typ: '.........'

Vom Bieter einzutragen

Liefern und montieren
Menge: 2,000 St

**02.01.90 Differenzdruckumformer für Kanaldruck 0 bis 2500Pa, LCD Anzeige**
Druck- und Differenzdruckumformer, kalibrierfähig mit aktivem Ausgang und umschaltbarem Messbereich zur Messung von Über-. Unter- oder Differenzdrücken in Luft.

Technische Daten:
Versorgungsspannung: 24 V AC/DC bei Ausgang 0 bis 10 V Messbereich: 0 bis 2500 Pa
Druckbereich, einstellbar 0 bis 100, 0 bis 300, 0 bis 500, 0 bis 2500 Pa
Ausgang: 0 bis 10 V
Linearität: ± 1 %
Schutzart: IP 54

enthaltenes Zubehör:
4 stellige LCD-Anzeige.
Anschlussset mit Kunststoffschlauch 4/6 mm und Anschlussrohr.

Anschlüsse:
Elektrisch: Schraubklemmen und Kabelverschraubung Pneumatisch: 2 Schlauchanschlüsse 4/6 mm Mit Befestigungswinkel, Verschlauchung, Dämpfungseinrichtung, Anschlusszubehör.

Fabrikat: '.........'
Typ: '.........'

Vom Bieter einzutragen

Liefern und montieren
Menge: 2,000 St

**02.01.100 Differenzdruck-Kontaktgeber Luft**
Differenzdruck-Kontaktgeber, für Luft, Kontaktbelastung 24 V DC, 1 A, Gehäuse in Schutzart IP 43 DIN EN 60529 (VDE 0470-1).
Mit Befestigungswinkel, Verschlauchung. Dämpfungseinrichtung, Anschlusszubehör.

Fabrikat: '.........'
Typ: '.........'

Vom Bieter einzutragen

Liefern und montieren
Menge: 4,000 St

**02.01.110 Rauchmelder Luftltg-Einbau Ausgang schaltend 24V DC**
STLB-Bau 04/2019 070
Rauchmelder, mit allgemeiner bauaufsichtlicher Zulassung, für Luftleitung, geeignet für Geschwindigkeiten bis 20 m/s, mit Schaltzustandsanzeige am Einbauort, mit schaltendem Ausgang, Kontaktbelastung 24 V DC, 1 A, mit Meldekontakten für Rauchalarm und Wartungsmeldung, Umgebungstemperatur

10 bis 60 Grad C, 5 bis 90 % relative Umgebungsfeuchte, Schutzart IP 42 DIN EN 60529 (VDE 0470-1).

Fabrikat: '.........'
Typ: '.........'

Liefern und montieren
Menge: 2,000 St

**02.01.120 Elektr.Klappenstellantrieb 3-Punktregelung 24VAC mit Endlagenschalter**
Elektr.Klappenstellantrieb 3-Punktregelung 24VAC I 16Nm, mit Endlagenschalter

Elektrischer Klappenstellantrieb,
Umgebungstemperatur 0 bis 50 Grad C, Stellsignal für 3-Punktregelung 24 V AC, Schutzart IP 42 DIN EN 60529 (VDE 470-1), mit Schalter für Endstellungsmeldung, 2fach, Stellglied fährt ohne Hilfsenergie in eine Endstellung, zur direkten Montage auf Klappenwelle einschl. Montagezubehör, Drehmoment an der Klappenachse 16 Nm,

Fabrikat: '.........'
Typ: '.........'

Vom Bieter einzutragen

Komplett liefern und montieren
Menge: 2,000 St

**02.01.130 Elektr.Klappenstellantrieb stetig 24VAC**
Elektr.Klappenstellantrieb stetig 24VAC I 16Nm,

Elektrischer Klappenstellantrieb,
Umgebungstemperatur 0 bis 50 Grad C, Stellsignal für 0-10V für stetige regelung 24 V AC, Schutzart IP 42 DIN EN 60529 (VDE 470-1), mit Rückführung 0-10V, zur direkten Montage auf Klappenwelle einschl. Montagezubehör, Drehmoment an der Klappenachse 16 Nm,

Fabrikat: '.........'
Typ: '.........'

Vom Bieter einzutragen

Komplett liefern und montieren
Menge: 1,000 St

**02.01.140 Reparaturschalter 3-polig; 400V 25A**
Reparaturschalter 3-polig, mit potentialfreiem Hilfskontakt.

Technische Daten:
Nennspannung: 400 V
Nennstrom 25 A.

Fabrikat: '.........'
Typ: '.........'

Komplett liefern und betriebsfertig montieren.
Menge: 1,000 St

**02.01.150 Durchgangsregelarmatur Kaltwasser DN32, Kvs 16 PN6 Flanschanschluss G2B Dämmschalen elektromot.Antrieb 0(2)-10V IP54**
Durchgangsregelarmatur mit Antrieb, für Medium Kaltwasser,
Mediumstemperatur über 5 bis 120 Grad C,
Umgebungstemperatur 0 bis 50 Grad C, kvs-Wert 16 m3/h, PN
16, Flanschanschluss, DN 32,
Stellverhältnis größer gleich 1:50, mit Dämmschalen,
elektromotorischer Antrieb, Stellsignal 0 (2) bis 10 V, Schutzart
IP 54 DIN EN 60529 (VDE 0470-1), mit analoger
Stellungsrückführung und Schalter, einfach für
Endstellungsmeldung, analog 0 (2) bis 10 V, Stellglied und
Antrieb zusammengebaut, mit mechanischer Stellungsanzeige,
nur liefern, Ausführung gemäß Zeichnung und
Einzelbeschreibung.

Fabrikat: '.........'
Typ: '.........'

Vom Bieter einzutragen

Liefern und dem Gewerk Heizung zum Einbau übergeben.
Menge: 1,000 St

#### Bereich 02.02 Automationsstation

##### Abschnitt 02.02.01 Hardware

**02.02.01.10 Automtionsstation PXC7E400S**
Automationsstation bis 100 DP BACnet/IP
 Modular BACnet Rev. 1.15 B-BC
Modulare Automationsstation BACnet/IP
bis 100 physikalische DP zum Steuern, Regeln, Überwachen und Optimieren von betriebstechnischen Anlagen, Funktionen
nach ISO 16484-2 und VDI3814.
Geräteprofil BACnet Building Controller (B-BC) mit gültigem Konformitätszertifikat.
Schnittstellen:
- selbstaufbauender E/A Modulbus für Messen, Melden, Schalten, Stellen, Zählen.
- 2-Port Ethernet Switch für BACnet/IP
- 1x konfigurierbare Schnittstellen für Modbus RTU
- Max. Anzahl Hardwaredatenpunkte über TXIO: 100
- Max. Anzahl Integrationsdatenpunkte (Modbus): 100
- Anzahl Gesamtdatenpunkte (TXIO + Integration): 100
Leistungsmerkmale:
- Systemfunktionen gemäss B-BC (Alarmierung, Zeitplanung,
Trendfunktionen, Zugriffsschutz)
- BACnet Secure Connect
- Generischer Objekt-Viewer für lokale Gerätedatenpunkte über eingebettete, webbasierte Bedienoberfläche
- Frei programmierbar (in Anlehnung an den CEN-Standard 11312).
- WLAN-Verbindung für Engineering und Inbetriebnahme
- Cloud-Zugriff: Webfernzugriff mit ABT Site
- Energiereserve (Supercap) zur Unterstützung der Echtzeituhr (7 Tage)
- Optionale Batterie BR2032 zur Unterstützung der Echtzeituhr (nicht inklusive). Abhängig von der verwendeten Batterie, bis zu 10 Jahren
Gerätedaten
- Speisung AC/DC 24V
- Schutzart EN60529: Front IP 20, Terminal IP20
- Abmessungen (HxBxT)
124x198x75 mm

Fabrikat: Siemens
Typ: PXC7E400S

liefern
Menge: 1,000 St

**02.02.01.20 Touch-Panel 10" PXM40-1**
Hochwertiges Touch-Panel -Web Client 10"
Vorortbedienung von HLK-Anlagen 10‘‘
Web-Client für die Kommunikation mit einem HTML5 fähigen Web-Server PXG3.W100-1 oder PXG3.W200-1
- 10,1" hochauflösendes, kapazitives Touch-Display im Breitbild-Format
- Typ TFT mit 262K Farben
- Multi Touch Bedienung (Zoomen, Wischen)
- Kompakter Aufbau mit geringer Einbautiefe, für die Montage in Schaltschranktüren
- Wandmontage mit separat bestellbarem Einbaurahmen
- Auflösung: 1280 x 800 Pixel(16:9)
- LED Hintergrundbeleuchtung, dimmbar
- LED zur Alarmanzeige bei inaktivem Bildschirm
- Anschluss über Ethernet RJ45
- Betriebsspannung AC 24V, DC 24V oder Power over Ethernet (PoE)
- Aluminiumrahmen Gehäuseschutzart nach EN 60529
- Von vorne: IP54
- Von hinten: IP 20 (bei Schaltschrankeinbau)

Fabrikat: Siemens
Typ: PXM40-1

liefern
Menge: 1,000 St

**02.02.01.30 Adress- Stecker TXA1.K24**
Adress-Stecker

Fabrikat: Siemens
Typ: TXA 1.K24

liefern
Menge: 1,000 St

**02.02.01.40 Eingangsmodul TXM1.16D**
Eingangsmodul TXM1.16D
Eingangsmodul Digital 16-Kanal für DE, ZE mit Status-LED pro Kanal konfigurierbar für Melden, Zählen:
- potentialfreier Dauer- oder Impulskontakt als Öffner oder Schliesser, Speicherfunktion
- Impulskontakt bis 25 Hz
- Leitungslänge bis zu 300 m
Modul-LED für Status und Diagnose,
Kanal-LEDs für Status und Diagnose,
Klemmen kurzschlussfest bis 24 V mit
Prüfabgriffen,
4 Speisungsklemmen für Feldgeräte,
Direktanschluss ohne Reihenklemmen, Trennklemmenfunktion, Trennung von Elektronik und Sockel,
freie Kanalbeschriftung möglich.

Fabrikat: Siemens
Typ: TXM1.16D

liefern
Menge: 3,000 St

**02.02.01.50 Relaismodul TXM1.6R-M**
Relaismodul TXM1.6R-M
Ausgangsmodul Digital 6-Kanal, Hand Relaisausgänge, LED-Anzeige
Lokale Vorrangbedienung nach ISO 16484-2 mit Handtasten pro Kanal, pro Kanal konfigurierbar für Schalten:
- Dauerkontakt 1-stufig, Umschalter
- Impulskontakt Schliesser, Öffner
- Impulskontakt Ein-Aus
- Dauerkontakt 3-stufig
- Impulskontakt 3-stufig
- Dreipunkt
- Strom AC max. 4 A ohm. 3 A induktiv
- Strom DC max. 4 A bei DC 24 V ohm.
- gemischter Betrieb 250V / 24V möglich
- Leitungslänge bis zu 1000 m
Modul-LED für Status und Diagnose,
Kanal-LEDs 3-farbig für Status und Diagnose mit Wirksinn entsprechend E/A- Funktion,
Klemmen kurzschlussfest bis 24 V mit Prüfabgriffen, 4 Speisungsklemmen für Feldgeräte,Trennklemmenfunktion mit
Direktanschluss ohne Reihenklemmen,
Trennung von Elektronik und Sockel,
freie Kanalbeschriftung möglich.

Fabrikat: Siemens
Typ: TXM1.6R-M

liefern
Menge: 3,000 St

**02.02.01.60 Eingangsmodul TXM1.8D**
Eingangsmodul TXM1.8D
Eingangsmodul Digital 8-Kanal für DE, ZE mit LED-Anzeige Pro Kanal konfigurierbar für Melden, Zählen:
- potentialfreier Dauer- oder Impulskontakt als Öffner oder Schliesser, Speicherfunktion
- Impulskontakt bis 25 Hz
- Leitungslänge bis zu 300 m
Modul-LED für Status und Diagnose,
Kanal-LEDs 3-farbig für Status und Diagnose,
Klemmen kurzschlussfest bis 24 V mit
Prüfabgriffen, 4 Speisungsklemmen für Feldgeräte,
Direktanschluss ohne Reihenklemmen, Trennklemmenfunktion, Trennung von Elektronik und Sockel,
freie Kanalbeschriftung möglich
Menge: 1,000 St

**02.02.01.70 Universaleingangsmodul TXM1.8U**
Universaleingangsmodul TXM1.8U
Universalmodul 8-Kanal DE, ZE, AE, AA, LED-Anzeige pro Kanal konfigurierbar für Melden, Zählen:
- potentialfreier Dauer- oder Impulskontakt als Öffner oder Schliesser, Speicherfunktion
- Impulskontakt bis 25 Hz
- Leitungslänge bis zu 300 m
Messen:
- hochauflösendender Messeingang 15 Bit
- LG-Ni 1000 Ohm, Pt1000 Ohm
- PTC T1
- aktiver Messwert 0-10 VDC
Stellen:
- 0-10 VDC, stetig
Modul-LED für Status und Diagnose,
Kanal-LEDs für Status und
Diagnose mit Wirksinn und Helligkeit
entsprechend der E/A-Funktion,
Klemmen kurzschlussfest bis 24 V mit Prüfabgriffen, 4 Speisungsklemmen für Feldgeräte,
Direktanschluss ohne Reihenklemmen,
Trennklemmenfunktion, Trennung von Elektronik und Sockel,
freie Kanalbeschriftung möglich

Fabrikat: Siemens
Typ: TXM1.8U

liefern
Menge: 5,000 St

**02.02.01.80 Speisemodul TXS1.12F10**
Speisemodul TXS1.12F10
Zusatz-Speisungsmodul der E/A-Module und Feldgeräte
- Modulspeisung DC 24 V, 1,2 A
- Feldspeisung AC 24 V, 6A
- LED-Anzeigen zur Diagnose von
E/A-Bus, Modul- und Feldspeisung
- Durchleitung des Bussignals

Fabrikat: Siemens
Typ: TXS1.12F10

liefern
Menge: 1,000 St

**02.02.01.90 Busanschlußmodul TXS1.EF10**
Busanschlußmodul TXS1.EF10
Anschlussmodul E/A-Bus
Durchleitung von Speisung und E/A-Bus

Fabrikat: Siemens
Typ: TXS1.EF10

liefern
Menge: 1,000 St

**02.02.01.100 Ethernet Switch mit 5 Ports**
Ethernet Switch mit 5 Ports zur Unterstützung von Ether net 10
MBit/s und fast Ethernet 100 MBit/s zum Aufbau von
geswitchten Ethernet-Netzen nach Norm IEEE 802.3 oder
802.3u mit Kupfertechnik zur Aufschaltung der BAC
net-Automationsstation auf Datennetzwerk der Leitebene. Zum
Aufbau auf Hutschiene im Schaltschrank.
Technische Daten:
Schnittstellen: 5 TP-Ports RJ45-Buchsen 10/100 MBit/s
Schutzart: IP 30
Betriebsspannung: 9,6 -32 VDC
Betriebstemperatur: 0-60 °C
Montage: Hutschiene

1 x LED grün für Versorgungsspannung liegt an.
5 x LED grün für Daten, Linkstatus
5 x LED gelb für 10/100 Datenrate

Fabrikat: '.........'
Typ: '.........'

Vom Bieter einzutragen

Komplett liefern und dem Schaltschrankbauer mit entsprechenden Montage- und Installallationshinweisen zum
betriebsfertigen Einbau zur Verfügung stellen.
Menge: 1,000 St

##### Abschnitt 02.02.02 Dienstleistung Automationsstation

**02.02.02.10 Werkstatt-/ Montageplanung Automationsstation**
Werkstatt-/Montageplanung Automationsst.
nach DIN18386 (VOB Teil C)
Erstellung und Übergabe der Werkstatt-
und Montageplanung bestehend aus folgenden Unterlagen:
- Automationsschemata mit Darstellung
  der wesentlichen Funktionen auf Basis
  der Anlagenschemata entsprechend
  Anlagenplanung
- Automationsstations Belegungspläne
  einschließlich Adressierung
- Funktionsbeschreibungen der Gebäudeautomation
- Stücklisten
- Festlegung von Montageorten für Feldgeräte und Hardwarekomponenten des
  Lieferumfangs
Grundlage der Werkstatt- und Montageplanung ist die Übergabe der vollständigen Ausführungsunterlagen nach
DIN18386 Punkt 3.1.3
durch den Auftraggeber.
Menge: 1,000 St

**02.02.02.20 Projektierung Ein-/Ausgabefunktion**
Projektierung Ein- /Ausgabefunktion
DIN EN ISO 16484 GA-FL Abschnitt 1 und 2

Erfassung, Aufbereitung und Ausgabe von
- technische Klärung und Bearbeitung
- Programmierung und Parametrierung
- Eingabe Benutzeradressen
- Einstellwerte
- Klartexte
- Merker und Verknüpfungen
sowie:

Erstellung und Übergabe der Werkstatt-
und Montageplanung bestehend aus folgenden Unterlagen:
- Automationsschemata mit Darstellung
  der wesentlichen Funktionen auf Basis
  der Anlagenschemata entsprechend
  Anlagenplanung
- Automationsstations Belegungspläne
  einschließlich Adressierung
- Funktionsbeschreibungen der Gebäudeautomation
- Stücklisten
- Festlegung von Montageorten für Feldgeräte und Hardwarekomponenten des
  Lieferumfangs
Menge: 324,000 St

**02.02.02.30 Inbetriebnahme Ein-/Ausgabefunktion**
Inbetriebnahme Ein- /Ausgabefunktion
DIN EN ISO 16484 GA-FL Abschnitt 1 und 2

- Test
- Inbetriebnahme
- Einregulierung
- Ersteinweisung der Anlagenbetreiber
- Dokumentation
Menge: 324,000 St

**02.02.02.40 Koordination BACnet-Server**
*** Pauschalposition
Der Datenaustausch mittels BACnet- Dienste erfolgt nach dem Client-Server-Prinzip.
Dabei fordert der Client einen Dienst beim Server an. Dieser antwortet auf die Anforderung in dem er den Dienst bereitstellt bzw. die geforderte Funktion bereitstellt.
Koordination und Abstimmung mit dem Ersteller und/oder Lieferant der Hard- und Software des BACnet-Clients.
Gemeinsame Festlegung der Partner zur Genehmigung durch
den Auftraggeber für:

- Physikalischer Aufbau der Schnittstellen
- PICS (BIBBs, Objekte, Alarmierung, Schriftsätze, usw.)
- Systemgrenzen(Anzahl BACnet-Objekte pro Automationsstation, usw.)
- Menge und Typ der aufzuschaltenden Objekte
- Netzwerktopologie einschl. IP-Adressen, Subnetmaske, Gateway
- Device-IDs
- Kommunikationsport für BACnet
- BACnet-Network-IDs
- Festlegung/Abstimmung der optionalen Properties im EDE-File
- (Description, State-Text, Unit, High-Limit, Low-Limit, etc.)

Erstellung des EDE-File im CSV-Format sowie Regelschemen
mit eingetragener Benutzeradressierung und Übergabe an den
Lieferanten des BACnet-Clients.
Menge: 1,000 psch

**02.02.02.50 Inbetriebnahme BACnet-Server**
*** Pauschalposition
Inbetriebnahme BACnet-Server
Inbetriebnahme in Abstimmung mit dem Ersteller und/oder
Lieferant des BACnet-Clients.
Prüfen der Objekte, die über das BACnet-Protokoll übertragen
werden, auf Zugehörigkeit sowie Funktionalität.
Alle geforderten Funktionen (z.B. Alarmierung, COV, usw.) sind
einzeln zu überprüfen, die vorgegebenen Parameter
einzustellen.
Ein gemeinsamer Funktionstest mit dem Lieferant des
BACnet-Servers mit entsprechender Protokollierung der
Funktionalität ist durchzuführen (1:1 Test).
Menge: 1,000 psch

#### Bereich 02.03 Schaltschrank

##### Abschnitt 02.03.01 Schaltschrank

**02.03.01.10 Stand-Schaltschrank**
Schaltschrank als Standschrank

In Bauhöhe H=2.000 mm inkl. Sockel
Breite Schaltschrankfeld B=1000 mm

Schaltanlage als Standschrank nach DIN EN
60439-1/VDE 0660-500 und DIN EN 50178/VDE 0160 mit verschliessbaren Fronttüren mit Stangenschloss, Transportösen an der Oberseite, ausgeführt. Schaltschränke als verwindungssteife Stahlblechkonstruktion, innen und aussen tauchgrundiert und pulverbeschichtet. Mindest Dicke der Front-und Seitenbleche 1,5 mm, Rahmenkonstruktion 2,5 mm.Gehäuse bei Anreihschränken feldweise nach verschiedenen Netzarten getrennt. Gehäusefarbe RAL 7032 (Kieselgrau),Montageplatte aus verzinktem Stahlblech, bestückt mit nachfolgenden Baugruppen und betriebsfertig elektrisch verdrahtet auf Ein- und Ausgangsklemmen als Reihenklemmen mit Erdungs- und Nulleiterklemmen. Klemmen für Prozessschnittstellen nach VDI 3814-2. Schutzmassnahmen nach DIN VDE 0100-410, Berührungsschutz nach DIN VDE0106-100.

Alle elektrischen Betriebsmittel, die in den Schalt schränken eingebaut sind, sind berührungssicher bzw. handrückensicher abzudecken. Eine Bestätigung, dass die Schränke nach den Unfallverhütungsvorschriften der BGV A3 ausgeführt sind, ist beizufügen. Schutzart nach DIN VDE 0470-1 IP 54. Höhere Schutzarten sind im Leistungsverzeichnis gesondert angegeben. Türen um mindestens 90° zu öffnen bei Freihaltung eines genügenden Fluchtweges. Für den Steuerungsteil aufliegend, mit Gummidichtung und Schloss, für vorderseitige Einbauten der Not-Bedienungsorgane. Für den Automations-Teil eine Sichttür für maximale Einsicht auf das DDC-System mit Aluminium-Rahmen und 3 mm Acrylglas, Schutzart IP 54. (In separater Position beschrieben).

Aufteilung:
Die Schaltschränke sind, soweit in mehreren Feldern aus- geführt, unterteilt in Automations- und Steuerungsfelder. Zwischen MSR- und Leistungsteil ist eine Abschottung vorhanden. Die Klemmleiste erhält eine Platzreserve von 20%. Die Sammelschienen sind zwischen den Schaltschrankfeldern mit lösbarer Verbindung ausgeführt. Der Schaltschrank ist mit einer Montageplatte ausgerüstet. Alle Bedien- und Meldegeräte in den Schaltschranktüren sind über eine separate Klemmleiste angeschlossen.

Kabelführung:
Die Drähte sind über Kunststoffkämme geführt (Kammverdrahtung), max. Füllung 75%, Adern flexibel, mit Aderendhülsen versehen, Klemmen für Busleitungen sind abgesetzt zu führen. Mindestleitungsquerschnitt und Verlegung innerhalb von Schaltschränken, flexibel verdrahtet=1,0 mm2. Verdrahtung zu den Geräten in der
Schaltschranktür und zu beweglichen Konstruktionselementen in Schutzschlauch, mehrdrähtig flexibel 0,75 mm2/ 1,0 mm2.

Schalt-, Mess- und Regelgeräte:
Es ist dafür zu sorgen, dass die Umgebungstemperatur der Einbauteile innerhalb des Schaltschrankes eingehalten wird. Für gleichartige Bauteile werden Produkte des gleichen Herstellers verwendet. Innenverdrahtung der Steuerungen gemäß DIN 40705/VDE 0113. Alle Betriebsmittel mit unverwechselbarer Bezeichnung gemäß Schaltplan bezeichnet. Alle Schaltschrankfunktionen sind potentialfrei auf eine bezeichnete Klemmleiste geführt. Trenn- und Reihenklemmen innerhalb der Schaltschrankfelder inkl. Bezeichnung sind im Einheitspreis enthalten. Ausrüstung der Steuerungen nach VDE 0100, aus- geführt unter Berücksichtigung VDE 0113, Geräteauswahl nach VDE 0660, Funkentstörungsgrad N. Geltende EMV- Richtlinien sind einzuhalten.

Handbedienebene:
Die Steuerungen und alle Steuerschalter erhalten eine modulare Handbedienebene (Lieferung durch Auftragnehmer GA) in der Schaltschranktür. Die Funktion muss unabhängig von der DDC-Regelung und der Spannungsversorgung der DDC-Regelung sein. Die Anordnung und Funktion erfolgt nach Rücksprache mit der Bauleitung und dem Nutzer. Alle Schaltschrankfunktionen werden potentialfrei auf eine bezeichnete Klemmleiste geführt.
Der für die Einspeisung vorgesehene Hauptschalter (als Freischalter) ist so angeordnet, dass eine einwandfreie Betätigung möglich ist. Die Schalterstellung ist jederzeit erkennbar.

Kabelrangierraum:
Die Kabeleinführung für die ankommenden und abgehenden Kabel erfolgt vorzugsweise von unten oder oben auf Kabelabfangschiene/ Flanschplatte oder als Kabelverschraubung mit Zugentlastung geführt. Einschliesslich Platzreserve von 20 %. Einschleifraum und Rangierkanal gemäß VDE 0660-5 über die gesamte Schaltschrank-/ Montageplattenbreite. Eine Platzreserve von mindestens 20% für Betriebsmittel und Klemmleiste ist vorzuhalten. Sämtliche Kurzschlusssicherungen sind, wenn nicht anders angegeben, zusammengefasst in Drehstromeinteilung angeordnet. Sicherungsabgänge >63 A als NH- Sicherung.

Betriebsspannung:
Drehstrom 400 VAC, 230 VAC, 2 MP/50 Hz - MP und SL getrennt geführt (als MP-Trenn- und gelb/grüner Schutz leiterklemme in der Reihenfolge zugeordnet). Steuerspannungen:
Steuerspannung: 230 VAC/50 Hz
Lampenspannung: 24 VAC/50 Hz
Glühlampe:  30 VAC/3 Watt
Abschirmungen sind einseitig auf eine Klemmenleiste aufzulegen. Anschluss der Klemmenleiste über Trennklemme. Aderfarbe SL-Trennklemme gelb/grün, Schirm-Trennklemme schwarz.

Anmerkung:
Der Schirm hat keine Schutzleiterfunktion. Im Messwert- aufnehmer (Geber) ist der Schirm zu isolieren. Ein mitgeführter Schutzleiter ist grundsätzlich auch dann im Schaltschrank aufzulegen, wenn ein schutzisoliertes Betriebsmittel angeschlossen wird. Bei der Schutzmassnahme "Schutzkleinspannung" darf kein Schutzleiter mitgeführt werden. N und SL müssen zugeordnet zum Stromkreis gekennzeichnet
werden.

Bedienungs- und Meldegeräte nach DIN VDE 0113,
Verdrahtungsfarben soweit nicht anders gefordert nach
DIN EN 60204-1/VDE 0113-1. Farbkennzeichnung soweit
nicht anders gefordert nach DIN EN 60073/VDE 0199071.
Die Farbkennzeichnung der Leiter hat nach VDE 0113 zu
erfolgen. Die Verdrahtung für die Gebäudeautomation
(GA) ist in brauner Farbe ausgeführt.
Kennzeichnung von Leitern:
Phase L1- schwarz
Phase L2 - schwarz
Phase L3 - schwarz
Nulleiter N - hellblau
Schutzleiter SL - grün/gelb
Steuerspannung >65 V - rot/blau
Steuerspannung <65 V - braun
Gleichspannung - weiß
Datenleitung - violett
Schutzleiter SL - grün/gelb
Messleitung - grau
Fremdspannungsleitungen - orange

Bezeichnungen:
Sämtliche elektrischen Betriebsmittel im Schaltschrank sind gut lesbar und dauerhaft mit den in den Stromlaufplänen angegebenen Bezeichnungen durch aufgeklebte, gelbe Schilder mit schwarzer Schrift auf Bauteil- und Montageplatte zu bezeichnen. Die Bezeichnung der Bedienelemente, Messgeräte usw. auf den Schaltschranktüren wird nach Absprache mit dem Auftraggeber ausgeführt. So weit nicht anders angegeben, wird die Beschriftung auf weissen Resopalschildern mit schwarzer Schrift, aufgeschraubt oder geklebt, ausgeführt.

Schaltungsunterlagen:
Für jeden Schaltschrank ist ein vollständiger Satz Schaltungsunterlagen zu erstellen (1-fach während der Ausführungszeit, 2-fach als Schlussdokumentation,
1-fach auf Datenträger). Vorab-Schaltunterlagen sind während der Umbauarbeiten im Schaltschrank aufzubewahren. Alle Bezeichnungen im Schaltplan haben mit denen im Schaltschrank übereinzustimmen. Die Schaltungsunterlagen sind mit einer einheitlichen Betriebsmittelkennzeichnung nach DIN 40719 und möglichst in CAD-Ausführung nach DIN 40179 auszuführen und enthalten folgenden Umfang:

- Inhaltsverzeichnis.
- Stromlaufpläne.
- Anordnungspläne der Schaltschränke (Aufbauzeichnung) mit der Darstellung der räumlichen Lage der eingebauten elektrischen Betriebsmittel.
- Stücklisten der im Schaltschrank eingebauten elektrischen Betriebsmittel mit Angabe der Menge des Herstellers und der Type sowie der wichtigsten technischen Daten.
- Klemmenanschlusspläne, in denen die Anschlussstellen der elektrischen Einrichtungen und die daran angeschlossenen inneren und äusseren leitenden Verbindungen dargestellt sind.
- Kabellisten sind im Zuge der Schaltschrankplanung zu
erstellen.

Für die Unterbringung der erforderlichen Unterlagen ist im Schaltschrank ein fester Behälter vorzusehen.

Vor Fertigungsbeginn sind Einbringmöglichkeiten mit der Bauleitung zu klären.

Schaltschrank mit nachfolgend beschriebenen Baugruppen komplett und betriebsbereit verdrahtet geprüft liefern, in das Gebäude und in die Technikzentrale transportieren (separat beschrieben).
Aufstellen und Ausrichten sowie mit dem Regelsystem, Schaltschrankbaugruppen und betriebsfertig verdrahten. Alle Schaltungen während der Arbeiten sind mit der Techn. Verwaltung abzustimmen.

Abrechnung je Schaltschrankfeld
Menge: 3,000 St

**02.03.01.20 Sichtfenster für Automationsstation**
Schaltschrank-Sichtfenster zum Schutz von DDC-Anzeige- und Bedienelementen, als Rahmenkonstruktion mit innenliegenden Eckverbindern, Schutzart IP 54, Rahmen aus Aluminium, Glasscheibe aus Acrylglas, abschliessbarer Kunstststoff-Handgriff. Sichtfenster für 3 x 19" Rahmen.

Liefern und in die Schaltschranktür betriebsfertig einbauen.
Menge: 1,000 St

**02.03.01.30 Einspeisung 400V/125A AC, mit Hauptschalter**
Einspeisung 400V AC, 125 A mit Hauptschalter, bestehend
aus je:

1 Hauptschalter 3-polig
1 Hauptsicherung 3-polig
Zuleitungsklemmen in erforderlicher Größe mit
Abdeckung

Nennstrom: 125A

Komplett liefern und betriebsfertig montieren.
Menge: 1,000 St

**02.03.01.40 Stromschienensystem**
für Schaltschrank, komplett. Sammelschienen werden in Flachkupfer, entsprechend der vorgeschriebenen Stromstärke für Betrieb und Kurzschluss ausgeführt. Die Länge der Schienen entspricht den angelieferten Schaltschrank- Teilstücken. Die Verbindung der Schienen erfolgt mit demontierbaren CU-Laschen. Die Verbindung zwischen den Sammelschienen und Geräten erfolgt in Flachkupfer oder
isolierten Leitungen je nach Größe und Stromstärke der Geräte. Das Sammelschienensystem ist ausgelegt für eine
Netzeinspeisung bis 50 kW.

Die Länge der Sammelschienen richtet sich nach der Anzahl der Schrankfelder. Die Anzahl ist vom Bieter zu ermitteln.

Stromschienensystem je Schaltschrankfeld komplett liefern,
betriebsfertig montieren und verdrahten.
Menge: 2,000 St

**02.03.01.50 Schaltschrankbeleuchtung**
Schaltschrankbeleuchtung, bestehend aus:
1 Glühwendelröhre 20W komplett
1 Türkontaktschalter
1 FI-LS Schalter 2-polig

Komplett liefern und betriebsfertig montieren.
Menge: 3,000 St

**02.03.01.60 Schaltschranklüfter 230V/50 Hz**
Schaltschranklüfter 230V/50 Hz mit Filtermatte
und Schutzgitter, mit Raumthermostat im Schaltschrank
und 1 Sicherungselement 1-polig.

Komplett liefern und betriebsfertig montieren.
Menge: 1,000 St

**02.03.01.70 Schuko-Steckdose für DDC-Feld 230V/10A**
Schuko-Steckdose, unabhängig von Türkontaktschalter,
für Schaltschrankeinbau zur Befestigung auf Tragschiene
mit Nennspannung 230 V, mit FI LS Schalter 2-polig
Nennstrom 10 A.

Komplett liefern und betriebsfertig montieren.
Menge: 1,000 St

**02.03.01.80 Lampenprüfung mit verzögerter Ausschaltzeit**
Lampenprüfung als Meldeleuchtenschaltung mit
verzögerter Ausschaltzeit. Ausgeführt als Steuerung,
die bei Betätigen der Lampenprüftaste alle Leuchten
gleichzeitig in Betrieb setzt und nach einer
einstellbaren Zeit nur die Leuchten aktiviert, die
tatsächlich als Meldeleuchte angesteuert werden. Nach
einer weiteren, einstellbaren Betriebszeit verlöschen
alle Schaltschrankleuchten. Meldeleuchtenschaltung,
bestehend aus:

1 Prüftaster
2 Zeitrelais
1 Kontakt je Leuchtmelder

Komplett betriebsfertig liefern und betriebsfertig
montieren
Menge: 1,000 St

**02.03.01.90 Phasenlampen**
Phasenlampen, bestehend aus je:

3 Phasenlampen 230V
1 Sicherungselement 3-polig

Komplett liefern und betriebsfertig montieren.
Menge: 1,000 St

**02.03.01.100 Phasenüberwachung**
Phasenüberwachung, bestehend aus je:

1 Phasenausfallrelais 400V AC mit potentialfreiem
  Hilfskontakt
1 Sicherungselement 3-polig

Komplett liefern und betriebsfertig montieren.
Menge: 1,000 St

**02.03.01.110 Netzwiederkehrschaltung**
Netzwiederkehrschaltung einschließlich zentraler
Störungsquittierung bestehend aus je:
1 Wischrelais, einschaltwischend bis 1 Sek.
Hilfsschütze mit Kontakt je Selbsthaltung
Handbedien- und Signalisierungsebene einschließlich
Steuerung sind Bestandteil der Automationsstation.

Komplett liefern und betriebsfertig einbauen
Menge: 1,000 St

**02.03.01.120 Selektive Sammelstörmeldung**
Selektive Sammelstörmeldung, bestehend aus:
2 Hilfsschützen
1 Summer
1 Taster
9 Reihenklemmen + N + PE
Handbedien- und Signalisierungsebene, einschließlich
Steuerung sind Bestandteil der Automationsstation.

Komplett liefern und betriebsfertig einbauen
Menge: 1,000 St

**02.03.01.130 Steuerspannungstransformator 230V AC**
Steuerspannungstransformator für allgemeine Anlagen,
Sekundärspannung 230V AC, nach VDE 0550/0551,
einschließlich Primärsicherung und Sekundärsicherung
über Leitungsschutzschalter mit potentialfreiem
Hilfskontakt.

Nennleistung: 400 VA

Komplett liefern und betriebsfertig montieren.
Menge: 1,000 St

**02.03.01.140 Sicherheitstransformator 230/24V AC nach VDE 0551**
Sicherheitstransformator 230/24V AC
nach VDE 0551 Absicherung Primär- u. Sekundärseite
jeweils mit Leitungsschutzschalter mit potentialfreien
Hilfskontakten
Nennleistung VA: 250

Komplett liefern und montieren
Menge: 1,000 St

**02.03.01.150 Netzgerät 24V DC**
Netzgerät, mit Primärsicherung 1-polig.
Nennstrom A: 2,5
nach VDE 0551 einschl.Potentialklemmenblock

Komplett liefern und montieren
Menge: 1,000 St

**02.03.01.160 Leitungsschutzschalter 1-polig**
Leistungsschutzschalter 1-polig, mit potentialfreiem
Hilfskontakt
Nennstrom A: 2

Komplett liefern und montieren
Menge: 4,000 St

**02.03.01.170 Überspannungsschutz, primär**
Überspannungsschutz
Primärer Überspannungsschutz 230 V AC für
Anschlussleitungen L1 und N zum Netztrafo der DDCAnlage
Funktionsüberwachung und Fernmeldekontakt,
Kunststoffgehäuse,
Anforderungsklasse D
Montage auf Hutschiene
Nennspannung: 230VAC
Nennstrom A: 16
Leitungsanschluss: max 2,5mm²
Kontaktbelastung: 0,5A
Schutzart: IP20
Umgebungstemperatur: -25..+80°C

Fabrikat: '.........'
Typ: '.........'

Vom Bieter einzutragen

Komplett liefern und im Schaltschrank montieren
Menge: 1,000 St

**02.03.01.180 Netz-Überspannungsableiter als Mittelschutz**
Netz-Überspannungsableiter nach VDE 0675 kleiner 100A
in 230/400V AC Drehstromnetzen, als Mittelschutz, mit
automatischer Netz-Folgestrom Löschung. Mit
potentialfreien Kontakt für Auslösemeldung, dieser
Kontakt ist mit einer Überspannungsschutzeinrichtung zu
beschalten. Mit Universalfuß zum Aufschnappen auf
DIN/EN- Tragschienen, einschließlich Tragschienenanteil und Verbindung mit dem Potentialausgleich.

Fabrikat: '.........'
Typ: '.........'

Vom Bieter einzutragen

Komplett liefern und im Schaltschrank montieren
Menge: 1,000 St

**02.03.01.190 Überspannungsschutz Netzversorgung DDC-Zentralen**
Überspannungsschutz für Netzversorgung der
Automationsstationen. Damit werden die Geräte vor
leitungsgebundenen Spannungsspitzen, hervorgerufen
durch Blitzeinwirkung, Schaltvorgänge, Kurzschlüsse
etc. geschützt, passend zum Fabrikat der
Automationsstation einschl. Zubehör
Reihenklemmengehäuse Baubreite 23mm, Montage auf
Normschiene.

Fabrikat: '.........'
Typ: '.........'

Vom Bieter einzutragen

Komplett liefern und im Schaltschrank montieren
Menge: 1,000 St

**02.03.01.200 Überspannungsschutz für Busleitung**
Überspannungsschutz für Busleitung. Damit werden die
Geräte vor leitungsgebundenen Spannungsspitzen,
hervorgerufen durch Blitzeinwirkung, Schaltvorgänge,
Kurzschlüsse etc. geschützt, passend zum Fabrikat der
Automationsstation einschliesslich Zubehör
Reihenklemmengehäuse Baubreite 23mm für Montage auf
Normschiene.

Fabrikat/Typ: '..........'

Komplett liefern und im Schaltschrank montieren
Menge: 1,000 St

**02.03.01.210 Motorsteuerung 400V AC mit Frequenzumrichter**
Motorsteuerung 400V AC
mit Frequenzumrichter ausserhalb des Schaltschrankes,
Kaltleiterschutz, bestehend aus je:
1 Sicherungselement, 3-polig
1 Leistungsschütze
alle erf. Hilfsschütze
1 Kaltleiterauslösegerät
1 Zeitrelais
5 Reihenklemmen + PE

Handbedien- und Signalisierungsebene einschließlich
Steuerung sind Bestandteil der Automationsstation.

Nennleistung <= kW: bis 15

Komplett liefern und montieren
Menge: 2,000 St

**02.03.01.220 Motorsteuerung 400V AC 1-stufig**
Motorsteuerung 400V AC, 1-Stufig
Kaltleiterschutz, bestehend aus je:
1 Sicherungselement, 3-polig
1 Leistungsschütze
alle erf. Hilfsschütze
1 Motorschutzschalter mit Hilfskontakten
7 Reihenklemmen + PE

Handbedien- und Signalisierungsebene einschließlich
Steuerung sind Bestandteil der Automationsstation.

Nennleistung <= kW: bis 1,5

Komplett liefern und montieren
Menge: 2,000 St

**02.03.01.230 Pumpensteuerung 230V AC bis 0,15 kW**
Pumpensteuerung 230V AC ,Nennleistung  = 0,15 kW, mit Freigabe, Betriebs-/ Störungsmeldung/Volumenstrom/ Druck (aus Pumpenzusatzmodul), bestehend
aus je:

1 Sicherungselement, 1-polig
13 Reihenklemmen + N + PE

Handbedien- und Signalisierungsebene einschließlich
Steuerung sind Bestandteil der Automationsstation.

Komplett liefern und betriebsfertig montieren.
Menge: 1,000 St

**02.03.01.240 Frostschutzsteuerung**
Frostschutzsteuerung zum Schalten in einen sicheren Anlagenzustand bei Auslösung durch einen Frostwächter- , für einen auslösenden Eingang, für einen zu schaltenden Ausgang, mit geberseitiger Selbsthaltung, Eingangssignal durch Kontaktgeber in Ruhestromschaltung einschl. automatischer Quittierung bei Netzwiederkehr, in Relaistechnik, mit allen erforderlichen Hilfsschützen.

Komplett liefern und betriebsfertig montieren.
Menge: 1,000 St

**02.03.01.250 Strömungsüberwachung**
Strömungsüberwachung
mit Strömungswächter, elektronisch
bestehend aus je:
4 Reihenklemmen + PE
Handbedien-und Signalisierungsebene einschließlich
Steuerung sind Bestandteil der Automationsstation.

Komplett liefern und montieren
Menge: 2,000 St

**02.03.01.260 Filterüberwachung für Druckschalter**
Filterüberwachung für Druckschalter
bestehend aus je:
3 Reihenklemmen + PE
Handbedien-u nd Signalisierungsebene einschließlich
Steuerung sind Bestandteil der Automationsstation.

Komplett liefern und montieren
Menge: 3,000 St

**02.03.01.270 Laufüberwachung über Druckschalter**
Laufüberwachung über Druckschalter
bestehend aus je:
3 Reihenklemmen + PE
Handbedien- und Signalisierungsebene einschließlich
Steuerung sind Bestandteil der Automationsstation.

Komplett liefern und montieren
Menge: 2,000 St

**02.03.01.280 Reparaturschalterüberwachung**
Reparaturschalterüberwachung
bestehend aus je:
2 Reihenklemmen + N + PE
Handbedien- und Signalisierungsebene einschließlich
Steuerung sind Bestandteil der Automationsstation.

Komplett liefern und montieren
Menge: 4,000 St

**02.03.01.290 Klappensteuerung Auf/Zu Rückmeldung**
Klappensteuerung Auf/Zu Rückmeldung
bestehend aus:
alle erf. Hilfsschütze
6 Reihenklemmen + N + PE

Handbedien- und Signalisierungsebene
einschließlich Steuerung sind Bestandteil der Automationsstation.

Komplett liefern und betriebsfertig montieren.
Menge: 2,000 St

**02.03.01.300 Klappensteuerung stetig mit Rückmeldung**
Klappensteuerung stetig Rückmeldung
bestehend aus:
alle erf. Hilfsschütze
6 Reihenklemmen + N + PE

Handbedien- und Signalisierungsebene
einschließlich Steuerung sind Bestandteil der Automationsstation.

Komplett liefern und betriebsfertig montieren.
Menge: 1,000 St

**02.03.01.310 Brandmeldeschaltung Rauchmelder**
Brandmeldeschaltung Rauchmelder, bestehend aus je:
1 Hilfsschütz
8 Reihenklemmen + PE

Komplett liefern, betriebsfertig montieren und verdrahten
Menge: 2,000 St

**02.03.01.320 Brandmeldeschaltung BMA**
Brandmeldeschaltung BMA zur Abschaltung der RLT Anlagen bei Auslösung der BMA, bestehend aus je:
2 Hilfsschütz
2 Reihenklemmen + PE

Komplett liefern, betriebsfertig montieren und verdrahten
Menge: 1,000 St

**02.03.01.330 Meldung potentialfrei**
Meldung potentialfrei, bestehend aus:

2 Reihenklemmen + PE

Komplett liefern und betriebsfertig verdrahten
Menge: 10,000 St

**02.03.01.340 Meldung potentialbehaftet**
Meldung potentialbehaftet, bestehend aus:

1 Hilfsschütz
2 Reihenklemmen + PE

Komplett liefern und betriebsfertig verdrahten
Menge: 3,000 St

**02.03.01.350 Fühleraufschaltung passiv**
Fühleraufschaltung passiv, bestehend aus:

2 Reihenklemmen +PE

Komplett liefern und betriebsfertig verdrahten
Menge: 14,000 St

**02.03.01.360 Fühleraufschaltung aktiv**
Fühleraufschaltung aktiv, bestehend aus:

4 Reihenklemmen +PE

Komplett liefern und betriebsfertig verdrahten
Menge: 4,000 St

**02.03.01.370 Ansteuerung Ventil stetig**
Regelventilansteuerung, stetig 0..10V
bestehend aus je:

5 Reihenklemmen + PE

Komplett liefern und betriebsfertig verdrahten
Menge: 2,000 St

**02.03.01.380 Netzabgang 230V AC,**
Netzabgang 230V AC, bestehend aus je:
1 Sicherungselement, 1-polig

1 Reihenklemme + N + PE

Nennstrom A: 16

Komplett liefern und montieren
Menge: 5,000 St

**02.03.01.390 Netzabgang 400V AC,**
Netzabgang 400V AC  bestehend aus je:
1 Sicherungselement, 3-polig

3 Reihenklemmen + N + PE

Nennstrom A: 16

Komplett liefern und montieren
Menge: 1,000 St

**02.03.01.400 Direktanschluss eines Fernbedientableaus**
Direktanschluss eines Fernbedientableaus
mit folgende Merkmalen:

- Anzeigen Betrieb/Störung
- Schalten Stufe 1/Stufe 2/Aus/Automatik

Komplett liefern und betriebsfertig verdrahten
Menge: 1,000 St

**02.03.01.410 Hilfsschütze**
Hilfsschütze
für potentialfreie Betriebs- oder Störmeldung

Komplett liefern und montieren
Menge: 6,000 St

**02.03.01.420 RJ45 E-DAT Modulhalter**
RJ45 E-DAT Modulhalter REG
bestückt mit RJ45 Einzelmodul

Komplett liefern und betriebsfertig verdrahten
Menge: 2,000 St

**02.03.01.430 Patchkabel bis 2m**
Patchkabel bis 2m

Komplett liefern und betriebsfertig verdrahten
Menge: 3,000 St

**02.03.01.440 Überspannungsableiter 400V Geräte**
Netz-Überspannungsableiter nach VDE 0675 kleiner 100A
in 230/400V AC Drehstromnetzen, als Mittelschutz, mit
automatischer Netz-Folgestrom Löschung. Mit
potentialfreien Kontakt für Auslösemeldung, dieser
Kontakt ist mit einer Überspannungsschutzeinrichtung zu
beschalten. Mit Universalfuß zum Aufschnappen auf
DIN/EN- Tragschienen,  einschließlich Tragschienenanteil und Verbindung mit dem Potentialausgleich.

Fabrikat/Typ: '..........'

Komplett liefern und im Schaltschrank montieren
Menge: 2,000 St

**02.03.01.450 Überspannungsschutz, 230V Geräte**
Überspannungsschutz
Überspannungsschutz 230 V AC für
Anschlussleitungen L1 und N
Funktionsüberwachung und Fernmeldekontakt,
Kunststoffgehäuse,
Anforderungsklasse D
Montage auf Hutschiene
Nennspannung: 230VAC
Nennstrom A: 16
Leitungsanschluss: max 2,5mm²
Kontaktbelastung: 0,5A
Schutzart: IP20
Umgebungstemperatur: -25..+80°C

Komplett liefern und im Schaltschrank montieren
Menge: 3,000 St

**02.03.01.460 Prüftrennklemmen - pauschal -**
Interface-Klemmen als Prozessschnittstelle für alle zur
Automationsstation gehörenden, ankommenden und
abgehenden Leitungen als Schnittstellenbaustein zur
Prüfung und galvanischen Trennung zwischen
Automationsstation und BTA, bestehend aus:

Schnittstelle zu den Feldgeräten:
Prüftrennklemme nach VDI 3814 in TrennMesserausführung
mit beiderseitigen Prüfbuchsenschrauben mit
Beschriftungsleiste bzw. Nummerierung.
Menge: 1,000 St

**02.03.01.470 Einbau/Verdrahtung der Automationsstation in Schaltschranktür**
Einbau Automationsstation  in Schaltschranktür

Folgende Komponenten sind einzubauen

1 Stk Touch Panel 10" PXM40-1

einschließlich Beschilderung, Verdrahtungs- und Montagematerial
Menge: 1,000 St
Produkt:
  Artikel:
    Artikelnummer: FF7103
    Artikelkurztext: Einbau/Verdrahtung der Automationsstation in Schaltschranktür

**02.03.01.480 Einbau/Verdrahtung der Automationsstation auf Montageplatte**
Einbau Automationsstation auf der Montageplatte
Automationstation mit bis zu 200 physikalischen Ein- und Ausgängen, und den beschriebenen Ein- und Ausgangsmodule, Leitungsschutzschalter mit Hilfskontakt, Verdrahtung auf Trennklemmen,einschließlich Beschilderung, Verdrahtungs- und Montagematerial

1 Stk Automationsstation PXC7E400M
1 Stk Adress-Stecker TXA1.K24
3 Stk Eingangsmodul TXM1.16D
3 Stk Relaismodul TXM1.6R-M
1 Stk Eingangsmodul TXM1.8D
5 Stk Universaleingangsmodul TXM1.8U
1 Stk Speisemodul TXS1.12F10
1 Stk Busanschlussmodul TXS1.EF10
1 Stk Ethernet Switch
Menge: 1,000 St
Produkt:
  Artikel:
    Artikelnummer: FF7103
    Artikelkurztext: Einbau/Verdrahtung der Automationsstation auf Montageplatte

**02.03.01.490 Schaltschrank Transport und Montage**
Schaltschrank Transport und Montage

Transportweg wie in den Vorbemerkungen beschrieben.
Menge: 3,000 St

**02.03.01.500 Einbau BSK Bus Komponenten**
Einbau der BSK- Bus Komponente aus Titel 03.05 in den Schaltschrank auf Monatgeplatte und in Schaltschranktür;.
inklusive Leitungsschutzschalter mit Hilfskontakt, Verdrahtung auf Trennklemmen, einschließlich Beschilderung, Verdrahtungs- und Montagematerial
Menge: 1,000 St

##### Abschnitt 02.03.02 Dienstleistung Schaltschrank

**02.03.02.10 Projektierung Schaltschrank**
Projektierung Schaltschrank.
Ausführung und Montageort mit dem Auftraggeber abstimmen, Erstellung der kompletten Schaltschrankunterlagen, so weit nicht in Position Schaltschrank enthalten, wie Klemmpläne,Stromlaufpläne nach DIN 40719 (neueste Ausgabe),Kabellisten, Schaltschrankansichten und Geräte aufbauplan.
Menge: 1,000 St

**02.03.02.20 Inbetriebnahme Schaltschrank**
Inbetriebnahme Schaltschränke. Voraussetzung ist ein aufgestellter und befestigter Schaltschrank sowie fertiggestellte Installationsarbeiten. Die Elektroversorgung muss vorhanden sein.
Folgende Arbeiten sind im Leistungsumfang Inbetriebnahme Schaltschrank enthalten:

- Prüfung aller im Schaltschrank enthaltenen und an- geschlossenen elektrischen Betriebsmittel auf korrekte Ausführung des elektrischen Anschlusses.

- Überprüfung aller am Schaltschrank ankommenden bzw. abgehenden Anschlusskabel auf Übereinstimmung mit dem Stromlaufplan.

- Überprüfung der Drehrichtung aller mit der Schaltanlage in Verbindung stehenden elektrischen Antriebe. Überprüfung aller peripheren Geräte auf Übereinstimmung mit dem Stromlauf- plan. Feststellen der Nennströme und Messen der Istströme sowie Eintragung und Dokumentation derselben in die Stromlaufpläne bzw. Protokolle.

- Korrekte Einstellung der Motorschutzrelais, Null- und Vollabgleich entsprechend den Einbauvorschriften und Funktionsbeschreibungen der Hersteller.

- Überprüfung der Steuer- und Schaltfunktionen, insbesondere der ausgeführten Steuerungs- und Sicherheitsfunktionen, wie z.B. Frostschutzfunktionen inkl. aller Verriegelungen, Steuerfunktionen von Schaltuhren und Zeitrelais inkl. der Einstellung dieser Geräte, sofern sie nicht im Lieferumfang der Regelfirmen enthalten sind.

- Erstellen eines Inbetriebnahmeberichtes in dem die Ausführung der Schaltanlage entsprechend der geltenden Vorschriften, insbesondere VDE 0100 und VDE 0113 bestätigt wird.
Menge: 1,000 St

**02.03.02.30 Erstellen von Kabellisten**
Erstellen von Kabellisten
Technische Klärung mit dem AN MSR-DDC, Fa. Kieback&Peter, über das verwendete Regelsystem und die Feldgeräte, sowie mit den AN Heizungs-, Lüftungs-, Klima- und Kälteantechnik.

Erstellen der Kabellisten anhand dieser Angaben.
Menge: 1,000 St

**02.03.02.40 Einweisung Schaltschrank**
Einweisung Schaltschrank

Einweisung des Bedienungspersonals und Übergabe an den
Bauherrn nach erfolgter Inbetriebnahme der Regelgeräte mit
Erstellen eines Übergabeprotokolls.
Menge: 1,000 St

#### Bereich 02.04 Überspannungsschutz RLT Gerät

**02.04.10 Wand-Schaltschrank, eintürig**
Schaltanlage als Wandschaltschrank nach DIN EN 60439-1/
VDE 0660-500 und DIN EN 50178/VDE 0160 mit
verschliessbaren Fronttüren mit Stangenschloss und
Vorrichtung für Schliesssystem, Transportösen an der
Oberseite ausgeführt. Schaltschränke als
verwindungssteife Stahlblechkonstruktion, innen und
aussen tauchgrundiert und pulverbeschichtet.
Mindestdicke der Front- und Seitenbleche 1,5 mm,
Rahmenkonstruktion 2,5 mm. Gehäusefarbe RAL 7032
(Kieselgrau), Montageplatte aus verzinktem Stahlblech,
bestückt mit nachfolgenden Baugruppen und
betriebsfertig elektrisch verdrahtet auf Ein- und
Ausgangsklemmen als Reihenklemmen mit Erdungs- und
Nulleiterklemmen. Klemmen für Prozessschnittstellen
nach VDI 3814-2.

Schutzmassnahmen nach DIN VDE 0100-410,
Berührungsschutz nach DIN VDE 0106-100
Alle elektrischen Betriebsmittel, die in den
Schaltschrank eingebaut sind, sind berührungssicher
bzw. handrückensicher abzudecken. Eine Bestätigung,
dass die Schränke nach den Unfallverhütungsvorschriften
der VBG 4 ausgeführt sind, ist beizufügen.

Schutzart nach DIN VDE 0470-1 IP 54.
Höhere Schutzarten sind im Leistungsverzeichnis
gesondert angegeben.

Türen um mindestens 90° zu öffnen bei Freihaltung eines
genügenden Fluchtweges. Für den MSR-Teil eine Sichttür
für maximale Einsicht auf das DDC-System mit
AluminiumRahmen und 3 mm Acrylglas, Schutzart IP 54.
(In separater Position beschrieben).

Die Klemmleiste erhält eine Platzreserve von 20%. Der
Schaltschrank ist mit einer Montageplatte ausgerüstet.
Alle Bedien- und Meldegeräte in den Schaltschranktüren
sind über eine separate Klemmleiste angeschlossen.

Kabelführung: Die Drähte sind über Kunststoffkämme
geführt (Kammverdrahtung), max. Füllung 75%, Adern
flexibel, mit Aderendhülsen versehen, Klemmen für
Busleitungen sind abgesetzt zu führen.
Mindestleitungsquerschnitt und Verlegung innerhalb von
Schaltschränken, flexibel verdrahtet=1,0 mm².
Verdrahtung zu den Geräten in der Schaltschranktür und
zu beweglichen Konstruktionselementen in Schutzschlauch,
mehrdrähtig flexibel 0,75 mm²/ 1,0 mm².

Schalt-, Mess- und Regelgeräte:
Es ist dafür zu sorgen, dass die Umgebungstemperatur
der Einbauteile innerhalb des Schaltschrankes
eingehalten wird. Für gleichartige Bauteile werden
Produkte des gleichen Herstellers verwendet.
Innenverdrahtung der Steuerungen gemäß DIN 40705/VDE
0113. Alle Betriebsmittel mit unverwechselbarer
Bezeichnung gemäß Schaltplan bezeichnet. Alle
Schaltschrankfunktionen sind potentialfrei auf eine
bezeichnete Klemmleiste geführt. Trenn- und
Reihenklemmen innerhalb der Schaltschrankfelder inkl.
Bezeichnung sind im Einheitspreis enthalten. Ausrüstung
der Steuerungen nach VDE 0100, ausgeführt unter
Berücksichtigung VDE 0113, Geräteauswahl nach VDE 0660,
Funkentstörungsgrad N. Geltende EMV-Richtlinien sind
einzuhalten.

Der für die Einspeisung vorgesehene Hauptschalter (als
Freischalter) ist so angeordnet, dass eine einwandfreie
Betätigung möglich ist. Die Schalterstellung ist
jederzeit erkennbar.

Kabelrangierraum: Die Kabeleinführung für die
ankommenden und abgehenden Kabel erfolgt auf
Kabelabfangschiene/ Flanschplatte oder als
Kabelverschraubung mit Zugentlastung geführt.
Einschliesslich Platzreserve von 20 %. Einschleifraum
und Rangierkanal gemäß VDE 0660-5 über die gesamte
Schaltschrank-/Montageplattenbreite.

Eine Platzreserve von mindestens 20% für Betriebsmittel
und Klemmleiste ist vorzuhalten.

Sämtliche Kurzschlusssicherungen sind, wenn nicht
anders angegeben, zusammengefasst in
Drehstromeinteilung angeordnet.

Betriebsspannung: Drehstrom 400 VAC, 230 VAC, 2 MP/50
Hz - MP und SL getrennt geführt (als MP-Trenn- und
gelb/grüner Schutzleiterklemme in der Reihenfolge
zugeordnet).

Steuerspannungen:
Steuerspannung:  230 VAC/50 Hz
Lampenspannung:  24 VAC/50 Hz
Glühlampe:  30 VAC/3 Watt

Abschirmungen sind einseitig auf eine Klemmenleiste
aufzulegen. Anschluss der Klemmenleiste über
Trennklemme. Aderfarbe SL-Trennklemme gelb/grün,
Schirm-Trennklemme schwarz.

Anmerkung: Der Schirm hat keine Schutzleiterfunktion.
Im Messwertaufnehmer (Geber) ist der Schirm zu
isolieren. Ein mitgeführter Schutzleiter ist
grundsätzlich auch dann im Schaltschrank aufzulegen,
wenn ein schutzisoliertes Betriebsmittel angeschlossen
wird. Bei der Schutzmassnahme "Schutzkleinspannung"
darf kein Schutzleiter mitgeführt werden. N und SL
müssen zugeordnet zum Stromkreis gekennzeichnet werden.

Bedienungs- und Meldegeräte nach DIN VDE 0113
Verdrahtungsfarben soweit nicht anders gefordert nach
DIN EN 60204-1/VDE 0113-1. Farbkennzeichnung soweit
nicht anders gefordert nach DIN EN 60073/VDE 0199071.
Die Farbkennzeichnung der Leiter hat nach VDE 0113 zu
erfolgen. Die Verdrahtung für die Gebäudeleittechnik (
GLT) ist in brauner Farbe ausgeführt. Kennzeichnung von
Leitern:

Phase L1 - schwarz
Phase L2 - schwarz
Phase L3  - schwarz
Nulleiter N  - hellblau
Schutzleiter SL - grün/gelb
Steuerspannung 65 V - rot/blau
Steuerspannung 65 V  - braun
Gleichspannung
Datenleitung - violett
Schutzleiter SL - grün/gelb
Messleitung  - weiss
Fremdspannungsleitungen  - rot-weiss

Bezeichnungen: Sämtliche elektrischen Betriebsmittel im
Schaltschrank sind gut lesbar und dauerhaft mit den in
den Stromlaufplänen angegebenen Bezeichnungen durch
aufgeklebte, gelbe Schilder mit schwarzer Schrift auf
Bauteil ¤und Montageplatte zu bezeichnen. Die
Bezeichnung der Bedienelemente, Messgeräte usw. auf den
Schaltschranktüren wird nach Absprache mit dem
Auftraggeber ausgeführt. So weit nicht anders
angegeben, wird die Beschriftung auf weissen
Resopalschildern mit schwarzer Schrift, aufgeschraubt,
ausgeführt.

Schaltungsunterlagen: Für jeden Schaltschrank ist ein
vollständiger Satz Schaltungsunterlagen zu erstellen
(1-fach während der Ausführungszeit, 4-fach als
Schlussdokumentation). Vorab-Schaltunterlagen sind
während der Umbauarbeiten im Schaltschrank
aufzubewahren. Alle Bezeichnungen im Schaltplan
haben mit denen im Schaltschrank übereinzustimmen. Die
Schaltungsunterlagen sind mit einer einheitlichen
Betriebsmittelkennzeichnung nach DIN 40719 und
möglichst in CAD-Ausführung nach DIN 40179 auszuführen
und enthalten folgenden Umfang:

- Inhaltsverzeichnis.
- Stromlaufpläne.
- Anordnungspläne der Schaltschränke(Aufbauzeichnung)
mit der Darstellung der räumlichen Lage der eingebauten
elektrischen Betriebsmittel.
- Stücklisten der im Schaltschrank eingebauten
elektrischen Betriebsmittel mit Angabe der Menge des
Herstellers und der Type sowie der wichtigsten
technischen Daten.
- Klemmenanschlusspläne, in denen die Anschlussstellen
der elektrischen Einrichtungen und die daran
angeschlossenen inneren und äusseren leitenden
Verbindungen dargestellt sind.
- Kabellisten sind im Zuge der Schaltschrankplanung zu
erstellen.

Für die Unterbringung der erforderlichen Unterlagen ist
im Schaltschrank ein fester Behälter vorzusehen.

Die Größe des Schaltschrankes ist vom Auftragnehmer
anhand der aus dem LV und den beiliegenden Regelschemen
erkennbaren Anforderungen selbsttätig zu ermitteln.

Schaltschrankgröße: '.........' (vom Bieter einzutragen)

Liefern, in das Gebäude transportieren. Aufhängen und
ausrichten sowie mit dem Regelsystem,
Schaltschrankbaugruppen und betriebsfertig verdrahten.
Menge: 1,000 St

**02.04.20 Netz-Überspannungsableiter als Mittelschutz**
Netz-Überspannungsableiter nach VDE 0675 kleiner 100A
in 230/400V AC Drehstromnetzen, als Mittelschutz, mit
automatischer Netz-Folgestrom Löschung. Mit
potentialfreiem Kontakt für Auslösemeldung, dieser
Kontakt ist mit einer Überspannungsschutzeinrichtung zu
beschalten. Mit Universalfuß zum Aufschnappen auf
DIN/EN- Tragschienen, einschließlich Tragschienenanteil und Verbindung mit dem Potentialausgleich.

Fabrikat: '.........'
Typ: '.........'

Komplett liefern und im Schaltschrank montieren
Menge: 4,000 St

**02.04.30 Überspannungsschutz, primär**
Überspannungsschutz
Primärer Überspannungsschutz 230 V AC für
Anschlussleitungen L1 und N zum Netztrafo der DDCAnlage
Funktionsüberwachung und Fernmeldekontakt,
Kunststoffgehäuse,
Anforderungsklasse D
Montage auf Hutschiene
Nennspannung: 230VAC
Nennstrom A: 16
Leitungsanschluss: max 2,5mm²
Kontaktbelastung: 0,5A
Schutzart: IP20
Umgebungstemperatur: -25..+80°C

Fabrikat: '.........'
Typ: '.........'

Komplett liefern und im Schaltschrank montieren
Menge: 6,000 St

**02.04.40 Überspannungsschutzgerät binär 24V 2DA Blitzstrom-Überspannungsableiter Nennableitstoßstrom 0,25kA/Leiter**
Überspannungsschutzgerät für Binärsignale mit 24 V, für Montage auf Hutschiene TH 35 DIN EN 60715 (VDE 0660-520), für 2 DA, Modulbauweise aus Basis- und Schutzmodul, Blitzstrom- und Überspannungsableiter Kategorie D1 + C2 + C1 DIN EN 61643-21 (VDE 0845-3-1), Nennableitstoßstrom (8/20) je Leiter mind. 0,25 kA, Blitzstoßstrom (10/350) je Leiter mind. 1 kA, mit Funktionsanzeige am Gerät und potentialfreiem Kontakt für Fernanzeige.

Fabrikat: '.........'
Typ: '.........'

Komplett liefern und im Schaltschrank montieren
Menge: 20,000 St

**02.04.50 Überspannungsschutzgerät analog 2DA Blitzstrom-Überspannungsableiter 12VDC Nennableitstoßstrom 0,25kA/Leiter**
Überspannungsschutzgerät für Analogsignale, für Montage auf Hutschiene TH 35 DIN EN 60715 (VDE 0660-520), für 2 DA, Modulbauweise aus Basis- und Schutzmodul, Blitzstrom- und Überspannungsableiter Kategorie D1 + C2 + C1 DIN EN 61643-21 (VDE 0845-3-1), Bemessungsbetriebsspannung 12 V DC, Nennableitstoßstrom (8/20) je Leiter mind. 0,25 kA, Blitzstoßstrom (10/350) je Leiter mind. 1 kA, mit Funktionsanzeige am Gerät und potentialfreiem Kontakt für Fernanzeige.

Fabrikat: '.........'
Typ: '.........'

Komplett liefern und im Schaltschrank montieren
Menge: 32,000 St

**02.04.60 Schaltschrank Transport und Montage**
Schaltschrank Transport und Montage

Schaltschrank in das 1.Untergeschoss in das Gebäude mit ausreichend breiten Fluren über ca. 40 Meter bis in den Technikraum transportieren.
Aufstellungsort nach Angabe des Auftraggebers bzw. in Abstimmung mit der Bauleitung festlegen.
Schaltschrank komplett montieren.
Menge: 2,000 St

**02.04.70 Projektierung Schaltschrank Überspannungsschutz**
Projektierung Schaltschrank.
Ausführung und Montageort mit dem Auftraggeber abstimmen, Erstellung der kompletten Schaltschrankunterlagen, so weit nicht in Position Schaltschrank enthalten, wie Klemmpläne,Stromlaufpläne nach DIN 40719 (neueste Ausgabe),Kabellisten, Schaltschrankansichten und Geräte- Aufbauplan.
Menge: 2,000 St

**02.04.80 InbetriebnahmeSchaltschrank Überspannungsschutz**
Inbetriebnahme Schaltschrank. Voraussetzung ist ein aufgestellter und befestigter Schaltschrank sowie fertiggestellte Installationsarbeiten. Die Elektroversorgung muss vorhanden sein.
Folgende Arbeiten sind im Leistungsumfang Inbetriebnahme Schaltschrank enthalten:

- Prüfung aller im Schaltschrank enthaltenen und an- geschlossenen elektrischen Betriebsmittel auf korrekte Ausführung des elektrischen Anschlusses.

- Überprüfung aller am Schaltschrank ankommenden bzw. abgehenden Anschlusskabel auf Übereinstimmung mit dem Stromlaufplan.

- Erstellen eines Inbetriebnahmeberichtes in dem die Ausführung der Schaltanlage entsprechend der geltenden Vorschriften, insbesondere VDE 0100 und VDE 0113 bestätigt wird.
Menge: 2,000 St

#### Bereich 02.05 Brandschutzklappensteuerung

*Hinweis: Beschreibung Brandschutzklappen- Busssystem*
Aufbau eines Bussystems zur Überwachung, Steuerung und Spannungsversorgung von 79 Stk motorischen Brandschutzklappen (BSK, 24 V).

Topologie:
Das System muss flexibel als Ringbus, Stichbus, Baumstruktur oder Stern realisierbar sein.

Kapazität: Anbindung von mindestens 128 Feldbusmodulen oder Feldgeräten pro Unterzentrale/Strang.

Kabelinfrastruktur: Das System muss für die Verwendung handelsüblicher Kabeltypen (wie z.B. J-H(St)H 2 × 2 × 0,8 mm² oder Flachkabel) geeignet sein.
Je Etage ist mit einer Kabellänge von ca. 250m zu rechnen.

Zentrale & Unterzentralen (Steuereinheiten)

Visualisierung: Die Zentrale muss über ein Display oder Webinterface verfügen, um den Status (Offen, Geschlossen, Störung) jeder einzelnen Klappe in Klartext darstellen und die Klappen darüber überwachen und testen zu können..

Bussicherheit: Bei Unterbrechung, Kurzschluss oder Ausfall eines Busstrangs muss der Weiterbetrieb der restlichen Anlage gewährleistet sein (Kurzschluss- und Isolator-Erkennung).

Schnittstellen: Bereitstellung von standardisierten Protokollen (z.B. BACnet IP/MSTP, Modbus TCP/RTU) zur übergeordneten Gebäudeautomation (GLT).

Stromversorgung: Integrierte Netzteile und ggf. Notstromversorgung (USV) zur Überbrückung von Netzausfällen gemäß geltender Normen.

Feldgeräte & ModuleAdressierung: Die Ansteuerung der Brandschutzkalppen erfolgt über dezentrale Busmodule.
Für die Abschaltung der Lüftungsanlagen müssen hardwareseitige Kontakte vorhanden sein.
Weiterhin sind 10 Stk externe Meldungen zu verarbeiten.
Jedes Modul/jede Klappe muss eine eindeutige, übergeordnete Adresse erhalten, die in der Zentrale parametrierbar ist.

Rückmeldezeiten: Die Abfrage- und Laufzeit der gesamten Busstrecke darf definierte Maximalwerte (z.B. wenige Sekunden) nicht überschreiten.

Funktionsprüfung: Eine lokale und zentrale Auslösung sowie regelmäßige Funktionsprüfungn müssen systemübergreifend gewährleistet sein.

Brandschutzanforderungen: Die eingesetzten Module und Gehäuse müssen schwer entflammbar sein und den gängigen VDE-Richtlinien entsprechen.

Normen & Zertifikate

Die gesamte Anlage und alle Komponenten müssen dem aktuellen Stand der Technik sowie den maßgeblichen Normen (z.B. VDE, EN 15650, EN 1366-2) entsprechen. CE-Kennzeichnung und Leistungserklärung nach Bauprodukteverordnung (BauPVO) müssen zwingend vorliegen.

**02.05.10 Brandschutzklappen Bus- System**
Brandschutzklappen Bus-System
gemäß vorgenannter Spezifikationen zur Überwachung und Ansteuerung von bis zu insgesamt 100 Brandschutzklappen auf zwei Etagen. Es ist mit Leitunglängen von ca 250m je Etage zu rechnen.
Eine Aufteilung in mehrer Stränge ist zulässig.
Alle für den Betrieb des Systems notwendigen Komponten, wie Touch Displays, Controller, Netzteile, Repeater (falls erforderlich), E/A Module, Anschlußzubehör usw. sind in diese Position einzukalkulieren.

Fabrikat: '.........'

Typen: '.........'
'.........'
'.........'
'.........'
'.........'
'.........'
'.........'
'.........'
'.........'
'.........'

Vom Bieter sind alle in dieser Position angeboten Komponenten einzutragen.

Die Komponeten sind zu liefern und dem Gewerk Schaltschrankbau/ Elektroinstallation zum Einbau zu übergeben.
Menge: 1,000 St

**02.05.20 Motorsteuermodul für Brandschutzklappen 24V AC**
Motorsteuermodul für die Ansteuerung von Brandschutzklappen 24V AC, kompatible zu dem angebotenen Brandschutzklappen Bussystem.
- Ansteuerung mindestens eines BSK- Antriebs 24V AC
- Überwachung der Übertragungsfunktion
- kurzschlussfest

Fabrikat: '.........'
Typ: '.........'
Anzahl ansteuerbarer BSKs: '.........'

Vom Bieter einzutragen.

Liefern und montieren
Menge: 78,000 St

**02.05.30 Eingangsmodul zur Aufschaltung von Brandschutzklappenmeldungen**
Ein-/ Ausgangsmodul zur Aufschaltung von Brandschutzklappenmeldungen.
Kompatibel zu oben genannten Bussystem

Anzahl Eingänge: '.........'

Fabrikat: '.........'
Typ: '.........'

Vom Bieter einzutragen.

Liefern und montieren
Menge: 2,000 St

**02.05.40 Ein-/ Ausgangsmodul zur Aufschaltung und Weiterleitung externer Meldung**
Ein-/ Ausgangsmodul zur Aufschaltung und/oder Weiterleitung von externen Meldungen.
Kompatibel zu oben genannten Bussystem.
Für Montage auf Hutschiene.

Anzahl Eingänge: '.........'
Anzahl Ausgänge: '.........'

Fabrikat: '.........'
Typ: '.........'

Vom Bieter einzutragen.

Liefern und montieren
Menge: 2,000 St

**02.05.50 Projektierung Brandschutzklappen Bussystem**
*** Pauschalposition
Projektierung eines Brandsschutzklappen Bussystems

Werkstatt-/Montageplanung BSK Bussystem.
Erstellung und Übergabe der Werkstatt- und Montageplanung bestehend aus folgenden Unterlagen:
- Busschemata mit Darstellung der wesentlichen Funktionen auf Basis  der Anlagenschemata entsprechend Anlagenplanung
- Belegungspläne
- Adressierung
- Kabellisten
- Funktionsbeschreibungen
- Stücklisten
- Festlegung von Montageorten für Module und Hardwarkomponenten
Menge: 1,000 psch

**02.05.60 Inbetriebnahme Brandschutzklappen Bussystem**
*** Pauschalposition
Inbetriebnahme des Brandsschutzklappen Bussystems

- Adressierung
- Überprüffung des korrekten Anschlusses der BSK
- Test der Brandschutzklappen
- Inbetriebnahme
- Einregulierung
- Ersteinweisung der Anlagenbetreiber
- Dokumentation
Menge: 1,000 psch

### Titel 03 Elektroinstallation

*Hinweis: E L E K T R O I N S T A L L A T I O N*
E L E K T R O I N S T A L L A T I O N

Komplette Elektroinstallation nach den gültigen Sicherheitsvorschriften des örtlichen EVU sowie den gültigen VDE-Vorschriften. Für das Liefern und Verlegen der elektrischen Verbindungsleitungen für die Schaltund Regelanlagen sowie der Komponenten der Gebäudeautomation, einschliesslich dem erforderlichen Installationszubehör, liefern und in gemischter Verlegungsart wie z.B.in Kabelkanälen, Kupa- und sonstigen Schutzrohren verlegen.

Die gesamte Installation ist halogenfrei auszuführen.

Geforderte Eigenschaften der Leitungen und Kabel:

Halogenfreie Kunststoffmantelleitung Typ HSLH-JZ
Kunststoff-Installationskabel Typ Li2YCH-O
Motoranschlussleitung bei FU-Betrieb Typ 2YSLCY-J

Bei der Leitungs-und Kabelauswahl sowie deren Verlegung ist darauf zu achten, dass kapazitive und induktive Beeinflussung der Anlage ausgeschlossen sind. Dies gilt in besonderem Masse bei Einsatz von elektronischen Systemen. Bei Brandabschnitten ist feuerbeständiges Füllmaterial zu verwenden. Für spätere Nachverlegung muss die Entfernung des Füllmaterials jederzeit möglich sein. Leitungen und Kabel sind, soweit notwendig, gegen Beschädigungen zu schützen. Auf ausreichende Befestigung und Zugentlastung ist zu achten. Verwendung: Als Anschluss- und Verbindungsleitung zwischen Schaltschrank und Feldgeräte sowie elektrischen Verbrauchern für die Raumlufttechnischen Anlagen. Bei mittleren mechanischen Beanspruchungen für feste Verlegung und flexible Anwendung bei freier Bewegung ohne Zugbeanspruchung und ohne zwangsweise Führung. Technische Angaben: Aufbau entsprechend DIN VDE 0250 Teil 405. Zulässige Betriebstemperatur am Leiter 70 °C. Farbe des Mantels: Grau RAL 7035.
Nennspannung: Uo/U 230/400 V. Kabelwannen sind ausreichend zu dimensionieren. Eine Platzreserve von 20% ist vorzusehen um späteres Nachziehen zu ermöglichen. Alle Klemmleisten und Klemmen für Verteiler etc. sind gut lesbar und eindeutig zu bezeichnen. Die Klemmleisten sollen möglichst in einer Reihe angeordnet werden.

Kabel- und Leitungen sind sauber auszurichten und ggf. mit Kabelbinder zu fixieren. Die Querschnitte und Längen der einzelnen Kabel und Leitungen sind vor Bestellung durch den Unternehmer eigenverantwortlich zu prüfen. Die Kabel- querschnitte der Leistungskabel sind so zu dimensionieren, dass max. 80 % der nach VDE zulässigen Dauerbelastung auftritt, unter zusätzlicher Berücksichtigung aller evtl. erforderlichen Reduktionsfaktoren für Häufung, Temperatur etc.. Der wellenförmig aufgebrachte konzentrische Leiter ist gemäß VDE/EMV- Vorschriften einseitig oder an beiden Enden zu erden und übernimmt gleichzeitig die Funktion des Schutzleiters. Die Hauptkabel sind ungeschnitten in einer Länge zu verlegen, Mehrforderungen wegen erschwerter Montage wie z.B. Durchziehen durch Durchbrüche, grosse Längen und dgl. können nicht geltend gemacht werden. Auf die Einhaltung des Schleifenwiderstandes bei Installationsleitungen wird besonders hingewiesen.

Auf-Putz-Installation: Die Verlegung entspricht dabei der nach VDE geforderten Ausführung in feuchten Räumen bei einem Befestigungsabstand von 20 cm. Bei vorzugsweiser Verlegung der Leitungen in Isolierrohr als Führungsrohr kann der Befestigungsabstand auf max. 70 cm vergrößert werden. Für die Befestigung sind nichtrostende Schrauben zu verwenden. Klebeschellen sind nicht zugelassen. Die Belegung ist max. 60 % des Nennquerschnittes. Als Ausgangsbasis hierzu dienen die Angaben des Kanalherstellers.
Für die sichtbare Installation ist eine Abstimmung mit dem Architekten erforderlich und auf Verlangen eine Musterinstallation auszuführen. Die Ausführung muss vom Architekten und Fachingenieur freigegeben sein. Die Verlegung von Kabeln erfolgt auf Befestigungsprofilen in normaler oder schwerer Ausführung (Wandmontage) oder auf Steigetrassen. Für die Befestigung sind Bügelschellen je nach Anforderung zu verwenden. Der Abstand der Befestigungsprofile beträgt ca. 30 cm.

Installation in abgehängten Decken, in 2-schaligen Ständerwänden, auf Putz mit Nagelschellen. Wird in abgehängten Decken installiert, so müssen für die Leitungsbefestigung elastische Kunststoff- Kabelklammern/Schlaufen verwendet werden, wobei der maximale Abstand von 80 cm einzuhalten ist. Einfaches Aufhängen von Kabelbündeln mit Draht oder ähnlichem ist nicht gestattet. Muss in 2-schaligen Wänden installiert werden, so sind die speziell dafür entwickelten Bauteile zu verwenden. Befestigungen und Durchführungen durch Ständerprofile sind mit der Bauleitung abzustimmen. Bei Verlegung von Leitungen auf Putz mit Nagelschellen sind 20 cm Befestigungsabstand einzuhalten.

Unter-Putz-Installation: Unter-Putz-Installation in Leerrohren: Sofern eine Leitungsverlegung in Betonwänden erforderlich ist, werden betonfeste Kunststoffpanzerrohre gemäß Baufortschritt in die Schalung eingelegt. Hierzu gehören auch i.d. Regel sogenannte Abzweig-Klemmdosen mit genügend tiefem Klemmenraum, die ebenso wie die Leerrohre vom Auftragnehmer in Zusammenarbeit mit dem Bauunternehmer zu installieren sind. In Beton verlegte Leerrohre sind unmittelbar nach dem Ausschalen auf Durchgang zu prüfen.

Bei Rohrlängen über 5 m und Rohrstrecken mit einem oder mehreren Bögen sind die Rohre grundsätzlich mit Zugdraht auszustatten. Lochungen zum passgenauen Einführen von Rohren in die Dosen oder Kästen, sind mit den dafür vorgesehenen Spezialwerkzeugen herzustellen. Falls Rohrhäufungen nicht zu vermeiden sind muss die Ausführung mit dem Statiker abgestimmt werden.

Rohre, Dosen und Kästen sind entsprechend dem Plan des Fachingenieurs einzubetonieren. Erfolgt die Ausführung aus bautechnischen Gründen abweichend vom Plan, so ist die veränderte Lage in einer Revisionsunterlage festzuhalten. Der Fachingenieur ist vorab zu informieren.

Der AN hat sich rechtzeitig vor den Schalungsarbeiten anhand der von ihm anzufordernden Planunterlagen zu informieren, ob Einlegearbeiten vorzunehmen sind.
Ferner hat er sich über den Stand der Rohbauarbeiten zu informieren, so dass die rechtzeitige Ausführung der Einlegearbeiten auch möglich ist, ohne dass der AN von von der Bauleitung unterrichtet wird.

Unter-Putz-Installation ohne Leerrohre: Sofern eine Unter- Putz-Installation im Mauerwerk mit erforderlichen Wandschlitzen verlangt ist, dürfen die Leitungen, auch nicht vorübergehend, mit Nägeln fixiert werden, um Beschädigungen zu vermeiden. Die Leitungen müssen bis zum Verputzen der Wände in ausreichend kleinen Abständen angeputzt werden, so dass ein Hochwölben der Leitungen sicher vermieden wird. Wird eine Verlegung im Sichtmauerwerk erforderlich, so muss in jedem Fall gemeinsam mit der Bauleitung und dem Ingenieurbüro die Verlegemöglichkeit geklärt werden. Die Montage der Unterputzdosen ist generell auf das Fugenkreuz abzustimmen.

Im Zusammenhang mit Schlitzarbeiten wird besonders auf DIN 1053, Blatt 1 + 2 hingewiesen. Die Einhaltung dieser Bedingungen ist zwingend.

Installation mit Stegleitung: Stegleitung darf nur auf ausdrückliche Genehmigung verlegt werden. Wird Stegleitung verwendet, so ist diese grundsätzlich zu
kleben. Bögen sind durch Aufschneiden der Leitungen herzustellen. Für Wand- und Deckenauslässe sind Endschellen zu verwenden.

Kennzeichnung, Hinweise: Sofern vom Bauherrn keine weiterreichenden Forderungen gestellt werden, sind alle Haupt- und Steuerkabel, wenigstens am Anfang und Ende, sowie vor und hinter Brandabschnittsgrenzen und an markanten Punkten des Trassenverlaufes mit serienmäßigen Bezeichnungsbändern zu versehen. Die maschinenbeschrifteten Angaben beinhalten den Kabeltyp, Adernzahl und Querschnitt, sowie die Ausgangs- und Zielbezeichnung.

Zum Auffinden von verdeckt montierten Installationsgeräten (insbesondere Klemm- und Rangierverteiler) in der Zwischendecke und im Doppelboden sind Kennzeichnungsschilder - in Abstimmung mit der Bauleitung - sichtbar anzubringen, die die Verteilernummer o.ä. tragen. Alle Installationsgeräte sind zu bezeichnen, und zwar mit der Verteiler-Nr., Rangierverteiler-Nr. und dem Stromkreis und ggf. die Netzart (NN, AEV, BEV) in Übereinstimmung mit dem Wirkschaltplan bzw. den Revisionszeichnungen (vgl. Positionstext). Anschlussdosen der Schwachstromtechnik, Melder der Brandmeldeanlage usw. sind sinngemäß zu kennzeichnen. Für Sonderanlagen, wie z.B. Sicherheitsbeleuchtung, sind Abzweigdosen aus durchgefärbtem Isolierstoff zu verwenden.

Halogenfreie Kunststoffmantelleitung entsprechend DIN VDE 0250.

Ca. 60% auf Kabelträger,

Ca. 30% im Installationsrohr,

Ca. 10% mit Schellen.

Komplett liefern und in Teillängen betriebsfertig verlegen.

#### Bereich 03.01 Kabel und Leitungen

**03.01.10 Steuerleitung HSLH-JZ 3x1,5mm², halogenfrei**
Steuerleitung HSLH-JZ 3x1,5mm², halogenfrei

liefern und in Teillängen verlegen
Menge: 750,000 m

**03.01.20 Steuerleitung HSLH-JZ 3x2,5mm², halogenfrei**
Steuerleitung HSLH-JZ 3x2,5mm², halogenfrei

liefern und in Teillängen verlegen
Menge: 42,000 m

**03.01.30 Steuerleitung HSLH-JZ 5x1,5mm², halogenfrei**
Steuerleitung HSLH-JZ 5x1,5mm², halogenfrei

liefern und in Teillängen verlegen
Menge: 1269,000 m

**03.01.40 Steuerleitung HSLH-JZ 5x2,5mm², halogenfrei**
Steuerleitung HSLH-JZ 5x2,5mm², halogenfrei

liefern und in Teillängen verlegen
Menge: 100,000 m

**03.01.50 Steuerleitung HSLH-JZ 7x1,5mm², halogenfrei**
Steuerleitung HSLH-JZ 7x1,5mm², halogenfrei

liefern und in Teillängen verlegen
Menge: 48,000 m

**03.01.60 Steuerleitung HSLH-JZ 5x4mm², halogenfrei**
Steuerleitung HSLH-JZ 5x4mm², halogenfrei

liefern und in Teillängen verlegen
Menge: 25,000 m

**03.01.70 Steuerleitung HSLH-JZ 5x6mm², halogenfrei**
Steuerleitung HSLH-JZ 5x6mm², halogenfrei

liefern und in Teillängen verlegen
Menge: 137,000 m

**03.01.80 Steuerleitung Li2YCH-O 2x2x0,75mm², halogenfrei**
Steuerleitung Li2YCH-O 2x2x0,75mm², halogenfrei
geschirmt, paarig verdrillt

liefern und in Teillängen verlegen
Menge: 3115,000 m

**03.01.90 Steuerleitung Li2YCH-O 4x2x0,75mm², halogenfrei**
Steuerleitung Li2YCH-O 4x2x0,75mm², halogenfrei
geschirmt, paarig verdrillt

liefern und in Teillängen verlegen
Menge: 755,000 m

**03.01.100 Steuerleitung Li2YCH-O 6x2x0,75mm², halogenfrei**
Steuerleitung Li2YCH-O 6x2x0,75mm², halogenfrei
geschirmt, paarig verdrillt

liefern und in Teillängen verlegen
Menge: 106,000 m

**03.01.110 Steuerleitung Li2YCH-O 10x2x0,75mm², halogenfrei**
Steuerleitung Li2YCH-O 10x2x0,75mm², halogenfrei
geschirmt, paarig verdrillt

liefern und in Teillängen verlegen
Menge: 110,000 m

**03.01.120 Halogenfreie Mantelleitung NHXMH 3x1,5 verbessertes Verhalten im Brandfall**
nach DIN VDE 0250, flammwidrig,
zur festen Verlegung über, auf, im und
unter Putz, in trockenen, feuchten und
nassen Räumen

liefern und in Teillängen verlegen
Menge: 1,000 m

**03.01.130 Halogenfreie Mantelleitung NHXMH 5x1,5 verbessertes Verhalten im Brandfall**
nach DIN VDE 0250, flammwidrig,
zur festen Verlegung über, auf, im und
unter Putz, in trockenen, feuchten und
nassen Räumen

liefern und in Teillängen verlegen
Menge: 1,000 m

**03.01.140 Halogenfreie Mantelleitung NHXMH 5x2,5 verbessertes Verhalten im Brandfall**
nach DIN VDE 0250, flammwidrig,
zur festen Verlegung über, auf, im und
unter Putz, in trockenen, feuchten und
nassen Räumen

liefern und in Teillängen verlegen
Menge: 1,000 m

**03.01.150 Halogenfreie Mantelleitung NHXMH 7x1,5 verbessertes Verhalten im Brandfall**
nach DIN VDE 0250, flammwidrig,
zur festen Verlegung über, auf, im und
unter Putz, in trockenen, feuchten und
nassen Räumen

liefern und in Teillängen verlegen
Menge: 1,000 m

**03.01.160 Halogenfreie Mantelleitung NHXMH 5x4 verbessertes Verhalten im Brandfall**
nach DIN VDE 0250, flammwidrig,
zur festen Verlegung über, auf, im und
unter Putz, in trockenen, feuchten und
nassen Räumen

liefern und in Teillängen verlegen
Menge: 1,000 m

**03.01.170 Halogenfreie Mantelleitung NHXMH 5x6 verbessertes Verhalten im Brandfall**
nach DIN VDE 0250, flammwidrig,
zur festen Verlegung über, auf, im und
unter Putz, in trockenen, feuchten und
nassen Räumen

liefern und in Teillängen verlegen
Menge: 1,000 m

**03.01.180 Datenleitg. J-2Y(ST)H St III Bd 2x2x0,8 halogenfrei, verbessert. Verhalten Brand**
für Fernsprech-, Signal- und Datenübertragung

liefern und in Teillängen verlegen
Menge: 1,000 m

**03.01.190 Datenleitg. J-2Y(ST)H St III Bd 4x2x0,8 halogenfrei, verbessert. Verhalten Brand**
für Fernsprech-, Signal- und Datenübertragung

liefern und in Teillängen verlegen
Menge: 1,000 m

**03.01.200 Datenleitg. J-2Y(ST)H St III Bd 6x2x0,8 halogenfrei, verbessert. Verhalten Brand**
für Fernsprech-, Signal- und Datenübertragung

liefern und in Teillängen verlegen
Menge: 1,000 m

**03.01.210 PVC-Energiekabel NYY-J 3 x 1,5 mm2 Mehradriges Starkstromkabel, mit PE,**
mit gelbgrünem Schutzleiter; Nennspannung 500 V; für Verlegung in trockenen
und feuchten Räumen für Auf- oder
Unter- putzmontage; Aufbau entsprechend
VDE 0250 / Teil 204.

liefern und in Teillängen verlegen
Menge: 1,000 m

**03.01.220 PVC-Energiekabel NYY-J 5 x 1,5 mm2 Mehradriges Starkstromkabel, mit PE,**
mit gelbgrünem Schutzleiter; Nennspannung 500 V; für Verlegung in trockenen
und feuchten Räumen für Auf- oder
Unter- putzmontage; Aufbau entsprechend
VDE 0250 / Teil 204.

liefern und in Teillängen verlegen
Menge: 1,000 m

**03.01.230 PVC-Energiekabel NYY-J 5 x 2,5 mm2 Mehradriges Starkstromkabel, mit PE,**
mit gelbgrünem Schutzleiter; Nennspannung 500 V; für Verlegung in trockenen
und feuchten Räumen für Auf- oder
Unter- putzmontage; Aufbau entsprechend
VDE 0250 / Teil 204.

liefern und in Teillängen verlegen
Menge: 1,000 m

**03.01.240 Daten-Erdkabel A-2Y(L)2Y 2x2x0,8 nach VDE 0814 / VDE 0295 / DIN 47100**
Datenkabel paarweise verdrillt mit
statischem Schirm für Erdverlegung;
für Fernsprech- und Signalübertragungen
zur festen Verlegung Auf- oder Unterputz
in trockenen und feuchten Räumen und im
Erdreich. Abschirmungsgrad mind. 85%
nach VDE 0814 / VDE 0295 / DIN 47100
Elektrische Daten:
Leiterwiderstand: 26 Ohm/km
Kapazität bei 800 Hz
- Ader/Ader: 120 pF/m
- Ader/Schirm: 260 pF/m
- Kopplung zwischen Paaren
300 pF/m
oder gleichwertig

liefern und in Teillängen verlegen
Menge: 1,000 m

**03.01.250 Daten-Erdkabel A-2Y(L)2Y 4x2x0,8 nach VDE 0814 / VDE 0295 / DIN 47100**
Datenkabel paarweise verdrillt mit
statischem Schirm für Erdverlegung;
für Fernsprech- und Signalübertragungen
zur festen Verlegung Auf- oder Unterputz
in trockenen und feuchten Räumen und im
Erdreich. Abschirmungsgrad mind. 85%
nach VDE 0814 / VDE 0295 / DIN 47100
Elektrische Daten:
Leiterwiderstand: 26 Ohm/km
Kapazität bei 800 Hz
- Ader/Ader: 120 pF/m
- Ader/Schirm: 260 pF/m
- Kopplung zwischen Paaren
300 pF/m
oder gleichwertig

liefern und in Teillängen verlegen
Menge: 1,000 m

**03.01.260 Daten-Erdkabel A-2Y(L)2Y 6x2x0,8 nach VDE 0814 / VDE 0295 / DIN 47100**
Datenkabel paarweise verdrillt mit
statischem Schirm für Erdverlegung;
für Fernsprech- und Signalübertragungen
zur festen Verlegung Auf- oder Unterputz
in trockenen und feuchten Räumen und im
Erdreich. Abschirmungsgrad mind. 85%
nach VDE 0814 / VDE 0295 / DIN 47100
Elektrische Daten:
Leiterwiderstand: 26 Ohm/km
Kapazität bei 800 Hz
- Ader/Ader: 120 pF/m
- Ader/Schirm: 260 pF/m
- Kopplung zwischen Paaren
300 pF/m
oder gleichwertig

liefern und in Teillängen verlegen
Menge: 1,000 m

**03.01.270 Daten-Erdkabel A-2Y(L)2Y 10x2x0,8 nach VDE 0814 / VDE 0295 / DIN 47100**
Datenkabel paarweise verdrillt mit
statischem Schirm für Erdverlegung;
für Fernsprech- und Signalübertragungen
zur festen Verlegung Auf- oder Unterputz
in trockenen und feuchten Räumen und im
Erdreich. Abschirmungsgrad mind. 85%
nach VDE 0814 / VDE 0295 / DIN 47100
Elektrische Daten:
Leiterwiderstand: 26 Ohm/km
Kapazität bei 800 Hz
- Ader/Ader: 120 pF/m
- Ader/Schirm: 260 pF/m
- Kopplung zwischen Paaren
300 pF/m
oder gleichwertig

liefern und in Teillängen verlegen
Menge: 1,000 m

**03.01.280 Motoranschlußleitung 2YSLCY-J 5x2,5 mm²**
Geschirmte-EMV-PVC- Motoranschlussleitung 2YSLCY-J 5x2,5 mm²,
Aufbau:
In Anlehnung an DIN VDE 0250 Teil
405;
Verwendung: Die geschirmte PE/PVC-Motoranschlußleitung
für Frequenzumrichter sind bestimmt zur Verwendung als
Anschluss- und Verbindungsleitung für Antriebseinheiten
mit Frequenzumrichtertechnologie, bei mittleren
mechanischen Beanspruchungen, bei fester Verlegung und
gelegentlicher freier Bewegung, in trockenen und nassen
Räumen.

Komplett liefern und montieren und in Teillängen verlegen
Menge: 90,000 m

**03.01.290 Cat. 7 Installationskabel S/FTP 4x2xAWG22/1,**
Cat. 7 Installationskabel S/FTP 4x2xAWG22/1, geeignet für den
Aufbau von Verkabelungsstrecken mindestens der
Klasse FA gem. EN 50173 und ISO/IEC 11801 oder besser;
RL ≥ 17dB@1,6GHz
für Sicherstellung hoher Exzentrizität der Adern;
Einhaltung der Anforderungen nach EN 50288-9-1;
Leiterdurchmesser: ≥ 0,6 mm;
Kabelmantel aus halogenfreiem, flammwidrigen Werkstoff;
Brandverhalten mindestens Eca
gem. europäischer BauProVO;
Brandklassenangabe auf Kabelmantelbedruckung gefordert; Flammwidrigkeit gem. ISO/IEC 60332-3-24;
Einhaltung der Trennklasse "d", gem. EN50174-2:2011-09;
Brandlast: ≤ 900 MJ/km;
Kabeldurchmesser: ≤ 8,7 mm;
Kabelmantelfarbe: blau;

liefern und in Teillängen verlegen
Menge: 100,000 m

**03.01.300 Flachkabel 2x1,5mm²**
Flachkabel zum Einsatz in Durchdringungstechnik für FK-Unterteile und Compactmodule,
- Betriebsspannung: 26,5 - 31,6 V DC
- Elektrische Ausführung: geeignet für AS-i
- Anschluss: 2 × 1,5 mm²
- Umgebungstemperatur: -40 - 85 C°
- Schutzart: IP 67

Liefern und in Teillängen montieren
Menge: 500,000 m

**03.01.310 Leitungs- und Kabelanschlüsse bis Gr. 3x1,5 mm²**
Leitungs- und Kabelanschlüsse bis Gr. 3x1,5 mm²
beidseitig, zugentlastet einführen, ausformen, absetzen
und anklemmen der verlegten Mantelleitungen, Kabel,
Steuerleitungen oder Fernmeldeleitungen und -kabel für
Sensoren, Aktoren und sonstige Betriebsmittel der
Automationsstationen.
Verschraubungen, Schutzschlauch, Kerbkabelschuhe und
sonstiges Zubehör sind in die Einheitspreise einzurechnen. Flexible Kabel sind mit Aderendhülsen
anzuklemmen. Die Kabel in den Gewerkeschaltschränken
sind gemäß der Bezeichnungen der Kabellisten auf
dauerhaften Beschriftungsträgern zu beschriften.
Verschraubungen sind abzudichten. Das Absetzen und
Auflegen der Zuleitungskabel, sowie die Kabelbezeichnungsschilder gehören zum
Leistungsumfang.
Menge: 103,000 d

**03.01.320 Leitungs- und Kabelanschlüsse bis Gr. 5x1,5 mm²**
Leitungs- und Kabelanschlüsse bis Gr. 5x1,5 mm²
beidseitig, zugentlastet einführen, ausformen, absetzen
und anklemmen der verlegten Mantelleitungen, Kabel,
Steuerleitungen oder Fernmeldeleitungen und -kabel für
Sensoren, Aktoren und sonstige Betriebsmittel der
Automationsstationen.
Verschraubungen, Schutzschlauch, Kerbkabelschuhe und
sonstiges Zubehör sind in die Einheitspreise einzurechnen. Flexible Kabel sind mit Aderendhülsen
anzuklemmen. Die Kabel in den Gewerkeschaltschränken
sind gemäß der Bezeichnungen der Kabellisten auf
dauerhaften Beschriftungsträgern zu beschriften.
Verschraubungen sind abzudichten. Das Absetzen und
Auflegen der Zuleitungskabel, sowie die Kabelbezeichnungsschilder gehören zum
Leistungsumfang.
Menge: 134,000 St

**03.01.330 Leitungs- und Kabelanschlüsse bis Gr. 7x1,5 mm²**
Leitungs- und Kabelanschlüsse bis Gr. 7x1,5 mm²
beidseitig, zugentlastet einführen, ausformen, absetzen
und anklemmen der verlegten Mantelleitungen, Kabel,
Steuerleitungen oder Fernmeldeleitungen und -kabel für
Sensoren, Aktoren und sonstige Betriebsmittel der
Automationsstationen.
Verschraubungen, Schutzschlauch, Kerbkabelschuhe und
sonstiges Zubehör sind in die Einheitspreise einzurechnen. Flexible Kabel sind mit Aderendhülsen
anzuklemmen. Die Kabel in den Gewerkeschaltschränken
sind gemäß der Bezeichnungen der Kabellisten auf
dauerhaften Beschriftungsträgern zu beschriften.
Verschraubungen sind abzudichten. Das Absetzen und
Auflegen der Zuleitungskabel, sowie die Kabelbezeichnungsschilder gehören zum
Leistungsumfang.
Menge: 2,000 St

**03.01.340 Leitungs- und Kabelanschlüsse bis Gr. 3x2,5 mm²**
Leitungs- und Kabelanschlüsse bis Gr. 3x2,5 mm²
beidseitig, zugentlastet einführen, ausformen, absetzen
und anklemmen der verlegten Mantelleitungen, Kabel,
Steuerleitungen oder Fernmeldeleitungen und -kabel für
Sensoren, Aktoren und sonstige Betriebsmittel der
Automationsstationen.
Verschraubungen, Schutzschlauch, Kerbkabelschuhe und
sonstiges Zubehör sind in die Einheitspreise einzurechnen. Flexible Kabel sind mit Aderendhülsen
anzuklemmen. Die Kabel in den Gewerkeschaltschränken
sind gemäß der Bezeichnungen der Kabellisten auf
dauerhaften Beschriftungsträgern zu beschriften.
Verschraubungen sind abzudichten. Das Absetzen und
Auflegen der Zuleitungskabel, sowie die Kabelbezeichnungsschilder gehören zum
Leistungsumfang.
Menge: 4,000 St

**03.01.350 Leitungs- und Kabelanschlüsse bis Gr. 5x2,5 mm²**
Leitungs- und Kabelanschlüsse bis Gr. 5x2,5 mm²
beidseitig, zugentlastet einführen, ausformen, absetzen
und anklemmen der verlegten Mantelleitungen, Kabel,
Steuerleitungen oder Fernmeldeleitungen und -kabel für
Sensoren, Aktoren und sonstige Betriebsmittel der
Automationsstationen.
Verschraubungen, Schutzschlauch, Kerbkabelschuhe und
sonstiges Zubehör sind in die Einheitspreise einzurechnen. Flexible Kabel sind mit Aderendhülsen
anzuklemmen. Die Kabel in den Gewerkeschaltschränken
sind gemäß der Bezeichnungen der Kabellisten auf
dauerhaften Beschriftungsträgern zu beschriften.
Verschraubungen sind abzudichten. Das Absetzen und
Auflegen der Zuleitungskabel, sowie die Kabelbezeichnungsschilder gehören zum
Leistungsumfang.
Menge: 4,000 St

**03.01.360 Leitungs- und Kabelanschlüsse bis Gr. 5x6 mm²**
Leitungs- und Kabelanschlüsse bis Gr. 5x6 mm²
beidseitig, zugentlastet einführen, ausformen, absetzen
und anklemmen der verlegten Mantelleitungen, Kabel,
Steuerleitungen oder Fernmeldeleitungen und -kabel für
Sensoren, Aktoren und sonstige Betriebsmittel der
Automationsstationen.
Verschraubungen, Schutzschlauch, Kerbkabelschuhe und
sonstiges Zubehör sind in die Einheitspreise einzurechnen. Flexible Kabel sind mit Aderendhülsen
anzuklemmen. Die Kabel in den Gewerkeschaltschränken
sind gemäß der Bezeichnungen der Kabellisten auf
dauerhaften Beschriftungsträgern zu beschriften.
Verschraubungen sind abzudichten. Das Absetzen und
Auflegen der Zuleitungskabel, sowie die Kabelbezeichnungsschilder gehören zum
Leistungsumfang.
Menge: 7,000 St

**03.01.370 Leitungs- und Kabelanschlüsse bis Gr. 2x2x0,6/0,8 mm²**
Leitungs- und Kabelanschlüsse bis Gr. 2x2x0,6/0,8 mm²
beidseitig, zugentlastet einführen, ausformen, absetzen
und anklemmen der verlegten Mantelleitungen, Kabel,
Steuerleitungen oder Fernmeldeleitungen und -kabel für
Sensoren, Aktoren und sonstige Betriebsmittel der
Automationsstationen.
Verschraubungen, Schutzschlauch, Kerbkabelschuhe und
sonstiges Zubehör sind in die Einheitspreise einzurechnen. Flexible Kabel sind mit Aderendhülsen
anzuklemmen. Die Kabel in den Gewerkeschaltschränken
sind gemäß der Bezeichnungen der Kabellisten auf
dauerhaften Beschriftungsträgern zu beschriften.
Verschraubungen sind abzudichten. Das Absetzen und
Auflegen der Zuleitungskabel, sowie die Kabelbezeichnungsschilder gehören zum
Leistungsumfang.
Menge: 188,000 St

**03.01.380 Leitungs- und Kabelanschlüsse bis Gr. 4x2x0,6/0,8 mm²**
Leitungs- und Kabelanschlüsse bis Gr. 4x2x0,6/0,8 mm²
beidseitig, zugentlastet einführen, ausformen, absetzen
und anklemmen der verlegten Mantelleitungen, Kabel,
Steuerleitungen oder Fernmeldeleitungen und -kabel für
Sensoren, Aktoren und sonstige Betriebsmittel der
Automationsstationen.
Verschraubungen, Schutzschlauch, Kerbkabelschuhe und
sonstiges Zubehör sind in die Einheitspreise einzurechnen. Flexible Kabel sind mit Aderendhülsen
anzuklemmen. Die Kabel in den Gewerkeschaltschränken
sind gemäß der Bezeichnungen der Kabellisten auf
dauerhaften Beschriftungsträgern zu beschriften.
Verschraubungen sind abzudichten. Das Absetzen und
Auflegen der Zuleitungskabel, sowie die Kabelbezeichnungsschilder gehören zum
Leistungsumfang.
Menge: 36,000 St

**03.01.390 Leitungs- und Kabelanschlüsse bis Gr. 6x2x0,6/0,8 mm²**
Leitungs- und Kabelanschlüsse bis Gr. 6x2x0,6/0,8 mm²
beidseitig, zugentlastet einführen, ausformen, absetzen
und anklemmen der verlegten Mantelleitungen, Kabel,
Steuerleitungen oder Fernmeldeleitungen und -kabel für
Sensoren, Aktoren und sonstige Betriebsmittel der
Automationsstationen.
Verschraubungen, Schutzschlauch, Kerbkabelschuhe und
sonstiges Zubehör sind in die Einheitspreise einzurechnen. Flexible Kabel sind mit Aderendhülsen
anzuklemmen. Die Kabel in den Gewerkeschaltschränken
sind gemäß der Bezeichnungen der Kabellisten auf
dauerhaften Beschriftungsträgern zu beschriften.
Verschraubungen sind abzudichten. Das Absetzen und
Auflegen der Zuleitungskabel, sowie die Kabelbezeichnungsschilder gehören zum
Leistungsumfang.
Menge: 4,000 St

**03.01.400 Leitungs- und Kabelanschlüsse bis Gr. 10x2x0,6/0,8 mm²**
Leitungs- und Kabelanschlüsse bis Gr. 10x2x0,6/0,8 mm²
beidseitig, zugentlastet einführen, ausformen, absetzen
und anklemmen der verlegten Mantelleitungen, Kabel,
Steuerleitungen oder Fernmeldeleitungen und -kabel für
Sensoren, Aktoren und sonstige Betriebsmittel der
Automationsstationen.
Verschraubungen, Schutzschlauch, Kerbkabelschuhe und
sonstiges Zubehör sind in die Einheitspreise einzurechnen. Flexible Kabel sind mit Aderendhülsen
anzuklemmen. Die Kabel in den Gewerkeschaltschränken
sind gemäß der Bezeichnungen der Kabellisten auf
dauerhaften Beschriftungsträgern zu beschriften.
Verschraubungen sind abzudichten. Das Absetzen und
Auflegen der Zuleitungskabel, sowie die Kabelbezeichnungsschilder gehören zum
Leistungsumfang.
Menge: 2,000 St

**03.01.410 Leitungs- und Kabelanschlüsse 4x2xAWG22/1**
Leitungs- und Kabelanschlüsse 4x2xAWG22/1
beidseitig, zugentlastet einführen, ausformen, absetzen
und anklemmen der verlegten Mantelleitungen, Kabel,
Steuerleitungen oder Fernmeldeleitungen und -kabel für
Sensoren, Aktoren und sonstige Betriebsmittel der
Automationsstationen.
Verschraubungen, Schutzschlauch, Kerbkabelschuhe und
sonstiges Zubehör sind in die Einheitspreise einzurechnen. Flexible Kabel sind mit Aderendhülsen
anzuklemmen. Die Kabel in den Gewerkeschaltschränken
sind gemäß der Bezeichnungen der Kabellisten auf
dauerhaften Beschriftungsträgern zu beschriften.
Verschraubungen sind abzudichten. Das Absetzen und
Auflegen der Zuleitungskabel, sowie die Kabelbezeichnungsschilder gehören zum
Leistungsumfang.
Menge: 2,000 St

**03.01.420 Feldgerätebeschriftung beidseitig**
Feldgerätebeschriftung, 3-zeilig, beidseitig nach Vorgaben der Betriebstechnik des Auftraggebers
-Kabelnummer
- BMK
- AKS Klartext
.
Liefern und montieren
Menge: 292,000 St

**03.01.430 Cat 7 Messung**
Cat 7 Netzwerk Messung,

mit zertifizierten Messgerät,
erstellung eines Messprotokolls
Menge: 2,000 St

#### Bereich 03.02 Leitungswege

*Hinweis: Kabelrinnen*

**03.02.10 Kabelrinne 60mm x 100mm**
Kabelrinne 60 x 100
Kabelrinnen aus verzinktem Stahlblech, nach DIN EN 10142 mit
gelochtem und gesicktem Boden, einschliesslich aller
systemgebundenen Zubehörteile, Verbindungs- und
Befestigungsmittel, mit Kantenschutz für Bleche 1-2 mm
Kunststoff mit Stahleinlage, Kabelbahn offen.

Technische Daten:
Nennbreite: 100 mm,
Seitenhöhe: 60 mm.

Komplett liefern, in Teillängen betriebsfertig montieren und
Menge: 21,000 m

**03.02.20 Kabelrinne 60mm x 200mm**
Kabelrinne 60 x 200
Kabelrinnen aus verzinktem Stahlblech, nach DIN EN 10142 mit
gelochtem und gesicktem Boden, einschliesslich aller
systemgebundenen Zubehörteile, Verbindungs- und
Befestigungsmittel, mit Kantenschutz für Bleche 1-2 mm
Kunststoff mit Stahleinlage, Kabelbahn offen.

Technische Daten:
Nennbreite: 200 mm,
Seitenhöhe: 60 mm.

Komplett liefern, in Teillängen betriebsfertig montieren und
Menge: 66,000 m

**03.02.30 Kabelrinne 60mm x 300mm**
Kabelrinne 60 x 300
Kabelrinnen aus verzinktem Stahlblech, nach DIN EN 10142 mit
gelochtem und gesicktem Boden, einschliesslich aller
systemgebundenen Zubehörteile, Verbindungs- und
Befestigungsmittel, mit Kantenschutz für Bleche 1-2 mm
Kunststoff mit Stahleinlage, Kabelbahn offen.

Technische Daten:
Nennbreite: 300 mm,
Seitenhöhe: 60 mm.

Komplett liefern, in Teillängen betriebsfertig montieren und
Menge: 18,000 m

**03.02.40 Kabelrinne 60mm x 500mm**
Kabelrinne 60 x 500
Kabelrinnen aus verzinktem Stahlblech, nach DIN EN 10142 mit
gelochtem und gesicktem Boden, einschliesslich aller
systemgebundenen Zubehörteile, Verbindungs- und
Befestigungsmittel, mit Kantenschutz für Bleche 1-2 mm
Kunststoff mit Stahleinlage, Kabelbahn offen.

Technische Daten:
Nennbreite: 500 mm,
Seitenhöhe: 60 mm.

Komplett liefern, in Teillängen betriebsfertig montieren und
Menge: 6,000 m

**03.02.50 Trennsteg**
Trennsteg für Kabelrinne. Höhe 60 mm, Nennbreite 100, 200
und 300 mm einschliesslich aller Zuschnitte, Verbindungs- und
Befestigungsmaterialien. Komplett liefern und in Teillängen
betriebsfertig verlegen.
Menge: 86,000 m

**03.02.60 Deckel für Kabelrinne100**
Deckel für Kabelrinne 100mm, mit Drehriegel, aus verzinktem Stahlblech, einschliesslich aller systemgebundenen Zubehörteile,

Komplett liefern, in Teillängen betriebsfertig montieren und
Menge: 18,000 m

**03.02.70 Deckel für Kabelrinne 200**
Deckel für Kabelrinne 200mm, mit Drehriegel, aus verzinktem Stahlblech, einschliesslich aller systemgebundenen Zubehörteile,

Komplett liefern, in Teillängen betriebsfertig montieren und
Menge: 50,000 m

**03.02.80 Kabelrinnen-Bogen 60x100, 90 Grad**
Kabelrinnen-Bogen 90 Grad aus verzinktem Stahlblech mit
integrierten Verbindern, inkl. Schrauben und sonstigem
Zubehör.

Technische Daten:
Abmessungen: 60 x 100 mm.

Komplett liefern, und betriebsfertig montieren.
Menge: 4,000 St

**03.02.90 Kabelrinnen-Bogen 60x200, 90 Grad**
Kabelrinnen-Bogen 90 Grad aus verzinktem Stahlblech mit
integrierten Verbindern, inkl. Schrauben und sonstigem
Zubehör.

Technische Daten:
Abmessungen: 60 x 200 mm.

Komplett liefern, und betriebsfertig montieren.
Menge: 7,000 St

**03.02.100 Kabelrinnen-Bogen 60x300, 90 Grad**
Kabelrinnen-Bogen 90 Grad aus verzinktem Stahlblech mit
integrierten Verbindern, inkl. Schrauben und sonstigem
Zubehör.

Technische Daten:
Abmessungen: 60 x 300 mm.

Komplett liefern, und betriebsfertig montieren.
Menge: 3,000 St

**03.02.110 Kabelrinnen-Bogen 60x500, 90 Grad**
Kabelrinnen-Bogen 90 Grad aus verzinktem Stahlblech mit
integrierten Verbindern, inkl. Schrauben und sonstigem
Zubehör.

Technische Daten:
Abmessungen: 60 x 500 mm.

Komplett liefern, und betriebsfertig montieren.
Menge: 1,000 St

**03.02.120 Kabelrinnen-T-Abzweig 60x100**
T-Abzweigstück aus verzinktem Stahlblech, nach EN 10142, für
Kabelrinne zur Herstellung von T-Abhängungen, mit
integrierten Verbindern, inkl. Schrauben und sonstigem
Zubehör.

Technische Daten:
Abmessungen 60 x 100 mm.

Komplett liefern, und betriebsfertig montieren.
Menge: 4,000 St

**03.02.130 Kabelrinnen-T-Abzweig 60x200**
T-Abzweigstück aus verzinktem Stahlblech, nach EN 10142, für
Kabelrinne zur Herstellung von T-Abhängungen, mit
integrierten Verbindern, inkl. Schrauben und sonstigem
Zubehör.

Technische Daten:
Abmessungen 60 x 200 mm.

Komplett liefern, und betriebsfertig montieren.
Menge: 7,000 St

**03.02.140 Kabelrinnen-T-Abzweig 60x300**
T-Abzweigstück aus verzinktem Stahlblech, nach EN 10142, für
Kabelrinne zur Herstellung von T-Abhängungen, mit
integrierten Verbindern, inkl. Schrauben und sonstigem
Zubehör.

Technische Daten:
Abmessungen 60 x 300 mm.

Komplett liefern, und betriebsfertig montieren.
Menge: 2,000 St

**03.02.150 Kabelrinnen-T-Abzweig 60x500**
T-Abzweigstück aus verzinktem Stahlblech, nach EN 10142, für
Kabelrinne zur Herstellung von T-Abhängungen, mit
integrierten Verbindern, inkl. Schrauben und sonstigem
Zubehör.

Technische Daten:
Abmessungen 60 x 500 mm.

Komplett liefern, und betriebsfertig montieren.
Menge: 1,000 St

**03.02.160 Gelenkverbinder für Kabelrinnen**
Gelenkverbinder zum Erstellen vertikaler Richtungsänderungen bei schraubbaren Kabelrinnen Seitenhöhe 60 mm. Inklusive Befestigungsmaterial. Potentialausgleich nach DIN EN 61573 durch Verschraubung durchgängig gewährleistet.
Werkstoff: Stahl, St
Oberfläche: bandverzinkt, DIN EN 10346, FS
Mengeneinheit: Stück
Länge: 254 mm
Breite: 16 mm
Höhe: 60  mm
Ausführung: Längsverbinder
Verbindungsart: Schraubverbinder

Komplett liefern, und betriebsfertig montieren.
Menge: 30,000 St

**03.02.170 Stiel für Kabelrinne L bis 300mm**
Stiel für Kabelrinne L bis 300 mm
Hängestiel verzinkt für Deckenmontage, oder zur Aufständerung ein- und zwei seitig,
leicht, für Kabelrinne aus Stahlblech, nach DIN 50976.

Technische Daten:
Länge: bis 500 mm

Befestigung nach Wahl des AN, Befestigungsuntergrund
Beton oder Profilstahlkonstruktion.

Komplett liefern, und betriebsfertig montieren.
Menge: 68,000 St

**03.02.180 Stiel für Kabelrinne L bis 500mm**
Stiel für Kabelrinne L bis 500 mm
Hängestiel verzinkt für Deckenmontage oder zur Aufständerung ein- und zwei seitig,
leicht, für Kabelrinne aus Stahlblech, nach DIN 50976.

Technische Daten:
Länge: bis 500 mm

Befestigung nach Wahl des AN, Befestigungsuntergrund
Beton oder Profilstahlkonstruktion.

Komplett liefern, und betriebsfertig montieren.
Menge: 13,000 St

**03.02.190 Wandausleger, mittelschwer, L=110mm**
Wandausleger, "mittelschwer" für Kabelrinne aus verzinktem Stahlblech nach EN 10142, inkl. Schrauben und sonstigem
Zubehör, Befestigung nach Wahl des AN.

Technische Daten:
Länge: bis 110 mm

Befestigungsuntergrund Mauerwerk, Beton oder an Hängestielen.

KKomplett liefern, und betriebsfertig montieren.
Menge: 9,000 St

**03.02.200 Wandausleger, mittelschwer, L=210mm**
Wandausleger, "mittelschwer" für Kabelrinne aus verzinktem Stahlblech nach EN 10142, inkl. Schrauben und sonstigem
Zubehör, Befestigung nach Wahl des AN.

Technische Daten:
Länge: bis 210 mm

Befestigungsuntergrund Mauerwerk, Beton oder an Hängestielen.

Komplett liefern, und betriebsfertig montieren.
Menge: 53,000 St

**03.02.210 Wandausleger, mittelschwer, L=310mm**
Wandausleger, "mittelschwer" für Kabelrinne aus verzinktem Stahlblech nach EN 10142, inkl. Schrauben und sonstigem
Zubehör, Befestigung nach Wahl des AN.

Technische Daten:
Länge: bis 310 mm

Befestigungsuntergrund Mauerwerk, Beton oder an Hängestielen.

Komplett liefern, und betriebsfertig montieren.
Menge: 23,000 St

**03.02.220 Wandausleger, mittelschwer, L=610mm**
Wandausleger, "mittelschwer" für Kabelrinne aus verzinktem Stahlblech nach EN 10142, inkl. Schrauben und sonstigem
Zubehör, Befestigung nach Wahl des AN.

Technische Daten:
Länge: bis 610 mm

Befestigungsuntergrund Mauerwerk, Beton oder an Hängestielen.

Komplett liefern, und betriebsfertig montieren.
Menge: 6,000 St

**03.02.230 Gehwegsplatte 300x300**
Gehwegsplatte 300x300
inkl. Bauschutzmatte auf Flachdach

liefern und auslegen
Menge: 36,000 St

**03.02.240 Steigetrasse 200 mm**
Steigetrasse, Nennbreite 200 mm aus Stahl zur
senkrechten Kabelverlegung,
feuerverzinkt DIN 50976 einschliesslich anteiliger
Stoßverbinder und Befestigungszubehör mittelschwere
Ausführung zur Befestigung an der Wand Sprossen aus
CProfil.

Komplett liefern, und in Teillängen betriebsfertig montieren.
Menge: 9,000 m

**03.02.250 Steigetrasse 300 mm**
Steigetrasse, Nennbreite 300 mm aus Stahl zur
senkrechten Kabelverlegung,
feuerverzinkt DIN 50976 einschliesslich anteiliger
Stoßverbinder und Befestigungszubehör mittelschwere
Ausführung zur Befestigung an der Wand Sprossen aus
CProfil.

Komplett liefern, und in Teillängen betriebsfertig montieren.
Menge: 24,000 m

**03.02.260 Bügelschelle bis 28 mm, mit Kunststoffdruckwanne**
Bügelschelle bis 28 mm, mit Kunststoffdruckwanne und Gegenwanne

Komplett liefern und montieren
Menge: 90,000 St

**03.02.270 Bügelschelle bis 40 mm, mit Kunststoffdruckwanne**
Bügelschelle bis 40 mm, mit Kunststoffdruckwanne und Gegenwanne

Komplett liefern und montieren
Menge: 70,000 St

**03.02.280 Montageschiene für Hilfskonstruktion**
Tragkonstruktionen als Montageschiene für Kanäle, Rohre und Lüftungsleitungen. Installationsbefestigung durch ein einheitliches Montagesystem oder aus Profilstahl in
verzinkter Ausführung, welches auf die Stützweiten und
Traglasten abgestimmt sein muss.

Die zur Anwendung kommenden Montageschienen aus
kaltverformten, sendzimierverzinktem Stahl müssen über
aufgestellte und verzahnte Walzkanten verfügen, um eine
formschlüssige Verbindung zu garantieren.
Schienenschnittstellen werden durch Kaltverzinken gegen
Korrosion geschützt. Kleinteile wie Schrauben, Muttern,
zugelassene Dübel und andere Verbindungsteile, die zur
Montage der Schienenkonstruktion erforderlich sind,
sind im Schienenpreis mit einzukalkulieren.

Zur Befestigung von Halterungen im Wand- und
Deckenbereich sind ausschließlich bauaufsichtlich
zugelassene Dübel/Anker zu verwenden und entsprechend
ihres Zulassungsbescheids zu verwenden. Befestigungen
im Bereich des vorhandenen Stahlbaus sind
ausschließlich geklemmt auszuführen. Schweißen oder
bohren an Stahlbau-Tragwerken ist nicht statthaft.

Komplett liefern und montieren
Menge: 150,000 kg

*Hinweis: Installationskanäle*

**03.02.290 Elektroinstallationskanal Leitungsführung H/B 20/35mm PVC-U halogenfrei**
Elektroinstallationskanal DIN VDE 0604 als Leitungsführungskanal, Außenmaße H/B mind. 20/35 mm, aus PVC-U halogenfrei, einschl. aller systembedingten Form- und Verbindungsstücke, auf Mauerwerk.

Komplett liefern, und in Teillängen betriebsfertig montieren.
Menge: 12,000 m

**03.02.300 Elektroinstallationskanal Leitungsführung H/B 40/57mm PVC-U halogenfrei**
Elektroinstallationskanal DIN VDE 0604 als Leitungsführungskanal, Außenmaße H/B mind. 40/57 mm, aus PVC-U halogenfrei, einschl. aller systembedingten Form- und Verbindungsstücke, auf Mauerwerk.

Komplett liefern, und in Teillängen betriebsfertig montieren.
Menge: 9,000 m

**03.02.310 Elektroinstallationskanal Leitungsführung H/B 60/90mm PVC-U halogenfrei**
Elektroinstallationskanal DIN VDE 0604 als Leitungsführungskanal, Außenmaße H/B mind. 60/90 mm, aus PVC-U halogenfrei, einschl. aller systembedingten Form- und Verbindungsstücke, auf Mauerwerk.

Komplett liefern, und in Teillängen betriebsfertig montieren.
Menge: 6,000 m

**03.02.320 Elektroinstallationskanal Leitungsführung H/B 60/110mm PVC-U halogenfrei**
Elektroinstallationskanal DIN VDE 0604 als Leitungsführungskanal, Außenmaße H/B mind. 60/110 mm, aus PVC-U halogenfrei, einschl. aller systembedingten Form- und Verbindungsstücke, auf Mauerwerk.

Komplett liefern, und in Teillängen betriebsfertig montieren.
Menge: 3,000 m

**03.02.330 Brandschutzkabelkanal Beflammung innen I90 B 150 mm H 60 mm Gebäude**
Brandschutzkabelkanal als selbsttragendes Fertigteil, Beflammung von innen, rechteckig, mit allgemeinem bauaufsichtlichen Prüfzeugnis, Feuerwiderstandsklasse I 90 DIN 4102-11, mit abnehmbarem Deckel, waagerecht,
Innenmaß Breite '150' mm,
Innenmaß Höhe '60' mm, im Gebäude, Arbeitshöhe des
Montageortes bis 3,5 m über der Standfläche des hierfür erforderlichen Gerüstes,
Fabrikat: '.........'
Typ: '.........'

vom Bieter einzutragen.

Liefern und montieren
Menge: 6,000 m

*Hinweis: Installationsrohre*

**03.02.340 Elektroinstallationsrohr Stahl verz AD 16mm AP**
Elektroinstallationsrohr DIN EN 61386 (VDE 0605), Maße DIN EN 60423, aus verzinktem Stahl, Außendurchmesser 16 mm, Druckbeanspruchung mittel, Schlagbeanspruchung mittel, min. Dauergebrauchs- und Installationstemperatur - 5 Grad C, max. Dauergebrauchs- und Installationstemperatur + 60 Grad C, Verlegung offen, einschl. Muffe/Bogen,
auf Putz, mit Abstandschellen., Arbeitshöhe bis 4 m.

Komplett liefern, und in Teillängen betriebsfertig montieren.
Menge: 29,000 m

**03.02.350 Elektroinstallationsrohr Stahl verz AD 20mm AP**
KuPa - Rohr halogenfrei Größe M20
Elektroinstallationsrohr DIN EN 61386-21, Maße DIN EN
60423, nicht flammenausbreitend, aus Kunststoff,
halogenfrei nach DIN EN 50642, einwandig, glatt, starr,
angeformte Muffe, Außendurchmesser 16 mm,
Klassifizierungscode 33521, Druckfestigkeit mittel,
Schlagfestigkeit mittel, Dauergebrauchs- und
Installationstemperatur min. -45°C max. +90°C,
fachgerecht nach den Verlegerichtlinien verlegen., einschl. Muffe/Bogen,auf Putz, mit Abstandschellen.

Komplett liefern, und in Teillängen betriebsfertig montieren.
Menge: 36,000 m

**03.02.360 Elektroinstallationsrohr Stahl verz AD 25mm AP**
Elektroinstallationsrohr DIN EN 61386 (VDE 0605), Maße DIN EN 60423, aus verzinktem Stahl, Außendurchmesser 25 mm, Druckbeanspruchung mittel, Schlagbeanspruchung mittel, min. Dauergebrauchs- und Installationstemperatur - 5 Grad C, max. Dauergebrauchs- und Installationstemperatur + 60 Grad C, Verlegung offen, einschl. Muffe/Bogen,
auf Putz, mit Abstandschellen., Arbeitshöhe bis 4 m.

Komplett liefern, und in Teillängen betriebsfertig montieren.
Menge: 30,000 m

**03.02.370 Elektroinstallationsrohr Stahl verz AD 32mm AP**
Elektroinstallationsrohr DIN EN 61386 (VDE 0605), Maße DIN EN 60423, aus verzinktem Stahl, Außendurchmesser 32 mm, Druckbeanspruchung mittel, Schlagbeanspruchung mittel, min. Dauergebrauchs- und Installationstemperatur - 5 Grad C, max. Dauergebrauchs- und Installationstemperatur + 60 Grad C, Verlegung offen, einschl. Muffe/Bogen,
auf Putz, mit Abstandschellen., Arbeitshöhe bis 4 m.

Komplett liefern, und in Teillängen betriebsfertig montieren.
Menge: 33,000 m

**03.02.380 KuPa - Rohr halogenfrei Größe M16**
KuPa - Rohr halogenfrei Größe M16
Elektroinstallationsrohr DIN EN 61386-21, Maße DIN EN
60423, nicht flammenausbreitend, aus Kunststoff,
halogenfrei nach DIN EN 50642, einwandig, glatt, starr,
angeformte Muffe, Außendurchmesser 16 mm,
Klassifizierungscode 33521, Druckfestigkeit mittel,
Schlagfestigkeit mittel, Dauergebrauchs- und
Installationstemperatur min. -45°C max. +90°C,
fachgerecht nach den Verlegerichtlinien verlegen., einschl. Muffe/Bogen,auf Putz, mit Abstandschellen.

Komplett liefern, und in Teillängen betriebsfertig montieren.
Menge: 27,000 m

**03.02.390 KuPa - Rohr halogenfrei Größe M20**
KKuPa - Rohr halogenfrei Größe M20
Elektroinstallationsrohr DIN EN 61386-21, Maße DIN EN
60423, nicht flammenausbreitend, aus Kunststoff,
halogenfrei nach DIN EN 50642, einwandig, glatt, starr,
angeformte Muffe, Außendurchmesser 20 mm,
Klassifizierungscode 33521, Druckfestigkeit mittel,
Schlagfestigkeit mittel, Dauergebrauchs- und
Installationstemperatur min. -45°C max. +90°C,
fachgerecht nach den Verlegerichtlinien verlegen., einschl. Muffe/Bogen,auf Putz, mit Abstandschellen.

Komplett liefern, und in Teillängen betriebsfertig montieren.
Menge: 24,000 m

**03.02.400 KuPa - Rohr halogenfrei Größe M25**
KuPa - Rohr halogenfrei Größe M25
Elektroinstallationsrohr DIN EN 61386-21, Maße DIN EN
60423, nicht flammenausbreitend, aus Kunststoff,
halogenfrei nach DIN EN 50642, einwandig, glatt, starr,
angeformte Muffe, Außendurchmesser 25 mm,
Klassifizierungscode 33521, Druckfestigkeit mittel,
Schlagfestigkeit mittel, Dauergebrauchs- und
Installationstemperatur min. -45°C max. +90°C,
fachgerecht nach den Verlegerichtlinien verlegen., einschl. Muffe/Bogen,auf Putz, mit Abstandschellen.

Komplett liefern, und in Teillängen betriebsfertig montieren.
Menge: 15,000 m

**03.02.410 KuPa - Rohr halogenfrei Größe M32**
KuPa - Rohr halogenfrei Größe M32
Elektroinstallationsrohr DIN EN 61386-21, Maße DIN EN
60423, nicht flammenausbreitend, aus Kunststoff,
halogenfrei nach DIN EN 50642, einwandig, glatt, starr,
angeformte Muffe, Außendurchmesser 32 mm,
Klassifizierungscode 33521, Druckfestigkeit mittel,
Schlagfestigkeit mittel, Dauergebrauchs- und
Installationstemperatur min. -45°C max. +90°C,
fachgerecht nach den Verlegerichtlinien verlegen., einschl. Muffe/Bogen,auf Putz, mit Abstandschellen.

Komplett liefern, und in Teillängen betriebsfertig montieren.
Menge: 12,000 m

**03.02.420 Kunststoff-Schutzschlauch AD17, halogenfrei**
Kunststoff-Schutzschlauch AD17, halogenfrei
wendelgewellt, kunststoffummantelter Federstahldrahtwendel, fixierter Weich-PVC-Mantel

Komplett liefern, und in Teillängen betriebsfertig montieren.
Menge: 32,000 m

**03.02.430 Kunststoff-Schutzschlauch AD21, halogenfrei**
Kunststoff-Schutzschlauch AD21, halogenfrei
wendelgewellt, kunststoffummantelter Federstahldrahtwendel, fixierter Weich-PVC-Mantel

Komplett liefern, und in Teillängen betriebsfertig montieren.
Menge: 36,000 m

**03.02.440 Kunststoff-Schlauchverschraubung M16**
Kunststoffverschraubung M16, gerade, metrisches Außengewinde, inkl. Innentülle und Dichtring aus TPE

Komplett liefern, und in Teillängen betriebsfertig montieren.
Menge: 72,000 St

**03.02.450 Kunststoff-Schlauchverschraubung M20**
Kunststoffverschraubung M20, gerade, metrisches Außengewinde, inkl. Innentülle und Dichtring aus TPE

Komplett liefern und betriebsfertig montieren
Menge: 52,000 St

**03.02.460 Kabelverschraubung bis M20**
Kabelverschraubung bis M20,
metrisches Gewinde
lichtgrau

Komplett liefern, und in Teillängen betriebsfertig montieren.
Menge: 20,000 St

**03.02.470 Kabelverschraubung bis M32**
Kabelverschraubung bis M32,
metrisches Gewinde
lichtgrau

Komplett liefern und betriebsfertig montieren
Menge: 18,000 St

**03.02.480 RLT Gerätedurchführung**
RLT Gerätedurchführung,
doppelwandig
inkl. Bohrung (inkl. Entgraten und entfernen der Bohrspäne), Verschraubungen, sowie eventuell notwendigen Zubehör

Komplett liefern und montieren
Menge: 16,000 St

*Hinweis: Sammelhalter*

**03.02.490 Sammelhalter 15, Metall**
Sammelhalter, Metall

zur Verlegung von Leitungsbündel an Wand und Decke.

max. Belegung 15 leitungen NYM 3x1,5mm²

Komplett liefern und montieren.
Menge: 70,000 St

**03.02.500 Sammelhalter 30, Metall**
Sammelhalter, metall

zur Verlegung von Leitungsbündel an Wand und Decke.

max. Belegung 30 Leitungen NYM 3x1,5mm²

Komplett liefern und montieren.
Menge: 60,000 St

**03.02.510 Kabelklammer, Metall**
Kabelklammer, Metall für bis zu 10 NYM 3x1,5
komplett mit befestigungsmaterial

Liefern und montieren
Menge: 80,000 St

**03.02.520 Schwanenhalsdurchführung**
Schwanenhals- Dachdurchführung mit Grundplatte

zum Aufbau auf einem Flachdach, in der Höhe anpassbar, Schwenkbereich kann in 360° ausgerichtet werden,
-feuerverzinkter Stahl

Durchmesser 150mm

inkl. Montagezubehör und Abdichtungen

Liefern und und dem Dachdecker zum Einbau übergeben
Menge: 3,000 St

#### Bereich 03.03 Installationsgeräte

**03.03.10 Abzweigdose 75 x 75 mm**
Abzweigdosen 75x75 mm nach DIN 57606 / VDE 0606,
Abzweigdosen nach DIN 57606 / VDE 0606, Komplett
einschl. Anschlussklemmen im Isolierstoffgehäuse für
AufputzMontage, spritzwasserdichte Ausführung,
einschliessich der erforderlichen Anschlussverschraubungen sowie Klein- und Befestigungsmaterialien mit 5 -
7 Klemmstellen je 2 x 4 mm² .

Komplett liefern,montieren und betriebsfertig anschliessen.
Menge: 69,000 St

**03.03.20 Steckdose SCHUKO 1-fach AP**
Steckdose 1-fach mit Klappdeckel AP, Beschriftungsfeld, IP55

Komplett liefern ,betriebsfertig montieren und anschließen
Menge: 3,000 St

#### Bereich 03.04 Potentialausgleich

**03.04.1 Erdungskabel Farbe gelb/grün Durchmesser 10mm²**
Erdungskabel Farbe gelb/grün Durchmesser 10mm²

Komplett liefern und montieren und in Teillängen verlegen
Menge: 120,000 m

**03.04.2 Erdungsschelle an Rohrleitung bis DN 32**
Erdungsschelle an Rohrleitung bis DN 32  einschließlich
befestigen und auflegen der Adern auf
Potentialausgleichsschiene oder Blitzableiter.

liefern, montieren und betriebsfertig anschließen
Menge: 18,000 St

**03.04.3 Herstellen eines Potentialausgleiches Schaltschrank**
Herstellen eines Potentialausgleiches zwischen
Schaltschrankgehäuse und dem nächstgelegenen
Potentialausgleichspunkt, bestehend aus NYY,
1Leiterkabel, Querschnitt entsprechend dem Schutzleiter
der Netzeinspeisung, jedoch mindestens 10 mm².

liefern, montieren und betriebsfertig anschließen
Menge: 2,000 St

**03.04.4 Herstellen eines Potentialausgleiches Kabeltrassen**
Herstellen eines Potentialausgleiches zwischen
Kabeltrassen und dem nächstgelegenen
Potentialausgleichspunkt, bestehend aus NYY,
1Leiterkabel, Querschnitt entsprechend dem Schutzleiter
der Netzeinspeisung, jedoch mindestens 10 mm².

liefern, montieren und betriebsfertig anschließen
Menge: 4,000 St

**03.04.5 Potentialausgleichschiene**
Potentialausgleichsschiene zum Anschluss von Leitungen, Rund- und Flachleitern. Mit plombierbarer und beschriftbarer Abdeckhaube.
Werkstoff: Messing
Farbe: grau
Ausführung: mit Abdeckhaube
Anzahl Anschluss Flachleiter bis 30 mm: 1
Anzahl Anschluss Leitung bis 25 mm starr: 7
Anzahl Anschluss Rundleiter 8-10 mm: 1
Anzahl Anschluss Rundleiter gesamt: 1

Komplett liefern und betriebsfertig montieren
Menge: 3,000 St

### Titel 04 Kernbohrungen und Brandschutz

#### Bereich 04.01 Kernbohrungen

**04.01.10 Kernbohrung Decke/Wand Stahlbeton Durchm. 25-50mm T 30-35cm**
Kernbohrung in der Decke/Wand aus Stahlbeton, Bohrdurchmesser über 25 bis 50 mm, Bohrtiefe über 30 bis 35 cm, einschl. Lösen des Bohrkerns aus dem Gefüge, Bohrstellenhöhe über der Standebene, Höhe bis 3,5 m.

Bohrkern aus dem Gebäude schaffen und fachgerecht entsorgen
Menge: 10,000 St

**04.01.20 Kernbohrung Decke/Wand Stahlbeton Durchm. 100-150mm T 30-35cm**
Kernbohrung in der Decke/Wand aus Stahlbeton,
Bohrdurchmesser über 100 bis 150 mm, Bohrtiefe über 30
bis 35 cm, einschl. Lösen des Bohrkerns aus dem Gefüge,
Bohrstellenhöhe über der Standebene, Höhe bis 3,5 m.

Bohrkern aus dem Gebäude schaffen und fachgerecht
entsorgen
Menge: 10,000 St

**04.01.30 Schlitz herstellen Stahlbeton B 15-20cm T 5-10cm 20kN/m3 v.Hand**
Schlitz herstellen in waagerechter Fläche in Stahlbeton, Normalbeton, Schlitzbreite über 15 bis 20 cm, Schlitztiefe über 5 bis 10 cm, Wichte des Abbruchstoffes DIN 1055-1 20 kN/m3, Abbruch von Hand/mit handgeführten Kleingeräten, Ausführung im Erdgeschoss, Arbeitshöhe bis 2 m,
aufgenommene Stoffe sammeln, ohne Zerkleinerung, im Behälter des AN lagern, Behältergröße über 0,5 bis 1 m3, auf LKW des AN laden, transportieren zum Lager/zur Anlage nach Wahl des AN,
Anlage in '....................................................'
vom Bieter einzutragen,
die Entsorgungsgebühren werden vom AN übernommen,
Stoffe sind nicht gefährlich, nicht schadstoffbelastet, Zuordnung Z 0 (uneingeschränkter Einbau), Abfallschlüssel nach AVV (Abfallverzeichnis-Verordnung) 170101 Beton, Mengenermittlung nach Aufmaß.
Menge: 6,000 m

#### Bereich 04.02 Brandschutz

**04.02.10 Brandschutzabschottung an Einzelkabeln S90, Beton**
Brandschutzabschottung an Einzelkabeln nach Muster-
Leitungsanlagen-Richtlinie (MLAR),
Feuerwiderstandsklasse S 90 DIN 4102-9, in Gebäuden,
Oberkante Abschottung über Gelände/Fußboden bis 3,5 m,
Wand aus Beton DIN EN 206-1, Dicke 300 mm, freier
Ringspalt im Durchbruch bis 15 mm, Spalt füllen mit
Mörtel MG III.

Komplett liefern und montieren.
Menge: 30,000 St

**04.02.20 Brandschutzabschottung Leitungsanlagen MW-Pl.Schott S90 Wand D 240mm 0,1-0,2m2**
Brandschutzabschottung an Kabel-/Leitungsanlagen als Mineralwolleplattenschott, mit allgemeinem bauaufsichtlichen Prüfzeugnis/allgemeiner bauaufsichtlicher Zulassung, Feuerwiderstandsklasse S 90 DIN 4102-9, im Gebäude, Oberkante Abschottung über Gelände/Fußboden bis 3,5 m, Wand aus Stahlbeton, Dicke 240 mm, Querschnitt über 0,1 bis 0,2 m2.

Komplett liefern und montieren.
Menge: 18,000 St

**04.02.30 Erstellen eines Brandschutzkatatsters**
*** Pauschalposition
Erstellen eines Brandschutzkatasters in dem alle Brandschotts erfasst werden, mit Lage (in Plan eingetragen), Hersteller und Errichterdokumentation, Foto usw.
Menge: 1,000 psch

### Titel 05 Neben- und Nachweisleistungen

#### Bereich 05.01 Nebenleistungen

**05.01.10 Gerüste, Arbeits- und Hubbühnen**
Gerüste, Arbeits- und Hubbühnen
für Montagearbeiten in einer Höhe von bis zu 5,0 m (von OK Fußboden bis UK Rohdecke, inkl. ggf. anfallende Mietkosten, An- und Abfuhr, Auf- und Umstellung, für den Zeitraum der gesamten Montagetätigkeit in verschiedenen Arbeitsbereichen gleichzeitig,
Einzelunterbrechungen sind möglich und demzufolge einzukalkulieren, Erschwernisse durch Bodenaussparungen, Überbauung von schon installierten Geräten etc. sind ebenfalls zu beachten und einzukalkulieren
Menge: 8,000 Wo

**05.01.30 Dokumentation Gesamt**
Dokumentation
Vollständige Dokumentation einschl. des für den Part der DDC und GLT vom Gewerk Regelungstechnik der Fa. Kieback+Peter zusammengestellten Unterlagen.
Der Bieter hat diese Teile der Dokumentation in seine Dokumentation vollständig zusammenzustellen und integrieren.

Zusammenstellung der in Bezug auf die CE-Kennzeichnung
zur Abnahme zu übergebenden Unterlagen

Diese im Rahmen der CE-Kennzeichnungsvorschriften für
jedes Produkt vom jeweiligen Hersteller mitzuliefernde
Unterlagen sind spätestens zur Abnahme zwingend dem
Auftraggeber zu übergeben. Fehlen diese Unterlagen und
Nachweise, ist dies ein wesentlicher Mangel gemäß § 12
Nr. 3 VOB/B und die Abnahe der Leistung wird
verweigert.
Für elektrische Betriebsmittel, die nicht Teil einer
Maschine sind bzw. werden, hat der Auftragnehmer mit
dem beiliegenden Formblatt "CE-Bestätigung" zu
bestätigen, dass für die Montage der Anlage
ausschließlich elektrische Betriebsmittel verwendet
wurden, die von ihrem Hersteller unter Beachtung der
gültigen Vorschriften in den Verkehr gebracht wurden.

In Erledigung und Ergänzung der VOB/C
sind die Revisionsunterlagen, 3-fach, in Ordnern mit
beschriftetem Rückenschild und entsprechenden
Registertrennblättern wie folgt zu liefern:

Deckblatt
- mit Angabe der Baumaßnahme
- mit Angabe der Bauzeit (Datum)
- mit Angabe des Bauherrn
- mit Angabe des Fachplaners
- mit Angabe der Ausführenden Firma einschl.
Telefonnummer für Störungsfälle

1. Inhaltverzeichnis

2. Baubeschreibung
- kurze schriftliche Darstellung der Baumaßnahme mit
den wichtigsten Geräten und deren Funktion bzw. Einbauort

3. Protokolle
- Errichterbescheinigung
- Abnahmeprotokoll
- Fachbauleitererklärung
- Unbedenklichkeiterklärungen für den Brandschutz
- Inbetriebnahmeprotokolle
- Einweisungsprotokolle

4. Herstellerverzeichnis

5. Technische Daten und Anleitungen
- Zusammenstellung der wichtigsten technischen Daten
- Kennzeichnen von Arbeitspunkten in Diagrammen und
  Kennlinienfeldern für Ventilatoren
- Zusammenstellung aller für einen sicheren und wirtschaftlichen Betrieb und den gesetzlichen Anforderungen erforderlichen Anleitungen nach DIN EN 62079
  "Erstellung von Anleitungen"
- Betriebsanleitungen
- Instandhaltungsanleitungen
- Ersatzteillisten
- Anleitungen für spezielle Werkzeuge
- Betriebsmittel und Materialien
- Anleitungen für Reparatur und Ersatz von Teilen
- Anleitungen für In-/Außerbetriebnahme
- Kopien der vorgeschriebenen Prüf- und Herstellerbescheinigungen
- gesetzlich geforderte Nachweise wie z.B. Konformitätserklärungen, Prüfzeugnisse, Zulassungsbescheide
- Auflistung der einzuhaltenden Unfallverhütungsvorschriften
- Auflistung der einzuhaltenden öffentlich-rechtlichen
  Prüfvorschriften mit Angabe der Art der Prüfung,
  Prüfintervalle und Anforderung an die Qualifikation
  des Prüfers

6. Regelungstechnik
- elektrische Übersichtsschaltpläne
- Anschlusspläne nach DIN EN 61082-1 und DIN EN 61082-3
"Dokumente der Elektrotechnik"
- Stücklisten, enthaltend alle Mess-, Steuer und Regelungsgeräte (MSR)
- Stromlaufpläne
- Funktionspläne der Steuerung nach DIN 40719-6
 "Schaltungsunterlagen - Teil 6: Regeln für Funktionspläne; IEC 60848 modifiziert"

7. Revisionszeichnungen
- Ausführungspläne auf Detaillierungsgrad der
  Montageplanung und Beifügung aller Pläne. Alle Planunterlagen sind nach neustem CAD-Pflichtenheft des
  Bauherrn zu erstellen.

8. Datenträger
USB- Datenträger mit:
- allen gedruckten Unterlagen wie oben beschrieben im
  pdf- Format in Unterordnern wie zuvor beschrieben
  abgelegt
- Revisionszeichnungen im pdf- und dwg-Format

Sämtliche Unterlagen sind dem vom Auftraggeber mit der
Objektüberwachung beauftragten Ingenieurbüro 12
Werktage vor Abnahme zur Prüfung zu übergeben.
Sollte die Einweisung des Bedienpersonals bis dahin
noch nicht stattgefunden haben, kann das diesbezügliche
Protokoll zur Abnahme nachgereicht werden.

Sofern diese Unterlagen nicht vollständig und vom
Ingenieurbüro geprüft zur Abnahme aus Gründen, die der
Auftragnehmer zu vertreten hat (z.B. gar nicht oder
verspätet oder unvollständig eingereicht Unterlagen),
vorliegen, wird die Abnahme nach § 12 Nr. 3 VOB/B
verweigert.
Menge: 1,000 St

#### Bereich 05.02 Nachweisleistungen

**05.02.10 Stundenverrechnungssatz Tätigkeitsmerkmale Projektingenieur**
Stundenverrechnungssatz für Arbeiten mit den Tätigkeitsmerkmalen für einen Projektingenieur

Die nachfolgend abzugebenden Kosten für von der Bauleitung angeordnete Stundenlohnarbeiten sind als feste Stundenverrechnungssätze (Euro/Arbeitsstunden) gemäß § 15 Ziff. 1 VOB/B anzubieten. In ihnen sind unaufgegliedert die Lohn- und Gehaltskosten und Gemeinkostenanteile einschl. der Sozialkassenbeiträge und vermögenswirksamen Leistungen sowie Lohn- und Gehaltsnebenkosten enthalten. Zuschläge für Nacht-, Sonntags- und Feiertagsarbeit sind nicht in die Verrechnungssätze einzubeziehen, sondern ggf. gesondert zu auszuweisen. Wegezeiten werden nicht vergütet.

Sämtliche Stundenlohnarbeiten dürfen nur nach ausdrücklicher Aufforderung der Bauleitung ausgeführt werden. Sie sind auf einem Stundennachweiszettel detailliert mit Namensangabe und Berufsgruppe, sowie der im einzelnen verbrauchten Materialien zu erfassen.

Die Stundennachweiszettel sind der Bauleitung täglich, jeweils vom vorhergehenden Tage zur Anerkennung vorzulegen. Der Bieter erklärt durch seine Unterschrift unter das Angebot, dass die Verrechnungssätze unter Beachtung der preisrechtlichen Vorschriften ermittelt wurden und unabhängig von der Anzahl der abzurechnenden Stunden gelten.

Für die Arbeiten, die zum nachgewiesenen Zeitaufwand abgerechnet werden, sind Stundenzettel mit ausreich- ender Leistungsbeschreibung täglich der Bauleitung vorzulegen. Die StundenVerrechnungssätze enthalten unaufgegliedert:

- die Lohn- und Gehaltskosten einschliesslich
  vermögenswirksamer Leistungen,

- die tariflichen und übertariflichen Zuschläge (falls
  nicht gesondert aufgeführt),

- die Lohn- und Gehaltsnebenkosten,

- die anteiligen Gemeinkosten, Wagnis und Gewinn,
  Beiträge an die tariflichen Sozialkassen und die
  Winterbauumlage nach Betriebsverordnung.

- die Kosten für Auslösung, Fahrgeld und dergleichen.

Der Stundenverrechnungssatz gilt unabhängig von der An- zahl der abgerechneten Stunden und den Bestimmungen
der Stundenlohnabrechnungsvorschriften. VOB/B § 2 Nr. 3
findet für Stundenlohnarbeiten keine Anwendung.
Stundenlohnarbeiten dürfen nur auf Anordnung und mit Zustimmung des fachlich zuständigen Bauleiters des AG durchgeführt werden. Sie sind mit der Schlussrechnung abzurechnen, sie können jedoch in Abschlagsrechnungen
aufgeführt werden.
Menge: 30,000 h

**05.02.20 Stundenverrechnungssatz Tätigkeitsmerkmale Regelungstechniker/ Inbetriebnhametechniker**
Stundenverrechnungssatz für Arbeiten mit den Tätigkeitsmerkmalen für einen Regelungstechniker/ Inbetriebnahmetechniker

Die nachfolgend abzugebenden Kosten für von der Bauleitung angeordnete Stundenlohnarbeiten sind als feste Stundenverrechnungssätze (Euro/Arbeitsstunden) gemäß § 15 Ziff. 1 VOB/B anzubieten. In ihnen sind unaufgegliedert die Lohn- und Gehaltskosten und Gemeinkostenanteile einschl. der Sozialkassenbeiträge und vermögenswirksamen Leistungen sowie Lohn- und Gehaltsnebenkosten enthalten. Zuschläge für Nacht-, Sonntags- und Feiertagsarbeit sind nicht in die Verrechnungssätze einzubeziehen, sondern ggf. gesondert zu auszuweisen. Wegezeiten werden nicht vergütet.

Sämtliche Stundenlohnarbeiten dürfen nur nach ausdrücklicher Aufforderung der Bauleitung ausgeführt werden. Sie sind auf einem Stundennachweiszettel detailliert mit Namensangabe und Berufsgruppe, sowie der im einzelnen verbrauchten Materialien zu erfassen.

Die Stundennachweiszettel sind der Bauleitung täglich, jeweils vom vorhergehenden Tage zur Anerkennung vorzulegen. Der Bieter erklärt durch seine Unterschrift unter das Angebot, dass die Verrechnungssätze unter Beachtung der preisrechtlichen Vorschriften ermittelt wurden und unabhängig von der Anzahl der abzurechnenden Stunden gelten.

Für die Arbeiten, die zum nachgewiesenen Zeitaufwand abgerechnet werden, sind Stundenzettel mit ausreich- ender Leistungsbeschreibung täglich der Bauleitung vorzulegen. Die StundenVerrechnungssätze enthalten unaufgegliedert:

- die Lohn- und Gehaltskosten einschliesslich
  vermögenswirksamer Leistungen,

- die tariflichen und übertariflichen Zuschläge (falls
  nicht gesondert aufgeführt),

- die Lohn- und Gehaltsnebenkosten,

- die anteiligen Gemeinkosten, Wagnis und Gewinn,
  Beiträge an die tariflichen Sozialkassen und die
  Winterbauumlage nach Betriebsverordnung.

- die Kosten für Auslösung, Fahrgeld und dergleichen.

Der Stundenverrechnungssatz gilt unabhängig von der An- zahl der abgerechneten Stunden und den Bestimmungen
der Stundenlohnabrechnungsvorschriften. VOB/B § 2 Nr. 3
findet für Stundenlohnarbeiten keine Anwendung.
Stundenlohnarbeiten dürfen nur auf Anordnung und mit Zustimmung des fachlich zuständigen Bauleiters des AG durchgeführt werden. Sie sind mit der Schlussrechnung abzurechnen, sie können jedoch in Abschlagsrechnungen
aufgeführt werden.
Menge: 30,000 h

**05.02.30 Stundenverrechnungssatz Tätigkeitsmerkmale Elektromonteur**
Stundenverrechnungssatz für Arbeiten mit den Tätigkeitsmerkmalen für einen Elektromonteur
Menge: 40,000 h

**05.02.40 Stundenverrechnungssatz Tätigkeitsmerkmale Hilfsmonteur**
Stundenverrechnungssatz für Arbeiten mit den Tätigkeitsmerkmalen für einen Hilfsmonteur
Menge: 40,000 h
